# Sanierung Hallenbad Burghausen
Angebotsaufforderung (GAEB DA XML 3.2, DA83)
Währung: EUR
Erstellt mit: AVAPLAN, 02.03.2026

## 1. OBJEKTBESCHREIBUNG
Die Stadt Burghausen beabsichtigt Teilbereiche des bestehenden Hallenbades umfassend zu sanieren.
Die hierfür erforderlichen Schlosserarbeiten sind im folgenden Leistungsverzeichnis beschrieben.

Baustellenanschrift:
Hallenbad Burghausen
Franz-Alexander-Straße 25
84489 Burghausen

Luftbild mit Markierung des Sanierungsumfanges:
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
Die Zufahrt erfolgt über die Franz-Alexander-Straße, über den Parkplatz sowie über die gepflasterte Zugangsstraße zum Hallenbad (Weg der bisherigen Anlieferung des Hallenbades)

Sanierung Hallenbad Burghausen  Projektbeschreibung
Das Hallenbad Burghausen wurde im Jahr 1970 erbaut und im Jahr 2003 durch einen Erlebnisbereich mit Sauna erweitert.
Im Rahmen der aktuellen Sanierungsmaßnahme werden nun umfassende Modernisierungen im ursprünglichen Hallenbad von 1970 durchgeführt.

Umfang der Sanierungsmaßnahme
Folgende Bereiche des Altbaus sind von der Sanierung betroffen:
- Badehalle mit 50-Meter-Becken
- Sprunghalle mit Becken und Sprunganlage
- Umkleidebereiche EG, sowie die Räumlichkeiten der Bäderverwaltung
- Personalbereiche im Untergeschoss
- Technikkeller des Altbaus
Nicht im Sanierungsumfang enthalten
- Der Erlebnisbadbereich mit Sauna (Erweiterung von 2003)
- Der Freibadbereich, einschließlich des im Jahr 2019 errichteten Sole-Freibeckens
Betrieb während der Bauzeit
- Die Saunaanlage bleibt während der gesamten Bauzeit geöffnet.
- Das Freibad ist in den Sommermonaten weiterhin nutzbar.
Zugang und Besucherführung
Der Besucherzugang erfolgt während der Bauzeit über einen Weg entlang des Wacker-Stadions, westlich der Baustellengrenze.

## 2. BIETERERKLÄRUNG UND AUFSTELLUNG DER PLANBEILAGEN
BIETERERKLÄRUNG
Der Bieter erklärt mit seiner Unterschrift, dass

1. er sich bezüglich Leistungsumfang, Planung und Ausführung umfassende und vollständige Klarheit über alle maßgeblichen Umstände verschafft hat

2. er sämtliche nachfolgenden Unterlagen, Bedingungen und Beschreibungen als Angebotsbestandteil anerkennt.

3. eigene Lieferungs-, Zahlungs-, Gewährleistungs- und sonstige Bedingungen, soweit sie in Widerspruch zu dieser Ausschreibung stehen, nicht gelten.

4. er technisch und wirtschaftlich in der Lage ist die ausgeschriebene Leistung zu erbringen und vergleichbare Bauvorhaben bereits erfolgreich durchgeführt hat.

5. er die Gefahr für den Untergang der Leistung bis zur Abnahme durch den Bauherrn trägt, soweit sie nicht durch die Bauleistungsversicherung übernommen wird (ausgenommen im Falle höherer Gewalt).

6. er den Auftraggeber von allen Ansprüchen freistellt, die Dritten oder Beschäftigten des Auftraggebers aus einer Verletzung der vertraglichen Verpflichtungen erwachsen.

7. er keinerlei Schadensersatzansprüche bzw. Forderungen bezüglich der Ausarbeitung des Angebotes ableitet, falls die Maßnahme, aus welchem Grunde auch immer, nicht realisiert wird.

## 3. WEITERE BESONDERE VERTRAGSBEDINGUNGEN
3. WEITERE BESONDERE VERTRAGSBEDINGUNGEN
(ergänzend zu "Besondere Vertragsbedingungen" Formblatt 214.H)

3.1 Bauleistungsversicherung
Der Auftraggeber wird eine Bauleistungsversicherung gegen unvorhergesehene Beschädigung oder Zerstörung der Bauleistungen abschließen, soweit diese nicht infolge mangelhafter oder vertragswidrigen Ausführung entstanden ist.
Der Auftragnehmer übernimmt die auf ihn entfallenden Kosten in Höhe von 0,2 % seiner Netto- Gesamt- abrechnungssumme. Der Betrag wird von der Schlussrechnung einbehalten.
Im Versicherungsfall hat die betroffene Firma den Selbstbehalt pro Schadensfall von 500,00 Euro zu begleichen.
Der Auftragnehmer kann aus der Mitversicherung in der Bauwesensversicherung gegenüber dem Auftraggeber keine Rechte und Forderungen herleiten.

3.2 Baustrom, Bauwasser
Der Rohbauunternehmer (Baumeister) richtet ausreichend dimensionierte zentrale Entnahmestellen für Wasser und Strom im und am Rohbau ein. Die Installation der individuell erforderlichen Verlängerungsleitungen und Kabel zu den einzelnen Arbeitsstellen obliegt den einzelnen Auftragnehmern.
Die anfallenden Energie- und Wasserkosten übernimmt der Auftraggeber, dies ist bei der Kalkulation zu berücksichtigen.

3.3 WC-Anlage
Die ebenfalls vom Rohbauunternehmer für die Durchführung seiner Arbeiten erstellte WC-Anlage wird den Nachfolgeunternehmern zur Benutzung kostenlos zur Verfügung gestellt.

3.4 Rechnungen (§14 VOB/B)
(1) Alle Rechnungen sind bei dem mit der Bauüberwachung beauftragten Architekten/ Ingenieurbüro
bzw. Fachplaner 3-fach in Papierformat einzureichen.
Die notwendigen Rechnungsunterlagen (z.B. Mengenberechnungen, Abrechnungszeichnungen, Handskizzen) sind 2-fach einzureichen.

(2) Rechnungen sind kumulierend zu erstellen, d.h. jede Abschlags- bzw. Schlussrechnung
muss die gesamte bis dahin geleistete Leistung enthalten.
Abschlagsrechnungen müssen nach den tatsächlich ausgeführten Leistungen und
prüfbaren Aufmaßen aufgestellt und eingereicht werden.

3.5 Nachtragsangebot (zu §2 Nr.5 und 6 VOB/B)
(1) Für nicht im Angebot enthaltene oder geänderte Leistungen sind rechtzeitig, vor Ausführung der Leistung, schriftlich Nachtragsangebote bei der Objektüberwachung einzureichen. Nachtragsangebote haben in jedem Fall neben den Einheitspreisen auch die zugehörigen Materialpreise zu enthalten.
(2) Bei Nachtragsangeboten ist zu jeder Einzelposition eine detaillierte Kalkulation
aufzustellen, aus der Material-, Geräte- und Lohnkosten sowie der Mittellohn und die
Zuschlagssätze ersichtlich sind.
(3) Nachtragsangebote sind der Reihenfolge nach fortlaufend (N1,N2 usw.) durchzunummerieren. Die einzelnen Positionen sind entsprechend (N1.1,N1.2 usw.) zu benennen.

3.6 Ausführungsunterlagen des Auftraggebers
Die für die Ausführung benötigten Pläne und Unterlagen erhält der AN nach
Auftragserteilung ausschließlich in digitaler Form vom bauleitenden Architekten /
Projektanten als PDF/DWG Dateiformat über die Plattform des Betreibers "PPM-Engineering".
Der Download der Unterlagen über die Plattform und deren Bedienung wird nicht gesondert vergütet.

3.7 Ausführungsunterlagen des Auftragnehmers
(1) Sämtliche Ausführungs-, Detail- und Montagepläne, technische Beschreibungen u.ä.,
die der AN zu fertigen hat, sind in Abstimmung mit dem Architekten und den
Fachingenieuren zu erstellen. Diese Ausführungsunterlagen müssen vor Beginn der
Fertigung freigegeben werden.
(2) Der AN hat seine Zeichnungen unentgeltlich in 2-facher Ausfertigung dem Architekten
und/oder Fachplaner zur Prüfung vorzulegen, worauf diese in 1-facher Ausfertigung als
Korrekturexemplar bzw. mit Freigabe- und Genehmigungsvermerk an den AN zurückgegeben werden.
Grundsätzlich darf nur nach freigegebenen Plänen gearbeitet werden. Die Haftung des
AN für die Richtigkeit und Vollständigkeit der von ihm erstellten Ausführungsunterlagen
wird durch die Genehmigung des Architekten und/oder Fachplaners nicht eingeschränkt.
(3) Die Pläne sind der freigebenen Stelle mindestens 14 Tage vor benötigter Freigabe zur Verfügung zu stellen.

3.8 Baustellenbesprechung (Bauleitungs- Jour fixe)
Der Auftragnehmer ist während seiner gesamten Ausführungszeit sowie 4 Wochen vor
Ausführungsbeginn und während der Ausführung der Werk- & Montageplanung verpflichtet,
an den wöchentlich stattfindenden Baustellenbesprechungen teilzunehmen.
Ist eine Teilnahme im Einzelfall nicht möglich, so ist dies dem Auftraggeber mit Angabe von Gründen schriftlich mindestens zwei Tage
vor dem Besprechungstermin mitzuteilen.
Die wöchentlichen Besprechungen dauern in der Regel 2-3 Stunden und werden vor Ort abgehalten.
Online-Besprechungen sind seitens Auftraggeber nicht gewünscht.

3.9 Bautafel, Werbung
Das Aufstellen eigener Firmentafeln und sonstiger Werbung ist unzulässig.

3.10 Schutt und Müllbeseitigung
Die Bauleitung behält sich das Recht vor, eine mindestens wöchentliche Reinigung der
Baustelle von Müll und Bauschutt zu verlangen. Kommt der Unternehmer dem nicht nach
wird er maximal zweimal aufgefordert, seinen Bauschutt und Müll von der Baustelle zu
entsorgen.
Kommt der Unternehmer auch nach zweimaliger Aufforderung dieser Verpflichtung nicht
nach, hat die Bauleitung das Recht, einen Dritten mit der Beseitigung des Baumülls auf
Kosten des Auftragnehmers zu beauftragen. Die angefallenen Kosten werden dem
Auftragnehmer von der Schlussrechnung abgezogen.
Die Baustellenabfälle sind gemäß der Abfallwirtschaftssatzung des Landkreises Altötting
getrennt zu lagern und über private Entsorgungsunternehmen zu entsorgen bzw. der
stofflichen Wiederverwertung zuzuführen.

3.11 Vertreter des AN
(1) Der AN hat über die gesamte Bauzeit hinweg einen bevollmächtigten Vertreter zu
benennen und zu stellen und zur Verfügung des AG und der Objektüberwachung zu halten.
Dieser Vertreter muss fachkundig und als verantwortlicher Bauleiter u.a. berechtigt sein,
Weisungen in Empfang zu nehmen und auszuführen. Er hat an den wöchentlichen
Baubesprechungen (2-3 Stunden je Woche, vor Ort - nicht digital) teilzunehmen.
(2) Vom AN ist ein Baustellentagebuch im Durchschreibeverfahren zu führen und der
Objektüberwachung wöchentlich zur Baubesprechung unaufgefordert vorzulegen.
Darin ist die erbrachte Bauleistung zu beschreiben, sowie Bericht über Baufortschritt,
Verzögerungen, besondere Vorkommnisse, Abnahme und Abschluss der Arbeiten,
sowie die Zahl der am Bau Beschäftigten u.ä. zu erstatten.

3.12 Ausführungsfristen
Der AN hat 4 Wochen vor Ausführungsbeginn einen Terminplan im Rahmen der im
Bauzeitenplan vorgegeben Fristen für die Ausführungszeiten der einzelnen Tätigkeiten
des eigenen Gewerkes zu erstellen, mit der Objektüberwachung abzustimmen und zu
übergeben.
Dieser Ausführungs-Feinterminplan hat die vertraglich zur Verfügung stehenden
Ausführungszeiten und die Vorleistungsvoraussetzungen der anderen Gewerke zu
berücksichtigen. Er ist mind. alle 2 Monate dem tatsächlichen Baustellenablauf über einen Soll/Ist Vergleich
anzupassen und fortzuschreiben.

3.13 Vertragsstrafen (§ 11 VOB/B)

3.13.1 Der Auftragnehmer hat bei Überschreitung der gemäß Formblatt 214.H als Vertragsfrist vereinbarten Einzelfristenoder der Frist für die Vollendung als Vertragsstrafe für jeden Werktag des Verzugs zu zahlen:
0,1  Prozent der tatsächlichen Abrechnungssumme ohne Umsatzsteuer; Beträge für angebotene Instandhaltungsleistungen bleiben unberücksichtigt.Die Bezugsgröße zur Berechnung der Vertragsstrafe bei der Überschreitung als Vertragsfrist vereinbarten Einzelfristen ist der Teil dieser Abrechnungssumme, der den bis zu diesem Zeitpunkt vertraglich zu erbringenden Leistungen entspricht.

3.13.2 Die Vertragsstrafe wird auf insgesamt 5,0 Prozent  der tatsächlichen Abrechnungssumme (ohne Umsatzsteuer) begrenzt. Bei der Überschreitung von als Vertragsfrist vereinbarten Einzelfristen ist die Vertragsstrafe auf den in Satz 1 genannten Prozentsatz des Teils der Auftragssumme (ohne Umsatzsteuer) begrenzt, der den bis zu diesem Zeitpunkt vertraglich zu erbringenden Leistungen entspricht.

3.13.3 Verwirkte Vertragsstrafen für den Verzug wegen Nichteinhaltung als Vertragsfrist vereinbarter Ein-zelfristen werden auf eine durch den Verzug wegen Nichteinhaltung der Frist für die Vollendung der Leistung verwirkte Vertragsstrafe angerechnet.

- Ende der weiteren besonderen Vertragsbedingungen-

## 4. VORBEMERKUNGEN PFOSTEN-RIEGEL-KONSTRUKTION & SONNENSCHUTZ
1. Baustelleneinrichtungsplan
Innerhalb von 10 Tagen nach Auftragserteilung ist vom Auftragnehmer ein detaillierter Baustelleneinrichtungsplan vorzulegen, eine gesonderte Vergütung hierfür erfolgt nicht. Der Baustelleneinrichtungsplan ist in Papier- und PDF-Format vorzulegen.

2. Gerüste
Alle Sicherheitseinrichtungen die für die Erstellung der beauftragten Leistungen nötig sind, müssen vom Auftragnehmer erstellt und vorgehalten werden. Diese sind in die Einheitspreise einzukalkulieren. Absturzsicherungen sind gemäß den Vorschriften der Berufsgenossenschaften zu erstellen und zu unterhalten.

3. Abrechnung
Die Abrechnung erfolgt nach Zeichnung und gemeinsamem Aufmaß, alle unter Gelände liegenden oder später nicht mehr sichtbaren und zugänglichen
Bauteile müssen laufend nach Fertigstellung aufgemessen und von der Bauleitung abgezeichnet werden.

4. Bautagebuch
Es ist ein Bautagebuch zu führen, aus dem die Tätigkeit am jeweiligen Tag an der Baustelle, die Anzahl der dort Beschäftigten, der Maschineneinsatz sowie eventuelle Besonderheiten des Bauablaufes hervorgeht.
Das Bautagebuch ist durchzunummerieren und auf Verlangen der Bauleitung, spätestens jedoch zum Wochenende unaufgefordert vorzulegen.
Das Vorliegen des vollständigen Bautagebuches beim Einreichen der Schlussrechnung ist Voraussetzung für die Prüfung derselben.
Auf die Abgabe des Bautagebuches wird aus Gründen der Gewährleistung und der Dokumentation größter Wert gelegt!
Die Führung des Bautagebuches ist eine Nebenleistung und wird nicht gesondert vergütet.

5. Nebenleistungen
ergänzend zu den Nebenleistungen der VOB werden folgende Leistungen
nicht gesondert vergütet, und sind in die Einheitspreise einzukalkulieren
sofern nicht gesonderte Positionen dafür vorgesehen sind:
- Das Beleuchten der Baustelle, die Beschilderung und Absicherung derselben für die Dauer der Arbeiten.
- Anlegen, unterhalten und sichern von Achsen und Höhenfestpunkten je Gebäudeteil und Geschoß.
- Alle Arbeiten zur Vermessung und Einmessung der eigenen Leistungen, sofern keine Position ausgewiesen wird.

8. Hubböden
Die bestehenden Hubböden werden im Zuge der Baumaßnahme nicht demontiert und nach Fertigstellung wieder in Betrieb genommen.
Während der Montagearbeiten ist darauf zu achten, dass die Hubboden-Konstruktion nicht beschädigt oder belastet wird.

9. Maximale Deckenbelastung, Beckenumgang
Im Baubetrieb sind die zulässigen Lasten auf der Decke über dem Untergeschoß (Beckenumgang), wenn der Bodenbelag bereits abgebrochen wurde:
150 kg / m² (Belag) + 500 kg / m² (Nutzlast) = 650 kg / m² (6,5 kN / m²)

10. Verbindungen
Schweißverbindungen von Rundstählen und Hohlprofilen an Rahmen und Blechen sind umlaufend auszuführen, punktweise Befestigung wird nicht akzeptiert. Eckverbindungen sind grundsätzlich mit Gehrungsstoß auszuführen. Schweißnähte sind grundsätzlich nach Statik auszuführen und sauber und einheitlich glatt zu verschleifen.Die Enden von Hohlprofilen sind mit aufgeschweißten Blechabdeckungen zu versehen.
Die für die Verzinkung erforderlichen Hohlraumöffnungen sind verdeckt anzubringen. Alle Schraubbefestigungen mit Edelstahl V2A, Schrauben generell mit Inbus Zylinderkopf, Hutmuttern und Unterlagscheiben, wenn nicht anders beschrieben. Kontaktkorrosion ist zu verhindern.
Gewinde von feuerverzinkten Teilen sind nachzuschneiden, der Korrosionsschutz der Verzinkung muss erhalten bleiben.
Baustellenverbindungen sind ausschließlich geschraubt herzustellen, Oberflächen feuerverzinkt DIN ISO 1461.

11. Bautoleranzen im Bestand
Die Festlegung der Konstruktionsmaße erfolgt durch den Auftragnehmer am Bau. Bautoleranzen regeln sich nach DIN 18201/18202, sofern im Leistungsverzeichnis nicht gesondert geregelt. Plus/Minus +10 cm Toleranzen haben keinen Einfluss auf die Einheitspreise. Bei größeren Abweichungen werden die Preise über die Flächen im Verhältnis zum Angebotspreis neu ermittelt. Maßänderungen innerhalb der angegebenen Rohbauabmessungen haben keinen Einfluss auf die Einheitspreise.

## 5. PRODUKTANGABE
Als Planungsgrundlage wurde das Profilsystem SCHÜCO genutzt.
Dem Bieter wird freigestellt, zu der ausgeschriebenen Konstruktion gleichwertige Konstruktionen anzubieten.
Zur Gewährleistung einer umfassenden Kompatibilität sowie zur Minimierung der Ansprechpersonen wird Wert darauf gelegt, dass alle Konstruktionen von einem Systemhersteller stammen.
Zur Prüfung der Gleichwertigkeit der angebotenen mit der vorgegebenen Konstruktion sind Detailzeichnungen aller betreffenden Punkte, Muster und System-Prüfzeugnisse vorzulegen.
Fehlen die Angaben, kann es zum Ausschluss vom Wettbewerb kommen.

Fabrikat/System  ausgeschrieben  angeboten

Fenster  : Schüco AWS 75.SI+  _______________________

Türen  : Schüco AD UP 75  _______________________

Türen  : Schüco ADS 65.NI  _______________________

Warmfassade  : Schüco FWS 60  _______________________

Einsatz- Fenster  : Schüco AWS 75.SI+  _______________________

Einsatz- Türen  : Schüco AD UP 75  _______________________

Einsatz- Dachflächenfenster  : Schüco AW RO 50  _______________________

Brandschutz  : Schüco ADS 80 FR 30  _______________________

Innenfassade  : Schüco FWS 60  _______________________

Einsatz- Türen  : Schüco ADS 65.NI  _______________________

RWA-Anlagen  : Schüco DriveTec  _______________________

Türbeschläge DIN EN 1125  : Schüco Druckstange  _______________________

Glaslieferant  :  _______________________

Nachfolgende Abfragen von Kriterien dienen der Vergleichbarkeit der angebotenen Leistungen und sind
durch Zertifikate und Nachweise zu belegen.

Blitzschutz: Typenprüfung nach EN 50164-1

Nachweis für Durchdringungen der Fassadenkonstruktion

Geprüfte Gerüstverankerung nach DIN 4420

T30: Bauaufsichtliche Zulassung

Nachweis der Gebrauchstauglichkeit der Klasse 4 gemäß DIN EN 1192 hinsichtlich ihrer mechanische Festigkeit

Nachweis: Uw bzw. Ucw der Elemente und Ug- Wert des Glases

Zertifikat eines unabhängigen Prüfinstitutes zur Beglaubigung des errechneten U-Wertes

Zulassung für die T-Verbindung der Fensterkonstruktionen.

Alle Elektrobauteile sind mit dem Gewerk Elektroarbeiten abgestimmt. Zusätzliche Elektrobauteile sind in diesem Gewerk enthalten. Im Fall von Nebenangeboten übernimmt der AN Metallbau die Gewährleistung auf die Funktionsfähigkeit des Überganges zu dem Gewerk Elektrotechnik.

Bei Pfosten-Riegel-Fassaden müssen vom DIBT zugelassene (abZ) T-Verbindungen und Klemmverbindungen eingesetzt werden.

Die Falzgründe der Fassadenkonstruktion sind überlappend, es können 3 wasserführende Ebenen ausgebildet werden.

Alle relevanten Systemkomponenten (Systemprofile, Beschläge, Dichtungen), sind mindestens 10 Jahre, nach erfolgter Endabnahme der Leistung, verfügbar.

## 6. TECHNISCHE VORBEMERKUNGEN PFOSTEN-RIEGEL-KONSTRUKTION
Art und Umfang der Leistung
Gegenstand dieser Ausschreibung sind Metallbauarbeiten. Die Leistung umfasst die Herstellung, die Lieferung und die Montage von Aluminium-Bauelementen.

Zusätzlicher Gegenstand dieser Ausschreibung sind die Verglasungsarbeiten.
Die Leistung umfasst die Lieferung, das Einsetzen und das Abdichten aller Glasscheiben und Ausfachungen.

Hinweis zu aufgeführte Normen etc.:
Alle aufgeführten Normen, Vorschriften, Gesetze gelten, wenn nicht anders in den Texten vermerkt, in der zum Vertragsschluss gültigen Fassung.

Konstruktionssystem
Der Ausschreibung liegen die Konstruktionsmerkmale der Schüco-Aluminium-Konstruktionen zugrunde. Die Profil-, Zubehör-, Dichtungs- und Beschlagauswahl muss nach den gültigen Unterlagen des jeweiligen System-Herstellers erfolgen.

Angaben zur Leistungsbeschreibung
Grundlage des Angebotes ist das vorliegende Leistungsverzeichnis einschließlich der Vorbemerkungen.

Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.
Für die einzelnen Aluminiumelemente sind element- und herstellerspezifische EPD's gemäß EN 15804, nachgewiesen gemäß ISO 14025, vorzulegen.

Für die Auftragsabwicklung gelten
VOB/B (Allgemeine Vertragsbedingungen für die Ausführung von Bauleistungen).
VOB/C (Allgemeine Technische Vertragsbedingungen für Bauleistungen).
Die für dieses Gewerk und für die Erstellung aller ausgeschriebenen Maßnahmen aktuellen DIN-Normen, DIN EN-Normen, DIN EN ISO-Normen, Vorschriften, Richtlinien, Verordnungen, Gesetze, Arbeitsanweisungen, etc. sind einzuhalten.

Ausführungsunterlagen
Der AG legt dem AN nach der Auftragserteilung und vor Beginn der Arbeiten, die zur Ausführung notwendigen Unterlagen gemäß § 3 Abs. 1 VOB/B rechtzeitig und unentgeltlich vor. Ausführungsunterlagen sind demnach alle das Werk betreffenden Hilfsmittel, die außer Arbeit, Material oder Boden zur Vorbereitung und mangelfreien sowie rechtzeitigen Durchführung der Bauleistung benötigt werden und ohne die der AN die Bauleistung nicht so wie vertraglich vorgesehen oder gar überhaupt nicht erbringen kann; dazu zählen u.a. auch Proben, Muster und Modelle, sowie endgültige vollständige und ausführungstechnisch brauchbare Ausführungs-, Detail- und Konstruktionszeichnungen im Maßstab 1:50 bis 1:1, die nach § 34 Abs. 3 Nr. 5 HOAI anzufertigenden und angefertigten - auftraggeberseitig freigegebenen - Ausführungspläne des bauplanenden Architekten mit allen für die Ausführung notwendigen Einzelangaben, und statische und sonstige Berechnungen oder bestimmte Planungen anderer Sonderfachleute.
Tragwerkspläne und statische Berechnungen oder bestimmte Planungen anderer Sonderfachleute sind in die bauseits zu stellende Ausführungsplanung integriert. Sollten sich bei den Ausführungsunterlagen Änderungen ergeben, welche auch die Leistungen des AN betreffen, werden diese Änderungen durch den AG gekennzeichnet und dem AN unverzüglich schriftlich verbindlich mitgeteilt.

Baumaße
Das Aufmaß ist vom AN grundsätzlich eigenverantwortlich und auf Grundlage der bauseitig hergestellten Ausgangssituation am Bau zu nehmen. Werden dabei Rohbautoleranzen außerhalb der festgelegten Toleranzen festgestellt, ist der AG darüber zu informieren. Fordert der AG, dass die Konstruktionen schon zu einem Zeitpunkt zur Montage bereitstehen müssen, der ein Aufmaß vor Fertigung unmöglich macht, so sind die objektspezifischen Toleranzen vom AG vorzugeben und vom AN zu beachten.

Werkstatt- und Montageplanung
Der AN schuldet nach Ziffer 3.1.7 DIN 18360 eine Werkstatt- und Montageplanung auf Basis der vom AG zu liefernden Ausführungsunterlagen. Diese ist vor Fertigungsbeginn vorzulegen. Aus den Darstellungen müssen Konstruktion, Maße, Einbau, Befestigung und Bauanschlüsse der Bauteile sowie die Einbaufolge erkennbar sein (DIN 18360, Ziff. 3.1.7). Die Darstellungen sind in Zeichnungen, Maßstab mind. 1:50 und in 3-facher Ausfertigung, zu liefern. Der AG prüft die Werkstatt- und Montageplanung auf Übereinstimmung mit der Ausführungsplanung. Bei Übereinstimmung mit der Ausführungsplanung gibt der AG die Werkstatt- und Montageplanung mit dem entsprechenden Prüfvermerk an den AN zurück (Freigabe).

Toleranzen
Die Toleranzen für die jeweiligen Gewerke werden durch den AG aufeinander abgestimmt. Sofern die Maße der Elemente vor Ausführung nicht genommen werden können, legt der AG objektspezifische Toleranzen fest (vgl. RAL Leitfaden zur Montage: 2020-03, Ziffer 3.1.2, Nr. 15, Seite 37). Für die Montage sind Abweichungen von vorgeschriebenen Maßen in den durch DIN 18202 bestimmten Grenzen zulässig, sofern die Funktion und die Tragfähigkeit der Bauteile nicht beeinträchtigt wird (DIN 18360 Ziff. 3.1.4).
Soll auf bauseitigen Wunsch hin nach theoretischen Maßen geplant und gefertigt werden und kommt es trotz Einhaltung der jeweiligen Toleranzen zu Passungenauigkeiten in der Ausführung, so dass die Leistung des AN auf die Leistung Rohbau nicht ausreichend abgestimmt ist, entscheidet der AG, wie diese zu beseitigen sind.

Aluminium
Es sind stranggepresste Aluminium-Profile der Legierung EN AW 6060 und EN AW 6063 in Eloxalqualität nach DIN EN 755 und DIN EN 12020 zu verwenden.
Für anodisierte Aluminium-Bleche in Eloxalqualität ist die Legierung AlMg 1, halbhart, (EN AW 5005A) zu verwenden.
Der AN hat sicherzustellen, dass die von ihm angebotenen und verarbeiteten Aluminiumbauteile von Lieferanten stammen, die der A/U/F Initiative, Recycling im Bausektor, angehören, oder einen gleichwertigen schlüssigen Recyclingprozess (PRP) nachweisen können. Es ist sicherzustellen, dass Produktionsabfälle und demontierte Elemente (Sanierungsbau) aus Aluminium dem Verwertungsprozess, für die Herstellung von Fenster- und Fassadenprofilen, zurückgeführt werden.
Die relevante CO2-Einsparung findet immer in der Herstellung statt, z.B. durch den verringerten Energieaufwand, der für die Herstellung der Profile benötigt wird.
Bei der Belieferung steht im Vordergrund, dass bestellte Profile möglichst effizient und mit kurzen Transportwegen ihr Ziel erreichen. Um das zu gewährleisten, ist es zulässig nach der Herstellung der Profile in der Lagerhaltung und Auslieferung nicht mehr zwischen verschiedenen Materialgüten z.B. mit unterschiedlich hohen Anteilen an Primär- oder Recycling-Aluminium zu unterscheiden. Es ist dann durch externe Nachweise sicherzustellen, dass der Hersteller stets eine ausreichende Menge der Aluminium-Profile herstellt, die der hier beschriebenen Güte entspricht.
Der Embodied Carbon Footprint bzw. GWP-Wert von 3,84 kg pro kg Aluminium-Profil darf nicht überschritten werden. Der Recyclinganteil und der GWP-Wert müssen durch einen entsprechenden Nachweis gemäß ISO 14025 und EN 15804 erbracht werden. Auf Anforderung des AG hat der AN über die Einhaltung der v.g. Forderungen projektbezogene Bescheinigungen des Herstellers bzw. Prüfzeugnisse und Nachweise vorzulegen.

Stahl
Stahlteile (Anker-, Unterkonstruktionen, geschweißte Konstruktionen, etc.) sind in feuerverzinkter Ausführung vorzusehen. Stahlbleche sind verzinkt auszuführen.
Die Nachbesserung von Fehlstellen, Beschädigungen sowie das Nacharbeiten von etwaigen Schweißstellen hat entsprechend DIN EN ISO 1461 zu erfolgen.

Edelstahl
Verankerungselemente und -mittel, die einem Korrosionsangriff ausgesetzt und für Wartungen nicht zugänglich sind, z.

B. Befestigungs- und Verankerungskonstruktionen von vorgehängten Fassaden (Kaltfassaden) sowie alle Verbindungsteile sind grundsätzlich aus rostfreiem Edelstahl herzustellen.
Als Verankerungs-, Verbindungs- und Befestigungselemente dürfen, ohne besonderen Korrosionsschutznachweis gemäß DIN 18516-1, nur nichtrostende Stähle bzw. Stähle gemäß der allgemeine bauaufsichtlichen Zulassung "Z-30.3-6" vom 05.März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Widersprüchen geht die Leistungsbeschreibung in den jeweiligen Positionen den Vorbemerkungen und diesen ZTV vor.

 Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.

Entwässerung der Konstruktion
Falze und Profilnuten, in die Niederschlag und Kondenswasser eindringen können, müssen nach außen
entwässert werden. Sichtbare Entwässerungsschlitze sind mit Kappen abzudecken.
Entwässerung, Dampfdruckausgleichsöffnungen
Entwässerung:
Gemäß DIN 18055 muss sichergestellt sein, dass in die Rahmenkonstruktion eingedrungenes Wasser unmittelbar und kontrolliert abgeführt wird, um Schäden am Fenster und am Baukörper zu vermeiden.
Die Entwässerungsöffnungen zur Außenseite sollen einen Mindestquerschnitt von 5x20 mm haben. Der Abstand der

Öffnungen untereinander soll bei diesem Mindestquerschnitt nicht mehr als 600 mm betragen.

Beschläge Fenster Alu
Sind nicht systemgebundene Beschlagteile vorgesehen, müssen diese unter Beachtung der gültigen DIN-Normen ausgewählt werden.

Die für die jeweilige Öffnungsart einzusetzenden Beschläge in ihrer Grundausstattung sind unter Berücksichtigung der Lastannahmen/Gewichte/Größen und der zu erreichenden Öffnungsweite nach den Bemessungstabellen des System-Herstellers einzusetzen. Alle Beschlagteile sind aus nichtrostenden Materialien herzustellen und müssen justierbar sein. Inkl. der erforderliche Zusatzteile wie zusätzliche Verriegelungen, Scherenbefestigungen, Eigenanschlag und Bänder.

Motorische Antriebe für Beschläge Fenster
Bei den nachfolgend ausgeschriebenen Beschlägen handelt es sich um motorische am Flügel- / Blendrahmenprofil montierte Antriebsmotoren, Verriegelungsmotoren und Verschlusskomponenten.
Unter Berücksichtigung der Lastannahmen/Gewichte ist der erforderliche Beschlag und die motorischen Komponenten nach den Bemessungstabellen des Systemherstellers einzusetzen, inklusive der für den sachgemäßen und voll funktionsfähigen Gebrauch notwendigen Zubehörteile, wie Motorhalter, Zusatzbeschlagteile (Bänder, Sicherungsschere), Abdeckprofile, Verbindungskabel (inkl. 1000 mm Anschlussleitung) sowie weiteres Montagezubehör.
Der Flügel ist im eingebauten Zustand (Baustelle) Probe zu fahren.
Es ist ein Prüfprotokoll zu erstellen und dem AG zu übergeben.

Es ist zwingend eine 24V / 28V Variante einzusetzen.

Bedienelemente werden gesondert beschrieben, übergeordnete Steuerungskomponenten, Netzteile und Sensoren werden in separaten Positionen und Gewerken beschrieben.

Für den Regelbetrieb ist eine bauseitige permanente Stromversorgung 230 V/AC für die Netzteile zu gewährleisten.

Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

Türen mit Fluchttürsicherung und Zutrittskontrolle
Bei den nachfolgend ausgeschriebenen Komponenten handelt es sich um im Flügel- / Blendrahmenprofil integrierte Bedien-, Verschluss- und Steuerungskomponenten gegen den Missbrauch von ein- oder zweiflügligen Türen in Flucht- und Rettungswegen entsprechend EltVTR.
Unter Berücksichtigung der vorgegebenen Funktionen sind die erforderlichen Komponenten nach den Vorgaben des Systemherstellers einzusetzen, inklusive der für sachgemäßen und voll funktionsfähigen Gebrauch notwendigen Zubehörteile innerhalb der Türprofile, wie Taster, Relais, Verbindungskabel, Leitungsübergänge sowie weiteres Montagezubehör.
Für eine externe Ansteuerung können zwei frei programmierbare Eingänge zur Verfügung gestellt werden (z.B. für Freischaltung der Steuerung durch eine Brand/Gefahrenmeldeanlage). Zur Weitergabe von Zustandsmeldungen oder Freigaben können zusätzlich drei frei programmierbare potentialfreie Ausgänge genutzt werden. Die Fluchttürsteuerung ist von einem PC aus mit einer Software parametrierbar (über USB-Verbindung, SD-Karte oder über das Ethernetmodul). Einstellungen sind über eine Schnittstelle EIA 485 vorzunehmen.

Türen nach DIN EN 179 oder DIN EN 1125 sind mit einem Schüco Safematic-Schloss, einem Schüco InterLock-Schloss oder einem E-Öffner mit 100 % ED und Freilaufdiode auszuführen.
Die Ausführung wird gesondert in der Türposition beschrieben, übergeordnete Steuerungskomponenten, Inbetriebnahme, Wartung, Konfiguration und Programmieraufwand sind in separaten Positionen und Gewerken beschrieben.

Verglasung
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.

Technische Richtlinien des Instituts des Glashandwerks für Verglasungstechnik und Fensterbau, Hadamar (IGH)
DIN 18545 Abdichten von Verglasungen mit Dichtstoffen
Richtlinie VE-06/01: Beanspruchungsgruppen für die Verglasung von Fenstern vom Institut für Fenstertechnik e.V., Rosenheim

Die Verglasungen sind gemäß den „Glasbemessungs- und Konstruktionsregeln“ nach DIN 18008-1 bis -5 und DIN 18545 „Anforderungen an Glasfalze und Verglasungssysteme“ unter Berücksichtigung der EN 12488 (Verklotzung) auszuführen.

Die Glaskanten der beschriebenen Gläser sind nach DIN 1249-11, auszuführen.

Ausfachungen
Für die Lieferung und den Einbau von Ausfachungen gilt sinngemäß die im Abschnitt Verglasung näher beschriebene Regelung.
Die in der nachfolgenden Beschreibung der Paneele gemachten Angaben zu den einzusetzenden Werkstoffen und deren Querschnitt sind formale Mindestanforderungen. Die in den "ZTV" gemachten Angaben zum Wärmeschutz, Schallschutz, Brandschutz und zur Angriffs- und Durchschusshemmung, sowie die für diese Bereiche geltenden DIN-Normen sind zu berücksichtigen.

Der Dämmkern der Paneele ist in jedem Fall in druckfester Ausführung und/oder mit einem druckfesten Einleimer auszuführen. Die anwendungsbezogenen Anforderungen an die Wärmedämmstoffe und die entsprechende DIN EN des Bezeichnungsschlüssels sind gemäß der DIN V 4108-10 auszuwählen. Die Klassifizierung des Brandverhaltens und die Eingruppierung erfolgt nach der DIN EN 13501, bei Schäumen ist die Klasse E zu berücksichtigen, bei Mineralwolle Klasse A1. Kommt als Dämmkern Mineralwolle zur Ausführung, so ist diese in stehender Faser und mit zusätzlicher mechanischer Sicherung gegen Absacken zu verarbeiten.
Der Werkstoff des druckfesten Einleimer richtet sich nach der Vorgabe des ψp W(mk) des Abstandshalter.

Die beschriebenen Paneele müssen nach den allgemein anerkannten Regeln der Technik dampfdiffusionsdicht ausgebildet sein. Durch konstruktive Maßnahmen muss verhindert werden, dass eine Durchfeuchtung sowie eine mechanische Zerstörung des Dämmstoffes eintritt.
Die Oberflächenveredelung der Aluminium-Verbundpaneele ist, wenn in den Positionsbeschreibungen nicht anders angegeben gemäß der Beschreibung in den "ZTV" auszuführen.

Einbau der Elemente
Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den AG anzubringen sind.
Alle zur Montage erforderlichen Befestigungsmittel sind in die Einheitspreise mit einzukalkulieren.
Befestigungs- und Verbindungsmittel - wie Schrauben, Bolzen und Dübel - müssen entsprechend dem jeweiligen Verwendungszweck und gemäß den Anforderungen ausgewählt werden. Bei der Auswahl sind die hierfür gültigen Normen und den allgemein anerkannten Regeln der Technik zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Für die Montage nach Meterriss sind gemäß dem RAL Leitfaden zur Montage 2020-03, Ziffer 3.1.2, Nr. 15, Seite 37, Höhenbezugspunkte an der Baustelle durch den AG vorzusehen. Diese müssen sich in jedem Stockwerk befinden und dürfen nicht weiter als 10 Meter von jedem Einbauort einer der nachfolgend beschriebenen Leistung entfernt sein.

Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz

Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden.
Die Anforderungen an die Anschlussfugenausbildung sind in DIN 4108-7, DIN 4109 sowie DIN 18355 und DIN 18533 enthalten.
Für nähere Informationen wird der Leitfaden zur Montage der RAL-Gütegemeinschaften Fenster und Haustüren, Frankfurt a. M. empfohlen.

Die Anschlussfugenabdichtung vom Baukörper zum Element zur kalten Außenseite, sowie zur warmen Innenseite, ist entsprechend der Anforderungen aus dem Wärmeschutznachweis gemäß Gebäudeenergiegesetz (GEG) für Bauanschlüsse auszuführen.
Die nachfolgend spezifizierten Folien dienen als Elementabdichtungen.
Folien sind vor Erstellung der Außenschale anzubringen.
Materialdicke:  0,75 mm
Folienbreite seitlich:  ca. 250 mm
Folienbreite oben:  ca. 250 mm
Folienbreite unten:  ca. 250 mm

Sollten bedingt durch den Verwendungsort oder Art der Bauteile ein andere Funktion hinsichtlich der Beschaffenheit und Ausführung der Folien gefordert sein, wird dieses gesondert beschrieben.

Verankerung Fenster / Tür
Die Verankerung von Fenster- und Türwänden hat gemäß DIN 18360 und den örtlichen Gegebenheiten statisch ausreichend zu erfolgen.
Der Leitfaden zur Montage der RAL-Gütegemeinschaften Fenster und Haustüren, Frankfurt a. M, Stand 2020-03, Ziffer 3.1.2, Nr. 7, Seite 33 ist zu berücksichtigen.

Verankerung Glas-Aluminium-Warmfassade
Die Verankerung der Fassadenpfosten erfolgt mittels zum System gehörender, toleranzausgleichender Konsolen aus Aluminium.

Diese Konsolen werden jeweils in den Kopf und/oder Fußpunkten beziehungsweise an den Zwischendecken der Fassade angeordnet. Sie sind je nach Anforderung als Los- oder Festpunktaufhängung auszubilden.

Konstruktiv sind die Konsolen so auszubilden, dass sie eine zwängungsfreie Dilatation der Fassade gewährleisten. Gleichermaßen müssen Formänderungen des Baukörpers wie z.B. Deckendurchbiegungen ausgeglichen werden.

Die Befestigung der Konsolen am Baukörper erfolgt mittels Befestigungsmitteln aus Edelstahl und entsprechend ihrem speziellen Verwendungszweck angepassten und bauaufsichtlich zugelassenen Dübeln.

Alle Bauteile der Fassadenbefestigung müssen so ausgebildet sein, dass sie die auf die Fassade einwirkenden Kräfte sicher aufnehmen und auf das Tragwerk des Baukörpers übertragen.

Oberflächenbehandlung, Farb-Beschichtung (Pulver) mit Voranodisation
Vorbehandlung aller Aluminiumkomponenten der Tragwerkskonstruktion
Anodisch erzeugte Konversionsschicht (Voranodisation) nach den Richtlinien der GSB International e.V. Schwäbisch Gmünd, zum Schutz gegen Filiformkorrosion, bei der Belastung mit Seewasser oder Gischt (bis 50 km landeinwärts), sowie in chlorid/sole/sulfithaltiger Atmosphäre bzw. bei Kontakt zu chlorhaltigem Wasser, mit einer darauffolgenden Pulverlackbeschichtung, gemäß den technischen Vorgaben des Systemherstellers.

Die Beschichtung der Aluminium-Profile und/oder -Bleche muss mit GSB International und/oder QUALICOAT gütegesicherten Pulver auf Polyesterbasis in einer Schichtdicke von mindestens 50 µm / bzw. nach Vorgaben des Nasslackherstellers, erfolgen. Die mit Pulverlacken zu beschichtende Teile erhalten zunächst eine chemische Oberflächenbehandlung, die mit einer chromfreien Passivierung nach DIN 50939 zu erfolgen hat. Rahmen welche eine mechanische (gesickte) Eckverbindung aufweisen müssen zusätzlich eine chemische Oberflächenbehandlung aufweisen, die über eine QUALICOAT-Zulassung verfügen. Die anschließende Beschichtung erfolgt mit einem Premium Pulverlacksystemen in hochwetterfester / fassadentauglicher Pulverqualität und deren Beschichtungsprozess über eine QUALICOAT-Zulassung verfügen. Der ausführende Beschichtungsbetrieb muss Inhaber des Gütezeichens der GSB International ("Gütegemeinschaft für die Stückbeschichtung von Bauteilen aus Aluminium", Franziskanergasse 6, D-73525 Schwäbisch Gmünd) oder des Gütezeichens der QUALICOAT (Verband für die Oberflächenveredelung e.V. (VOA) Laufertormauer 6, 90403 Nürnberg) sein.
Für Metallbauelemente im einbaufertigen oder eingebauten Zustand sind die Empfehlungen für die visuelle Beurteilung von organisch beschichteten Oberflächen des VFF-Merkblatts AL.02 zu berücksichtigen.

Farbbestimmung Metallbauarbeiten
Farbton außen / innen:  RAL / DB nach Wahl des AG (außer Intensiv-, Metallic- und Perlglimmerfarben)

Betätigungen/Handhaben Fenster:  C-0
Türbänder:  C-0
Betätigungen/Handhaben Türen:  C-0 / Inox (Edelstahl)

Der endgültige Farbton wird nach Auftragserteilung bekannt gegeben.
Die Palette der zur Wahl stehenden Farbtöne ist auf die obige Farbkarte eingegrenzt.
Alle Profile erhalten den gleichen Farbton.

Technische Vorgaben und bauphysikalische Anforderungen
Soweit in den Leistungsbeschreibungen für einzelne Positionen keine anderen Angaben erfolgen, gelten die nachstehenden Vorgaben:

Anforderungen an die Bauteile
Die entsprechenden Nachweise sind nach Aufforderung durch den AG diesem in schriftlicher Form vorzulegen. Der AN hat im Rahmen seiner EG-Konformitätserklärung die Übereinstimmung seines Produkts mit den jeweiligen

Anforderungen nach DIN EN zu erklären.

Die nach genannten Werte beziehen sich auf Standardelemente.
Gegebenenfalls können andere Elementformen/Öffnungsvarianten oder Profilkombinationen abweichende Klassifizierungen haben.

Fenster nach DIN EN 14351-1
Fensterelement:  Uw  0,95 W/(m²K)
Glaswerte nach DIN EN 673:  Ug  0,6 W/(m²K)
Isolierglas-Abstandshalter:  ψg  0,042 W/(mK)

Luftdurchlässigkeit nach DIN EN 12207 Klassifizierung:  4
Schlagregendichtheit nach DIN EN 12208 Klassifizierung, Prüfverfahren A:  9A
Widerstandsfähigkeit bei Windlast nach DIN EN 12210 Klassifizierung:  C5

Schallschutz der Elemente nach VDI-Richtlinie 2719 Schallschutzklasse:  II

Der Gesamtenergiedurchlassgrad und der Lichttransmissionsgrad sind objektbezogen über die CE-Kennzeichen der Verglasung nachzuweisen.

Außentüren nach DIN EN 14351-1
Türelement:  Ud  1,2 W/(m²K)
Glaswerte nach DIN EN 673:  Ug  0,4 W/(m²K)
Isolierglas-Abstandshalter:  ψg  0,047 W/(mK)

Luftdurchlässigkeit nach DIN EN 12207 Klassifizierung:  2
Schlagregendichtheit nach DIN EN 12208 Klassifizierung, Prüfverfahren A:  3A
Widerstandsfähigkeit bei Windlast nach DIN EN 12210 Klassifizierung:  C2

Schallschutz der Elemente nach VDI-Richtlinie 2719 Schallschutzklasse:  II

Der Gesamtenergiedurchlassgrad und der Lichttransmissionsgrad sind objektbezogen über die CE-Kennzeichen der Verglasung nachzuweisen.

Anforderungen an Vorhangfassaden nach DIN EN 13830
Die max. Durchbiegung der Fassadenteile ist auf L/200 bzw. 15 mm begrenzt.
Die Eigenlast ist nach DIN EN 1991-1-1 zu bestimmen.

Fassadenelement:  Ucw  0,95 W/(m²K)
Glaswerte nach DIN EN 673:  Ug  0,6 W/(m²K)
Gesamtenergiedurchlässigkeit:  g  ≤ 49 %
Isolierglas-Abstandshalter:  ψg  0,08 W/(mK)

Luftdurchlässigkeit nach EN 12153 Klassifizierung:  AE
Schlagregendichtigkeit nach EN 12155 Klassifizierung:  RE1200
Stoßfestigkeit, Belastung von außen, DIN EN 14019 Klassifizierung:  E 5
Widerstand gegen Windlasten EN 12179 Klassifizierung Warmbereich:  ±2.000 Pa
Widerstand gegen Windlasten EN 12179 Klassifizierung Kaltbereich:  ±1.000 Pa

Schallschutz der Elemente nach VDI-Richtlinie 2719 Schallschutzklasse:  II

Der Gesamtenergiedurchlassgrad und der Lichttransmissionsgrad sind objektbezogen über die CE-Kennzeichen der Verglasung nachzuweisen.

Lastannahmen
Winddruck auf  Außenbauteile nach DIN EN 1991-1-4 inkl. der nationalen Anhänge
Angaben für Gebäude mit rechteckigem Grundriss
Windzone:  I
Geländekategorie:  II / III
Gebäudehöhe h:  ca. 11 m
Einbauhöhe Ze:  ca. 11 m
Gebäudebreite b:  ca. 65 m
Gebäudetiefe d:  ca. 55 m
Höhe über NHN  ca. 420 m

Waagerechte Verkehrslast (Seitenkraft) nach DIN EN 1991-1-1 und -2 inkl. der nationalen Anhänge
Zusatzlasten mit:  1.0 KN/m
wirkend in:  Brüstungshöhe

Schneelasten nach DIN EN 1991-1-3 inkl. der nationalen Anhänge
Schneelastzone:  3

Ermittlung der Schneelasten (einschließlich der Sockelbeträge 1a, 2) gemäß DIN EN 1991-1-3 inkl. der nationalen Anhänge. Für bestimmte Lagen der Schneelastzone 3 können sich höhere Werte als nach Gleichung (NA.3) ergeben. Informationen über die Schneelast in diesen Lagen sind von den örtlichen, zuständigen Stellen einzuholen.
Im norddeutschen Tiefland werden Schneelasten bis zum mehrfachen der rechnerischen Werte angegeben. Die zuständige Behörde kann in den betroffenen Regionen die Rechenwerte festlegen, die dann zusätzlich nach DIN EN 1990 als außergewöhnliche Einwirkungen zu berücksichtigen sind.
Die Formbeiwerte für gereihte Dächer sind je nach maßgebender Dachneigung der Norm zu entnehmen; statt der Formbeiwerte nach DIN EN 1991-1-3:2010-12, Bild 5.4 sind jedoch die Formbeiwerte nach Bild NA.3 anzuwenden.

Anforderungen an die Konstruktion bei der Verwendung in Bereichen mit erhöhter See- / Sole- und/oder Chloridbelastung (Schwimmbad)
Befestigungsmittel für tragende (schwer reversible) Bauteile (Verglasungsschrauben und Schrauben für T-Verbindungen) der nachfolgend beschriebenen Position (Alum. Fassade...) in sehr stark korrosionsbelasteten Bereichen oder Einsatzorten (zum Beispiel Schwimmbad), mit Anforderungen an die Korrosionsbeständigkeitsklasse V.

Einsatzort: Fassadensysteme in Gebäuden in Meer Nähe, in der Nähe von Chemieanlagen, bei Schwimmbädern etc. als Bereiche wo eine Reversion nicht möglich ist. Diese Art von Fassaden benötigen höherwertige Edelstähle zur Vermeidung von Korrosion. Siehe dazu allgemeine bauaufsichtliche Zulassung Z-30.3-6 vom April 2022.
Merkblatt 831 der Edelstahlzentrale, Anwendungsfall Schwimmbäder.
Anforderung: Schrauben für die Anpressleiste und auch die Schrauben für die T-Verbindungen Korrosionsbeständigkeitsklasse V, mit der Sonderlegierung 1.4529 (austenitischer HCR-Edelstahl 1.4529).

Aluminium Systembeschreibung

Schüco AWS 75.SI+, hochwärmegedämmtes Aluminium Fenster-System

mit 75 mm Grundbautiefe.

Konstruktionsmerkmale:
Raumseitig aufschlagender Flügelrahmen mit 10 mm Flächenversatz zur Rahmenebene, Außenseite flächenbündig.
Wärmedämmende Isolierstege mit drei Hohlkammern bilden den Anschlag für die koextrudierte Moosgummi-Doppelhohlkammer-Mitteldichtung.
Das System ist mit rechteckigen Glasleisten auszustatten.
Die Montage der Glasleisten erfolgt mittels toleranzausgleichenden Kunststoffhaltern.

Profilbautiefen:

Blendrahmen, Pfosten, Riegel  75 mm
Flügelrahmen  85 mm

Profilansichtsbreiten:
Blendrahmen, umlaufend  79 mm
Einsatzblendrahmen  44 mm
Pfosten  94 mm
Riegel  94 mm
Flügelrahmen (Fenster)  41 mm

Fenstergriff:
Material:  Edelstahl, verdeckt geschraubt
Griffform:  Ulmer Klinke oder gleichwertig
Oberfläche:  natur E6 EV 1

Schüco ADS 65.NI, nicht wärmegedämmtes Aluminium Tür- und Trennwand-System

mit 65 mm Grundbautiefe.

Konstruktionsmerkmale:
Die Konstruktion ist außen und innen flächenbündig.
Das System ist mit rechteckigen Glasleisten auszustatten.
Die Abdichtung im Fußpunkt (Sockel) erfolgt durch eine sich - beim Schließen der Tür - automatisch absenkende
Dichtung. Je nach Anforderung können auch eine Bodenschwelle und eine Lippendichtung eingesetzt werden.

Profilbautiefen:
Blendrahmen, Pfosten, Riegel,
Flügelrahmen und Sockel  65 mm

Profilansichtsbreiten:
Blendrahmen / Sockel, unten  106 / 150 mm
Blendrahmen, seitlich und oben  69 mm
Pfosten  94 mm
Riegel  94 mm
Flügelrahmen (nach außen öffnend)  98 mm
Flügelrahmen (nach innen öffnend)  73 mm
Die Türflügel sind mit einem 4-seitig umlaufenden,
auf Gehrung gefertigten Flügelprofil auszuführen.

Schüco AD UP 75, wärmegedämmtes Aluminium Tür-System

mit 75 mm Grundbautiefe.

Konstruktionsmerkmale:
Außen flächenbündige Türkonstruktion mit außen umlaufender 7 mm Schattenfuge.
5 Kammer Profilaufbau, symmetrisch angeordnet, bestehend aus drei Aluminiumschalen die mittels spezieller Isolierstege ohne Dämmschäume verbunden sind.
Die Türflügelprofile sind als Hybridverbund mit einem großem schubfesten Anteil zwischen Innen- und Mittelschale sowie einer entkoppelten Außenschale, als "schubloser Verbund" auszuführen.
Die Entkopplung muss zwischen der äußeren Aluminiumhalbschale und dem Isoliersteg erfolgen um den Bi-Metall-Effect zu verringern.
Alternativ ist für die Türflügelprofile ein 3 Kammer Profilaufbau verfügbar.
Die Türflügel sind mit einem 4-seitig umlaufenden, auf Gehrung gefertigten Flügelprofil auszuführen.
Die Abdichtung muss über eine Mitteldichtungs- und zwei Anschlagsdichtungsebenen erfolgen.
Die Beschlagsmontage erfolgt in der Aluminium Mittelschale, nicht im Isoliersteg.
Eine Bauwerksbefestigung ist im Profil mittig über die Mittelschale möglich.
Der untere Türabschluss ist, soweit keine anderen Anforderungen an den Fußpunkt durch Normen / Richtlinien / LBO's gegeben sind, mit einer stabilisierenden zwischen gesetzten thermisch getrennten Aluminium-Schwelle und entsprechenden Dichtformstücken, auszustatten.

Profilbautiefen:
Blendrahmen, Pfosten, Riegel  75 mm
Flügelrahmen (Tür)  75 mm

Profilansichtsbreiten:
Einsatzblendrahmen nach innen
öffnende Tür  63 mm
Einsatzblendrahmen nach außen
öffnende Tür  37 mm
Blendrahmen / Sockel, unten  127 mm
Sockel, unten  157 mm
Blendrahmen, seitlich und oben  76 mm
Pfosten  108 mm
Riegel  108 mm
Flügelrahmen, nach außen öffnend  119 mm
Flügelrahmen, nach innen öffnend  87 mm

Schüco FWS 60, hochwärmegedämmtes selbsttragendes Aluminium Fassaden-System

als Pfosten-Riegel-Konstruktion für mehrgeschossige Fassaden mit einer inneren und äußeren Ansichtsbreite von 60 mm.

Konstruktionsmerkmale:
Die Konstruktion besteht aus einem Tragwerk und die kombinierte Verglasung,- Entwässerung- und Andrucksystem.
Die Ausbildung der Isolationszone, zwischen dem Tragwerk und den Andruckprofilen, erfolgt gemäß den Ucw Vorgaben an das Bauteil.

Tragwerk:
Das Tragwerk der Fassaden-Konstruktion besteht aus rechteckigen Mehrkammer-Hohlprofilen.
Die tragenden Profile sind raumseitig angeordnet.
Alle Profilkanten sind gerundet.
Die Riegelprofile werden ausgeklinkt und überlappen im Kreuzungspunkt den Pfosten, um eventuell auftretende Feuchtigkeit sicher abzuleiten.
Horizontale Stöße bei mehrgeschossigen Fassaden sind mit - zum System gehörenden - Stoßverbindern und Stoßstücken auszuführen. Für vertikale Dehnungs- und Montagestöße sind entsprechende systemseitige Alu-Einschubprofile und Halbschalen sowie Dehnungsstoß-Dichtstücke einzusetzen.

Verglasung / Einsatzelemente:
Die Glasscheiben und/oder Ausfachungen werden mittels Andruckprofilen (Klemmverbindung) gehalten. Die innere Abdichtung zu den Glasscheiben und/oder Ausfachungen erfolgt mit EPDM-Dichtungen. Dachverglasungen und segmentierte Konstruktionen sind grundsätzlich mit zwei Einzeldichtungen und einem Butyl-Dichtband auszuführen. Alle Dichtungsstöße werden durch die Verglasungsprofile abgedeckt. Die raumseitigen Verglasungsdichtungen haben in den Pfosten und Riegeln gleiche Bauhöhen/ungleiche Bauhöhen (6 mm Versatz). Die Abmessungen der Dichtungen sind entsprechend der Glas-/Ausfachungsdicken nach den Verglasungstabellen des System-Herstellers festzulegen. Sie sind als vulkanisierte Rahmen / mit Dichtungsecken / stumpf gestoßen auszuführen.

Belüftung:
Die Falzgrundbelüftung sowie der Dampfdruckausgleich erfolgen über die vier Ecken eines jeden Scheibenfeldes in den Pfostenfalz.
Für eine feldweise Entwässerung und Belüftung sind in den Aluminium-Andruckprofilen, Deckschalen und Dichtungen entsprechende Öffnungen vorzusehen.

Profilansichtsbreiten:
Pfosten, Montagepfosten, Riegel  60 mm

Profilbautiefen:
Pfosten  von 50 bis 250 mm
Riegel  von 55 bis 255 mm
Deckschale (Pfosten)  20 mm
Deckschale (Riegel)  15 mm  im Lichtdachbereich 12 mm (abgeschrägt)

Brandschutztüren in der Innenanwendung

Die nachfolgend beschriebenen Brandschutz-Konstruktionen sind zulassungspflichtige Bauteile.
Diese bauaufsichtliche Zulassung muss erteilt sein.
Die Angaben aus dem Genehmigungsantrag und die Auflagen aus dem Zulassungsbescheid sind bei der Bauausführung zu berücksichtigen und zu befolgen.
Eine Ausfertigung des Zulassungsbescheides muss dem Auftraggeber zusammen mit den Ausführungszeichnungen vorgelegt werden.
Feuerschutzabschlüsse sind gemäß Bauordnung der Länder überwachungspflichtige Bauteile.
Hersteller von Feuerschutzabschlüssen müssen sich von einer - durch das DIBt - anerkannten Überwachungsstelle überwachen und zertifizieren lassen.
Die Kennzeichnung erfolgt durch ein Typenschild.
Der Firmenname oder die Firmenkennzahl ist aus dem Typenschild ersichtlich.

Schüco ADS 80 FR 30, thermisch getrenntes Aluminium-System für Feuerschutzabschlüsse T 30 / F 30,

nach DIN 4102 und DIN 18095
mit 80 mm Grundbautiefe.

Feuerschutzabschluss, T 30-1 RS, Zulassungsbescheid Nr.: Z-6.20-1888
Zulässige Abmessungen, Breite (lichte Durchgangsbreite) 460 mm bis 1400 mm, Höhe 1648 mm bis 2988 mm.

Feuerschutzabschluss, T 30-2-RS, Zulassungsbescheid Nr.: Z-6.20-1888
Zulässige Abmessungen, Breite (lichte Durchgangsbreite) 940 mm bis 2820 mm, Höhe 1648 mm bis 2988 mm.

Feuerhemmende Verglasung, F 30, Zulassungsbescheid Nr.: Z-19.14-1830
Maximal zulässige Höhe der feuerhemmenden Verglasung = 4500 mm,
Maximal zulässige Breite der feuerbeständigen Verglasung = unbegrenzt,
Maximal zulässige Scheiben / Paneelgröße im Hochformat 1400 x 3000 mm,
Maximal zulässige Scheiben / Paneelgröße im Querformat 2430 x 1400 mm,
Maximal zulässige Scheibengröße bei VSG Aufbau 1200 x 2200 mm

Konstruktionsmerkmale:
5-Kammer-Aluminium-Hohlprofilen.
Brandschutz-Isolatoren sind nach den Systemvorgaben einzubringen.

Multifunktionsnut zur klemmbaren Befestigung der Beschläge (Schlösser, Sicherungsbolzen, E-Öffner, Montageanker, Rollenklemmband).
Es dürfen nur geprüfte, in der Zulassung aufgeführte Brandschutzgläser und/oder Ausfachungen eingesetzt werden.
Im Falzbereich der Blend-/Flügelrahmen werden beschichtete BS Dichtbänder in die Multifunktionsnut eingeschoben.
Die Abdichtung der Brandschutzgläser und/oder Ausfachungen erfolgt mit äußeren und inneren EPDM- Dichtungen.
Die Abdichtung im Fußpunkt (Sockel) erfolgt durch eine sich - beim Schließen der Tür - automatisch absenkende
Dichtung.
Die feuerhemmenden Türen sind rauchdicht nach DIN 18095 auszuführen.

Profilbautiefen:
Blendrahmen
Flügelrahmen, Sockel  80 mm
Pfosten (verstärkt)  140 mm

Profilansichtsbreiten:
Blendrahmen / Sockel, unten  106 / 150 mm
Blendrahmen, seitlich und oben  69 mm

Flügelrahmen (nach außen öffnend)  98 mm
Flügelrahmen (nach innen öffnend)  73 mm
Die Türflügel sind mit einem 4-seitig umlaufenden, auf Gehrung gefertigten Flügelprofil auszuführen.

Aluminium Fenster Beschläge

DK-Beschlag, Schüco AvanTec SimplySmart

Verdeckt liegender Dreh-Kipp-Beschlag mit Einhandbedienung, für Flügellasten bis 130/160 kg und einem Öffnungswinkel in Drehstellung von 90°/180°

Konstruktionsmerkmale:
Der Beschlag ist mit einer in Dreh- und in Kippstellung wirksamen Fehlbedienungssperre ausgestattet.
Scheren- und Ecklager sind verdeckt liegend im Falz eingebaut.
Alle Verriegelungspunkte sind mit Schließrollen auszuführen.
Die untere griffseitige Eckumlenkung muss mit einem Entlastungslager ausgeführt werden.
Die Verriegelung an diesem Punkt erfolgt über einem im Auflaufbock integrierten Verschlusspunkt mit Schließrolle.
Die Öffnungsweite der Flügel in Drehstellung beträgt maximal 180°.
Durch Montage eines zusätzlichen Anschlages kann der Öffnungswinkel, der Einbausituation angepasst, auf 90° begrenzt werden.
Korrosionsschutz des Grundbeschlages nach DIN EN 1670:  Klasse 5
Bedienkräfte nach DIN EN 13115:  Klasse 1
Dauerfunktion nach DIN EN 12400:  bis Klasse 3

D-Beschlag 130/160 kg Schüco AvanTec SimplySmart

Verdeckt liegender Dreh-Beschlag mit Einhandbedienung, für Flügellasten bis 130/160 kg und einem Öffnungswinkel in Drehstellung von 90°/180°

Konstruktionsmerkmale:
Der Beschlag ist mit einer in Drehstellung wirksamen Fehlbedienungssperre ausgestattet.
Scheren- und Ecklager sind verdeckt liegend im Falz eingebaut.
Alle Verriegelungspunkte sind mit Schließrollen auszuführen.
Die Anzahl und Ausführung der Verriegelungspunkte (Riegelstücke) ist in Abhängigkeit der Größe des Flügels und der Belastung, anhand der Systemvorgaben vorzunehmen.
Die untere griffseitige Eckumlenkung muss mit einem Entlastungslager ausgeführt werden.
Die Verriegelung an diesem Punkt erfolgt über einem im Auflaufbock integrierten Verschlusspunkt mit Schließrolle.
Die Öffnungsweite der Flügel in Drehstellung beträgt maximal 180°.
Durch Montage eines zusätzlichen Anschlages kann der Öffnungswinkel, der Einbausituation angepasst, auf 90° begrenzt werden.
Korrosionsschutz des Grundbeschlages nach DIN EN 1670:  Klasse 5
Bedienkräfte nach DIN EN 13115:  Klasse 1

Dauerfunktion nach DIN EN 12400:  bis Klasse 3

Fenstergriff mit verdeckt liegendem Getriebe

Das Getriebe wird in den Falz eingebaut.
Die Befestigung des Getriebes erfolgt mittels einer raumseitig aufgeschraubten, kreisförmigen Rosette (Durchmesser 32 mm).
Die Befestigungsschrauben werden durch den - später zu montierenden - Fenstergriff abgedeckt. Während der Bauzeit ist die Rosette mit einer Schutzkappe abzudecken.
Das Fenstergriff-Getriebe ist mit Rastpunkten in Dreh-, Verschluss- und Kippstellung ausgestattet.
Der Fenstergriff ist erst nach Abschluss der Fenstermontage beziehungsweise vor der Gebrauchsabnahme der Fenster zu montieren. Die farblich auf den Fenstergriff abgestimmte Abdeck-Rosette ist ebenfalls erst zu diesem Zeitpunkt aufzudrücken.

Griffform:  Ulmer Klinke oder gleichwertig
Farbton:  C0
Werkstoff:  Alu

Tandem-Kettenantrieb K11+

Aufliegender Antrieb für Drehfenster, geeignet für ''Rauchabzug'' und ''Lüftung'' für besonders breite Fenster, an denen 2 Antriebe erforderlich sind.

Funktion:
automatische Abschaltung beim Erreichen der Endpositionen
Überlastschutz
Dichtschluss über elektronisch definierten Anpressdruck
Hublänge 800 mm, Druck-/Zugkraft 600(500*) / 600(200*) N, Laufzeit 8,3 sec / 100 mm; Stromaufnahme 2x 1,0 A
*Ab Hublänge 600 mm reduzierte Druck- und Zuhaltekraft

Technische Daten:
Eingangs-/Betriebsspannung:  24 V DC (-10% +25 %)
Abschaltung Auf:  eingebauter Endschalter
Abschaltung Zu:  integrierte elektronische Lastabschaltung
Einschaltdauer:  1 Minuten (ED/ON) 2 Minuten (AD/OFF)
Schutzart:  IP 20 nach DIN EN 60529
Umgebungstemperatur:  -10° C bis +60° C
Ausstellmechanik:  Edelstahlkette
Gehäusematerial:  Aluminium
Farbe:  RAL 9006

Als verkapselte Sonderausführung.

Schüco Kettenantrieb D4 DriveTec

für Drehfenster

Kettenantrieb für RA- und Lüftungsanwendungen
geeignet für Profilanbau oder Profileinbau mit hohen Kräften und geringen Gehäuseabmessungen.
Gehäuse und Befestigungen optisch und funktional konzipiert.
Mit Intelligenter, programmierbarer Mikroprozessortechnik.

Technische Daten:
Bemessungsspannung:  24 V DC
Abschaltstrom:  max. 1,2 A
Einschaltdauer:  5 Zyklen (ED 30 % 3 Min.)
Schutzart:  IP 32
Hublänge:  800 mm
Hubgeschwindigkeit:  5 mm/s bis 13,5 mm/s (bei 24 V DC, 2/3 Kraft)
Max. Schub- / Zugkraft:  400N
Umgebungstemperatur:  -5 °C....60 °C

Ausstellmechanismus:  Rückensteife Seitenbogenkette aus Edelstahl,
  ohne überstehende Nietköpfe
Anschlussleitung steckbar:  vorkonfektioniert mit Stecker; Silikon, halogenfrei, ca. 3 m lang

Inkl. Konsolen und Zubehör

Aluminium Tür Beschläge

Beschlag Allgemein

Die Türbeschläge sind in der Grundausstattung in den nachfolgenden Vorbemerkungen beschrieben, die Spezifikationen werden in der Leistungsposition definiert.

Schließfunktion von Notausgangs- und Paniktüren

1- flg. Türen

"B": -Umschaltfunktion-,
Grundstellung: Beide Türdrücker sind angekoppelt, Tür begehbar.
Schaltstellung: Durch Schlüssel- / Profilzylinderbetätigung wird der bandseitige Türdrücker abgekoppelt. Nach Betätigung der Antipanikfunktion bleibt der Türdrücker auf Bandseite abgekoppelt.

"E" -Wechselfunktion-,
Grundstellung: Die Tür ist auf der Bandseite nur mit Schlüssel zu öffnen.
Schaltstellung: Auf der Bandgegenseite kann die Tür über den Drücker, auch im abgeschlossenen Zustand, immer geöffnet werden.

2- flg. Türen

Vollpanik: Schließfunktion "B" -Umschaltfunktion-,
Die Antipanik-Funktion kann vom Stand- und Gangflügel ausgelöst werden.
Standflügel: Beide Türflügel werden bei Betätigung entriegelt.

Gangflügel: Nur der Gangflügel wird entriegelt.
Grundstellung: Beide Türdrücker sind angekoppelt, Tür begehbar.
Schaltstellung: Durch Schlüssel- / Profilzylinderbetätigung wird der bandseitige Türdrücker abgekoppelt. Nach Betätigung der Antipanikfunktion bleibt der Türdrücker auf Bandseite abgekoppelt.

Vollpanik: Schließfunktion "E" -Wechselfunktion-,
Die Antipanik-Funktion kann vom Stand- und Gangflügel ausgelöst werden.
Standflügel: Beide Türflügel werden bei Betätigung entriegelt.
Gangflügel: Nur der Gangflügel wird entriegelt.
Grundstellung: Die Tür ist auf der Bandseite nur mit Schlüssel zu öffnen.
Schaltstellung: Auf der Bandgegenseite kann die Tür über den Drücker, auch im abgeschlossenen Zustand, immer geöffnet werden.

Die Beschläge für die Brandschutzelemente T-30 sind nach dem Zulassungsbescheid Nr.: Z-6.20-1888, T 30-1 / T 30-2 "Schüco ADS 80 FR 30" einzusetzen.

Wartungsarme Rollentürbänder

Dreiteilige Aluminium-Rollentürbänder mit einer Abmessung von 22 x 200 mm, für Flügellasten bis 200 kg.

Konstruktionsmerkmale:
Die gesamte Technik für die sichere Verankerung und die Feinjustierung ist im Türfalz angeordnet. Ohne den Türflügel auszuhängen, kann eine Feinjustierung vorgenommen werden.
Gebrauchsklasse nach DIN EN 1935:  Klasse 4
Korrosionsschutz nach DIN EN 1670:  Klasse 4
Bandklasse nach DIN EN 1935:  Klasse 14
Mechanische Beanspruchung nach DIN EN 12400:  Klasse 8

Rollentürbänder, Innentüren
Dreiteilige Aluminium-Rollentürbänder mit einer  Abmessung von 22 x 170 mm, für Flügellasten bis 120 kg.

Konstruktionsmerkmale:
Die gesamte Technik für die sichere Verankerung und die Feinjustierung ist im Türfalz angeordnet. Ohne den Türflügel auszuhängen, kann eine Feinjustierung vorgenommen werden.
Gebrauchsklasse nach DIN EN 1935:  Klasse 4
Korrosionsschutz nach DIN EN 1670:  Klasse 4
Bandklasse nach DIN EN 1935:  Klasse 13
Mechanische Beanspruchung nach DIN EN 12400:  Klasse 6

Rollentürbänder, T-30

Dreiteilige Aluminium-Rollentürbänder mit einer Abmessung von 22 x 170 mm, für Flügellasten bis 210 kg.

Konstruktionsmerkmale:
Die gesamte Technik für die sichere Verankerung und die Feinjustierung ist im Türfalz angeordnet. Ohne den Türflügel auszuhängen, kann eine Feinjustierung vorgenommen werden.
Gebrauchsklasse nach DIN EN 1935  Klasse 4
Korrosionsschutz nach DIN EN 1670:  Klasse 4
Bandklasse nach DIN EN 1935:  Klasse 13
Mechanische Beanspruchung nach DIN EN 12400:  Klasse 7

Betätigung Türen ohne Antipanik

Betätigung 1.flg. Türen innen:
Türdrücker Schüco - Design Art.Nr.: 240152, Alu C0 (Standard Türen)

Betätigung 1 flg. Türen außen (Drücker):
Türdrücker Schüco - Design Art.Nr.: 240152, Alu C0 (Standard Türen)

Betätigung 1.flg. Türen innen:
Türdrücker Schüco Art.Nr.: 210290, Alu C0

Betätigung 1 flg. Türen außen (Funktion B):
Türdrücker Schüco Art.Nr.: 210290, Alu C0

Betätigung nach DIN EN 1125

Betätigung 1.flg. Türen innen:
Druckstange, Schüco -Art.Nr.: 240387 / 240388, Alu C0
Druckstange (Touch bar) EltVTR

Betätigung 1 flg. Türen außen (Funktion (B):
Türdrücker Schüco Art.Nr.: 210290, Alu C0

Betätigung 1 flg. Türen außen (Funktion E):
Türgriff, gerade Griffstange mit Endkappen aus Edelstahl, Durchmesser 40 mm, Wandstärke 3 mm, inkl. Halter und Befestigung, türhoch
Türknauf Schüco - Design Art.Nr.: 240708, Edelstahl

Betätigung 2 flg. Türen Gangflügel innen:
Druckstange, Schüco -Art.Nr.: 240387 / 240388, Alu C0
Druckstange (Touch bar) EltVTR

Betätigung 2 flg. Türen Standflügel:
Druckstange, Schüco -Art.Nr.: 240387 / 240388, Alu C0 (VP)
Druckstange (Touch bar) EltVTR

Betätigung 2 flg. Türen Gangflügel außen (Funktion E):
Türgriff, gerade Griffstange mit Endkappen aus Edelstahl, Durchmesser 40 mm, Wandstärke 3 mm, inkl. Halter und Befestigung, türhoch
Türknauf Schüco - Design Art.Nr.: 240708, Edelstahl

Druckstange (Touch bar) EltVTR

Produktmerkmale:
Integration einer Fluchttürverriegelung gem. EltVTR in einer Touch Bar für ein- und zweiﬂügelige Fluchttüren. Über die in der elektrisch verriegelten Touch Bar (EVT) integrierte LED-Anzeige wird der Status "Verriegelung" bzw. "Entriegelung" eindeutig signalisiert. Im verriegelten Zustand ist die Tür immer durch die Zuhaltepunkte des Panikschlosses gesichert.
Der Einsatz kann in Verbindung mit der Fluchttürsteuerung erfolgen.

Inkl. Anschlusskabel 10 m

Technische Daten:
Versorgungsspannung: LED: 24 V DC / 100 mA
Nennspannung: 24 V DC ± 10%
Stromaufnahme: 100 mA
Belastbarkeit Rückmeldekontakt: 24 V DC / 100 mA

Einfachverriegelung, 1-flg., Riegel-Fallen-Schloss

Ausführung mit:
Drückernuss
1-tourig
Drückerhöhe 1050 mm über OKFF
mit Wechsel
Stulp, INOX
Riegel und Falle glanzvernickelt

Schließplatten, Falleneinlaufteil
Vorgerichtet für Profilzylinder

Einfachverriegelung, 2-flg., Riegel-Fallen-Schloss

Ausführung mit:
Drückernuss
1-tourig
Drückerhöhe 1050 mm über OKFF
mit Wechsel
Stulp, INOX
Riegel und Falle glanzvernickelt
Schließplatten, Falleneinlaufteil
Vorgerichtet für Profilzylinder

Ver-/Entriegelung Standflügel:
Verdeckt liegender Falztreibriegel
Treibstangen, Treibstangenführung, Bodenbuchse und Befestigungsmaterial, Mitnehmerklappe

Einfachverriegelung, 1-flg., Antipanik-Riegel-Fallen-Schloss

Ausführung mit:
9 mm Drückernuss
1-tourig
Drückerhöhe 1050 mm über OKFF
mit und ohne Wechsel
Stulp, INOX
Riegel und Falle vernickelt
Schließplatten, Falleneinlaufteil
Vorgerichtet für Profilzylinder

Einfachverriegelung, 2-flg., Antipanik-Riegel-Fallen-Schloss

Ausführung mit:
9 mm Drückernuss
1-tourig
Drückerhöhe 1050 mm über OKFF
mit und ohne Wechsel
Stulp, INOX
Riegel und Falle vernickelt
Schließplatten, Falleneinlaufteil, Mitnehmerklappe
Vorgerichtet für Profilzylinder
Vollpanik-Funktion (Gangflügel + Standflügel)

Ver-/Entriegelung Standflügel:
Treibriegelschloss (Gegenkasten) mit Antipanikfunktion (VP) mit Schaltschloss
Befestigungs- und Verriegelungsplatte, Bodenbuchse und Befestigungsmaterial, Treibriegelstangen, Falleneinlaufteile, Mitnehmer, Treibstangenführung.

Mehrfachverriegelung, 1-flg., 3-Riegel-Fallenschloss "InterLock" mit Antipanikfunktion

Ausführung mit:

1-tourig
9 mm Drückernuss
Drückerhöhe 1050 mm über OKFF
Stulp, INOX
3 Stück selbstverriegelnde Fallenriegel
Fallenriegel glanzvernickelt
PZ-Schraube
Vorgerichtet für Profilzylinder

Funktionsbeschreibung:
Durch die selbstverriegelnden Fallenriegel wird bereits bei nicht verriegelter Tür die Widerstandsklasse RC 2 erreicht, da die 3 Fallenriegel beim Zuziehen der Tür automatisch 20 mm vorschließen.
Entriegeln der Tür von innen jederzeit über das Bedienelement (Panikfunktion), von außen ist ein Öffnen der Tür nur mit dem Schlüssel (nur Panik „E“) möglich.

Mehrfachverriegelung, 2-flg., 3-Riegel-Fallenschloss "InterLock" mit Antipanikfunktion

Ausführung mit:
1-tourig
9 mm Drückernuss
Drückerhöhe 1050 mm über OKFF
Stulp, INOX
3 Stück selbstverriegelnde Fallenriegel
Fallenriegel glanzvernickelt
PZ-Schraube
Vorgerichtet für Profilzylinder

Funktionsbeschreibung:
Durch die selbstverriegelnden Fallenriegel wird bereits bei nicht verriegelter Tür die Widerstandsklasse RC 2 erreicht, da die 3 Fallenriegel beim Zuziehen der Tür automatisch 20 mm vorschließen.
Entriegeln der Tür von innen jederzeit über das Bedienelement (Panikfunktion), von außen ist ein Öffnen der Tür nur mit dem Schlüssel (nur Panik „E“) möglich.
Vollpanik-Funktion (Gangflügel+ Standflügel)

Ver-/Entriegelung Standflügel:
Treibriegelschloss (Gegenkasten) mit Antipanikfunktion (VP) mit Schaltschloss
Befestigungs- und Verriegelungsplatte, Bodenbuchse und Befestigungsmaterial, Treibriegelstangen, Falleneinlaufteile, Mitnehmer, Treibstangenführung.

Beschläge Türen Zubehör

BT 700 Schüco Türschließer mit Gleitschiene

Ein Stück oben liegender Gleitschienen-Türschließer nach DIN EN 1154.
Schließablauf, Endanschlag und Öffnungsdämpfung hydraulisch kontrolliert und einstellbar,
Schließkraft stufenlos einstellbar.
Schließergröße, entsprechend der Türflügelbreite.

BT 703 Schüco Türschließer mit Gleitschienen und integrierter Schließfolgeregelung

Zwei Stück oben liegende Türschließer nach DIN EN 1154, mit Gleitschienen und integrierter Schließfolgeregelung.
Schließablauf, Endanschlag und Öffnungsdämpfung hydraulisch kontrolliert und einstellbar,
Schließkraft stufenlos einstellbar.
Schließergröße, entsprechend der Türflügelbreite und Verkleidung.

BT 802 Door Control System Fluchttürsicherung

Das System bietet Sicherheit gegen den unsachgemäßen Gebrauch von Türen in Flucht- und Rettungswegen. Das System entspricht der in Deutschland geltenden Richtlinie für elektrische Verriegelungssysteme von Türen in Rettungswegen (EltVTR) und ist baumustergeprüft. Das DCS Fluchttürsicherungssystem mit dem beleuchteten Nottastenhinweisschild entspricht der Norm EN 13637 (Schlösser und Baubeschläge  Elektrisch gesteuerte

Fluchttüranlagen für Türen in Fluchtwegen).

Funktionsweise
Im Normalbetrieb wird die Tür durch das elektrische Verriegelungselement (Fluchttüröffner oder Haftmagnet)
gesichert. Eine missbräuchliche Begehung in Fluchtrichtung wird dadurch verhindert. Im Gefahrenfall, lässt sich die Tür jederzeit über den Nottaster freigeben und öffnen. Es wird dabei ein akustischer und optischer Alarm ausgelöst. Mit Einsatz eines zweiten Nottasters kann auch die Anforderung einer bidirektionalen Sicherung (beidseitige Fluchtweganforderung) erfüllt werden. Von Außen ist die Tür nur begehbar, wenn z. B. über eine Zutrittskontrolle oder eine Schließbartüberwachung am Schloss ein Öffnungsbefehl an die Steuerung erteilt wird. Vom Innenbereich aus lässt sich die Tür über den Schlüsselschalter sowohl zur Einmalbegehung (Kurzzeitfreigabe) als auch zur Tagesoffeneinstellung (Dauerfreigabe) freigeben.
Alarm- und Ereignismeldungen wie z. B. Nottaster-Alarm, Tür- Offen-Alarm, Sabotage-Alarm werden über die Bedienelemente akustisch und optisch ausgegeben. Die Alarmquittierung erfolgt über den innen liegenden Schlüsselschalter. Alle integrierten Komponenten sind sabotageüberwacht. Zur Anbindung an die Gebäudesteuerung stehen 3 Ausgänge sowie 2 Eingänge zur Verfügung, welche mit den Funktionen
Signalisierung des überwachten Zustands (Normalzustand) Signalisierung Alarmmeldungen
Freigabe von Motorschloss / E-Öffner Kurzzeitfreigabe (z. B. über externen Taster) sowie
Überwachungsschleife der Gefahrenmelde-Anlage (GMA) vorbelegt sind.
Über einen PC und die Software DCS Fluchtürkonfigurator können die Ein- und Ausgänge via USB Verbindung zusätzlich individuell programmiert werden.

Konstruktionsmerkmale:
Das Schüco DCS (Door Control System) ist ein komplett profilintegriertes, flächenbündiges Türmanagementsystem.
Als Basis zur Aufnahme der Module dient ein wärmegedämmtes Systemprofil.
Das Profil ist durch die unterschiedliche Ausprägung auf den jeweiligen Anwendungsfall abgestimmt.
In die Aufnahmenut werden die unterschiedlichen Einzelmodule und die entsprechenden Blenden mittels spezieller Befestigungstechnik (reversibel) montiert. Die Anordnung der Module ist frei wählbar. Die Steuereinheiten sind ebenfalls in das Profil integriert und werden durch ein Dekorelement verdeckt.

Anwendungsfall:
Als am Türflügel montiertes aufdoppelndes Profil + Leitungsübergang Flügelmontage

Aufnahmevariante:
Einseitig mit Aufnahmenut (innen /außen), beidseitig

Dekorvariante:
schwarz hinterdrucktes Glas
Aluminium mit individueller Farbgestaltung (RAL nach Wahl des AG)

Funktionen:
Fluchttürsicherung (standalone / online)

Hauptbestandteile System Fluchttürsicherung:
Steuereinheit-DCS Fluchttürsicherung, DCS Modul Schlüsselschalter, PZ Halbzylinder, DCS Nottaster, Nottastenhinweisschild, Fluchttüröffner 3 kN / 5 kN, Koppelrelais, Leitungsset und Netzteil 24 V / 2,0 A PE

Ergänzungspaket Bidirektionale Fluchttür/  2.Nottaster:
DCS Modul Nottaster und Leitungsset

Ergänzende Komponenten:
E- Öffner oder Motorschloss je nach Vorgabe zur Bestückung der Grundposition Tür.
Anschlussleitung incl. Leitungsübergang, (ggf. trennbar)

Installation und Inbetriebnahme
Die Installation und Inbetriebnahme der Fluchttürsicherung darf nur durch einen Sachkundigen erfolgen,
der über eine hinreichende Ausbildung und Berufserfahrung, sowie über fundierte Kenntnisse

auf dem Gebiet der Fluchttürsicherung verfügt.
Zum Nachweis dieser Qualifikation muss er über einen Sachkundenachweis verfügen.
Die Aus- und Weiterbildung des Sachkundigen zu Produkten, Stand der Technik, sowie zu gültigen
Normen und Vorschriften, kann durch eine spezielle Schulung der Trainingsabteilung Schüco erfolgen.
Informationen zu den Schulungen entnehmen Sie bitte dem aktuellen Trainingsprogramm durch Schüco.
Nur so ist sichergestellt, dass die systemrelevanten Funktionen einwandfrei erfüllt werden.

Prüfung und Wartung
Die Fluchttürsicherung muss mindestens einmal jährlich, bzw. nach jeder Veränderung der elektrischen Anlage gemäß der Richtlinie über elektrische Verriegelungssysteme von Türen in Rettungswegen (EltVTR) geprüft und gewartet werden. Dieses beinhaltet die Durchführung Funktionserhaltener Maßnahmen, Prüfung aller Funktionen sowie der planmäßige Austausch von Verschleißteilen.

Verglasungen für Außenelemente

GT 315 Wärmeschutz-3-fach-Glas

Glasart außen:  VSG 44.2
d(außen):  8 mm
Folie(außen)  :  0.76 mm
Beschichtung Pos2:  Neutral 70/40
Gasfüllung1:  Argon 90%, Luft 10%
SZR1 d:  12 mm
Glasart mitte:  Float
d(mitte):  4 mm
Gasfüllung2:  Argon 90%, Luft 10%
SZR2 d:  12 mm
Beschichtung Pos5:  Top 1.1
Glasart innen:  VSG 44.2
d(innen):  8 mm
Folie(innen):  0.76 mm
d(gesamt):  44 mm
- mit thermisch verbessertem Randverbund Chromatech Ultra F schwarz

Technische Daten
Emissionsgrad  En:  -/0,03/-/-/0,03/-
Lichttransmissionsgrad  TL:  65(%)
Gesamtenergiedurchlassgrad  g:  38(%)
Lichtreflexionsgrad außen  RLa:  12(%)
Farbwiedergabeindex  Ra:  93
Energieabsorptionsgrad  AE:  40(%)
U-Wert  Ug:  0,7W/(m²K)
Schalldämm-Maß  Rw:  40(-2;-5)(dB)

Licht- und Energiewerte nach DIN EN 410.
Der angegebene Ug-Wert wurde nach DIN EN 673 berechnet und ist entsprechend dieser Vorgabe für das angebotene Produkt nachzuweisen.

Verglasungen für Innenelemente

GT 511 SchücoFlam F 30, Brandschutzglas nach DIN 4102, Monoglas

Dicke gesamt:  16 mm
Fabrikat:  Schüco
Typ:  SchücoFlam 30 C 16(M)
Widerstandsklasse  P1A nach DIN EN 356

GT 704 VSG einschalig

Dicke:  8 / 10 mm

Ausfachungen

PF 102 Verbundpaneel

Innenschale:  2 mm  Aluminiumblech
Dämmkern:  40 mm  Mineralwolle
Außenschale:  2 mm  Aluminiumblech
- mit thermisch verbessertem Abstandshalter

Technische Daten:
U-Wert Up:  0,70 W/m²K
Gesamtdicke:  44 mm

PF 105 Verbundpaneel

Innenschale:  2 mm  Aluminiumblech
Dämmkern:  80 mm  Mineralwolle
Außenschale:  2 mm  Aluminiumblech
- mit thermisch verbessertem Abstandshalter

Technische Daten:
U-Wert Up:  0,41 W/m²K
Einspanndicke:  46 mm

Die Innenschale wird allseitig Z-förmig gekantet, so dass die Einspannzone auf die Falzbreite der Fenster-/ Fassaden-Konstruktion abgestimmt ist.
Die Ecken der gekanteten Innenschalen sind zu verschweißen.

PF 107 Verbundpaneel

Innenschale:  2 mm  Aluminiumblech
Dämmkern:  ≥ 12,5 mm  Gipskartonplatte
Außenschale:  2 mm  Aluminiumblech

Technische Daten:
Gesamtdicke:  mind. 16,5 mm

Baukörperanschlüsse für Fenster / Türelemente

AS 104 Anschluss seitl. (Fenster/ Tür) monolithisch, stumpf

Der Baukörper ist einschalig ausgebildet. Die Elemente werden in Baukörperebene ohne Anschlag eingebaut.

Die innere Fuge zwischen dem Blendrahmen und dem Mauerwerk ist mit dauerelastischen Dichtstoffen zu versiegeln.

Die äußere Anschlussfuge zwischen Mauerwerk und Blendrahmen ist mit einem Kompriband zu schließen.

Endgültige Ausführung gemäß Detailplanung des Architekten.

AO 104 Anschluss oben (Fenster/ Tür) monolithisch, stumpf

Der Baukörper ist einschalig ausgebildet. Die Elemente werden in Baukörperebene ohne Anschlag eingebaut.

Sonst, wie im Text "Anschluss seitlich" beschrieben.

Endgültige Ausführung gemäß Detailplanung des Architekten.

AU 104 Anschluss unten (Fenster) Basispunkt

Der Baukörper ist hier sinngemäß wie im Text "Anschluss seitlich" beschrieben ausgebildet. Im Fußpunkt der Fensterkonstruktion ist ein Basisprofil (Mehrkammer-Hohlprofil) anzuordnen. Dieses Basisprofil ist mit einem verzinkten Stahlrohr auszusteifen.

Der Zwischenraum unterhalb der Basis und des Baukörpers ist allseitig mit Wärmedämmung auszufüllen.

Auf der Innenseite ist die Basiskonstruktion für den Anschluss einer bauseitigen Fensterbank vorzurichten. Die Anschlussfuge ist mit Wärmedämmung auszufüllen und mit dauerelastischen Dichtstoffen zu versiegeln.

Auf der Außenseite ist die Dichtungsfolie an der Basiskonstruktion eingespannt. Die Folie ist bis auf den tragenden Baukörper zu führen und dort zu verkleben. Zusätzlich ist eine Aluminium-Fensterbank, t = 2 mm anzubringen. Die Ausladung der Fensterbank ist dem äußeren Wandaufbau fachgerecht anzupassen.

Endgültige Ausführung gemäß Detailplanung des Architekten.

AU 109 Anschluss unten (Fenster) bodengebunden

Das Fensterelement schließt hier an den Rohfußboden an.

Vorab ist eine verzinkte Stahlrohrkonstruktion zu montieren, die als Aufständerung für das Fenster dient.

Im Fußpunkt der Fensterkonstruktion ist ein Basisprofil (Mehrkammer-Hohlprofil) anzuordnen. Dieses Basisprofil ist mit einem verzinkten Stahlrohr auszusteifen. Weiterhin ist innen und außen eine Dichtungsfolie an die Basiskonstruktion anzubinden und über die Aufständerung zu führen. Die Folie ist am Baukörper zu verkleben.
Der Zwischenraum unterhalb der Basis und des Baukörpers ist allseitig mit Wärmedämmung auszufüllen.

Raumseitig ist die Basiskonstruktion für den Anschluss einer bauseits zu erbringenden Fußbodenkonstruktion vorzurichten, dazu ist ein Aluminium-Winkel zu liefern, welcher als Fußbodenabschluss dient.

Die Sockelhöhen sind auf den Aufbau der anschließenden Basispunkte abzustimmen.

Die Wärmedämmung ist außerdem mit einem Aluminiumkantteil ( t= 3,0 mm) mit verdeckter Befestigung abzudecken.

Endgültige Ausführung gemäß Detailplanung des Architekten.

AU 201 Anschluss unten (Türen) Bodenschwelle

Das Türelement schließt hier an den tiefer liegenden Rohfußboden an.

Der Anschluss unten im Bereich der Türen ist mit einer zum System gehörenden Bodenschwelle und einer Trennschiene auszustatten. Unterhalb der Türschwelle ist eine aufgeständerte, verzinkte Stahlrohrkonstruktion anzubringen, um die Türanlage abzustützen. Der Zwischenraum unterhalb der Basis und des Rohfußbodens ist allseitig mit Wärmedämmung auszufüllen.

Auf der Innenseite ist die Basiskonstruktion für den Anschluss der bauseitigen Fußbodenkonstruktion vorzurichten. Der Bereich zwischen Fußbodenbelag und Basiskonstruktion ist mit Wärmedämmung zu verfüllen und die innere Anschlussfuge an den bauseitigen inneren Bodenbelag ist mit dauerelastischen Dichtstoffen zu versiegeln.

Auf der Außenseite erfolgt die Abdichtung mit einer an der Basiskonstruktion befestigten Dichtungsfolie, die bis auf den tragenden Baukörper zurückzuführen und dort zu verkleben ist. Die Anschlussfuge zwischen der Basiskonstruktion und dem äußeren bauseitigen Bodenbelag ist mit einem Kompriband zu schließen.

Die Sockelhöhen sind auf den Aufbau der anschließenden Basispunkte abzustimmen.

  Endgültige Ausführung gemäß Detailplanung des Architekten.

Baukörperanschlüsse für Fassadenelemente

AS 302 Anschluss seitl. (Warmfassade) monolithisch

Der Baukörper ist einschalig ausgebildet. Die Elemente werden in Baukörperebene ohne Anschlag eingebaut.

Zum Anschluss an den Baukörper ist im Falz des Pfostens ein wärmegedämmtes Wandanschlussprofil einzuspannen.
Die innere Fuge zwischen dem Anschlussprofil und dem Mauerwerk ist mit dauerelastischen Dichtstoffen zu versiegeln.

Die äußere Anschlussfuge zwischen Mauerwerk und Fassade ist mit einem Kompriband zu schließen.

Endgültige Ausführung gemäß Detailplanung des Architekten.

AO 302 Anschluss oben (Warmfassade) monolithisch, stumpf

Der Baukörper ist einschalig ausgebildet. Die Elemente werden in Baukörperebene ohne Anschlag eingebaut.

An dem oberen Riegel ist zum Anschluss der bauseitigen Deckenarbeiten ein Aluminiumwinkel, 25/25/2 mm, bündig mit der Unterkante des Riegels zu befestigen.

Sonst, wie im Text "Anschluss seitlich" beschrieben.

Endgültige Ausführung gemäß Detailplanung des Architekten.

AU 301 Anschluss unten (Warmfassade) Verbundpaneel

Unten schließt die Fassade an den tiefer liegenden Rohfußboden an. Die Elemente sind innerhalb des tragenden Baukörpers und dessen Dämmebene einzubauen.

Die Abdichtung des Anschlusses erfolgt hinter der wasserführenden Ebene der Fassadenkonstruktion mit einer wannenförmig verlegten Dichtungsfolie unter Beachtung der Entwässerungs- und Belüftungstechnik. Der verbleibende Raum zwischen dem unteren Riegelprofil und dem Baukörper ist mit einem Dämmelement zu schließen. Die Wärmedämmung des Baukörpers ist außerdem mit einer Abdeckung aus gekantetem Aluminiumblech, t = 2 mm Abwicklung mind. 300 mm einfach gekantet, zu schützen. Das Aluminiumblech ist zusätzlich mit einer Aluminiumunterkonstruktion zu sichern. Die Unterkonstruktion ist am Baukörper zu befestigen.

Raumseitig ist ein Aluminiumwinkel 20/100 mm, t = 2 mm bündig mit der Riegelhinterkante zu montieren. An diesem Aluminiumwinkel wird die innere Dichtungsfolie angeklebt und zusätzlich mit einem Aluminiumprofil mechanisch gesichert. Die Dichtungsfolie ist bis auf den Baukörper zu führen und dort zu verkleben.

Endgültige Ausführung gemäß Detailplanung des Architekten.

AU 304 Anschluss unten (Warmfassade) mit äußerer Aluminium-Fensterbank

Unten schließt die Fassade an die Baukörperbrüstung (Aufkantung) an. Die Elemente sind innerhalb des tragenden Baukörpers und dessen Dämmebene einzubauen.

Die Abdichtung des Anschlusses erfolgt hinter der wasserführenden Ebene der Fassadenkonstruktion mit einer wannenförmig verlegten Dichtungsfolie unter Beachtung der Entwässerungs- und Belüftungstechnik. Der verbleibende Raum zwischen dem unteren Riegelprofil und dem Baukörper ist mit einem Dämmelement zu schließen.

Auf der Innenseite ist ein Aluminiumwinkel 20/100 mm, t = 2 mm bündig mit der Riegelunterkante zu montieren. An

diesem Aluminiumwinkel wird die innere Dichtungsfolie angeklebt und zusätzlich mit einem Aluminium- Anschlussprofil gesichert. Die Dichtungsfolie ist bis an den Baukörper zu führen und dort zu verkleben.

In den Fassadenfalz ist mit einem KS-Hohlprofil eine dreimal abgekantete Aluminium-Fensterbank einzuspannen und durch verschrauben zu sichern. Die Aluminium-Fensterbank, t = 2 mm, hat eine Ausladung von ca. 70 mm mit seitlichen Aufkantungen.

Endgültige Ausführung gemäß Detailplanung des Architekten.

AU 331 Fußpunktanschluss Lichtdach (Holz-Unterkonstruktion)

Der untere Anschluss der selbsttragenden Lichtdachkonstruktion erfolgt an eine bauseits erstellte Unterkonstruktion aus Holz.

Die Verankerung der Lichtdachkonstruktion an der Holz-Konstruktion erfolgt im Bereich der Sparrenprofile mittels biegesteifer Einschieblinge.

Alle Bauteile der Lichtdachverankerung müssen konstruktiv so ausgelegt sein, dass sie die auf die Konstruktion einwirkenden Kräfte sicher aufnehmen und auf das Tragwerk (Bauseitige Unterkonstruktion) übertragen.

Auf der Innenseite ist der Bereich zwischen der Unterkante der Holz- Unterkonstruktion und der Traufpfette mit einem gekantetem Aluminiumblech zu schließen (Abwicklung ca. 500 mm).

Auf der Außenseite ist der Anschluss mit einem Aluminium-Verbundelement komplett abzudecken. Weiterhin ist in diesem Bereich hinter der wasserführenden Ebene ein Wasserleitblech und eine Dichtungsfolie dicht anzuschließen beziehungsweise zu montieren.

Die Abdichtung der Konstruktion erfolgt hinter der wasserführenden Ebene mit einer Dichtungsfolie.

Endgültige Ausführung gemäß Detailplanung des Architekten.

Baukörperanschlüsse für Rauchschutz-, Brandschutz- und Innenelemente

A 403 Anschluss Brandschutzelemente ADS 80 FR 30

F 30 - Verglasungen und T-30 Türen
Die Eignung des Feuerschutzabschlusses zur Erfüllung der Anforderungen des Brandschutzes ist in Verbindung mit folgenden Wänden/Bauteilen nachgewiesen. Bei der Verwendung sind die bauordnungsrechtlichen Vorschriften zu beachten.

Wände aus Mauerwerk nach DIN 1053-1, Dicke > 115 mm, Steinfestigkeitsklasse mindestens 12, Normalmörtel der Mörtelgruppe > II.

Wände aus Beton nach DIN 1045-1, Dicke > 100 mm, Festigkeitsklasse mindestens C 12/15.

Wände aus Porenbeton- Block- oder Plansteinen nach DIN 4165 Teil 3, Dicke > 150 mm, Festigkeitsklasse 4.

Wände aus bewehrten - liegenden oder stehenden - Porenbetonplatten, Dicke > 150 mm, sofern für diese eine allgemeine bauaufsichtliche Zulassung vorliegt, Festigkeitsklasse 4.4.

Montagewände in Ständerbauweise (Höhe < 5 m) mit beidseitiger Beplankung aus Gipskarton- Feuerschutzplatten, Dicke > 100 mm, mindestens der Feuerwiderstandsklasse F 30, Benennung (Kurzbezeichnung) F 30-A, nach DIN 4102-4 Tabelle 48.

bekleidete Stahlstützen und/oder -träger - mindestens der Feuerwiderstandsklasse F 30, Benennung (Kurzbezeichnung) F 30-A nach DIN 4102-4

bekleidete Holzstützen und/oder -träger - mindestens der Feuerwiderstandsklasse F 30, Benennung (Kurzbezeichnung) F 30-B nach DIN 4102-4

Die Anschlüsse der Brandschutzelemente müssen hinsichtlich der mechanischen Festigkeit und der dauerhaften Abdichtung mit dauerelastischen Dichtungsmasse bei sinngemäßer Anwendung der DIN 18540 Teil 1 fachgerecht ausgeführt werden.

A 430 Anschluss Innenelemente

Sämtliche Anschlüsse sind beidseitig umlaufend mit Wandanschlusswinkeln und beidseitiger dauerelastischer Versiegelung auszuführen.

A 431 Anschluss Innenfassade

Seitlich und oben sind in den Falz des Pfostens Wandanschlusswinkel (40/40/2 mm) einzuspannen.
Die Fuge zwischen Pfostenprofil und Wand- und Deckenkonstruktion ist mit einem U-Profil (t = 2 mm, Abwicklung ca. 15/30/15), verdeckte Befestigung, abzudecken.
Der Hohlraum ist vollflächig zu dämmen.

Paneelfelder / Fassadenschwerte
Schwertanbinder Schüco FWS 50 / 60 gemäß Bauaufsichtlicher Zulassung Z-14.4 - 842
Zur Aufnahme der äußeren Holzschalung (max. 60 kg / m²) im Bereich der Paneelfelder sind Fassadenschwerter inklusive aller Befestigungsmaterialien auszuführen.
Die statischen Lasten der bauseitigen Holzfassade gemäß der nachfolgenden Planskizze (Dimension der Holzfassade kann der Planung entnommen werden) werden über die Pfosten-Riegel-Konstruktionen abgetragen.
Die Lasten sind bei der Erstellung des statischen Nachweises zu berücksichtigen und die Fassadenprofile sowie die Baukörperanschlüsse sind entsprechend zu dimensionieren.
Auskragung: 140 mm
Die Anzahl der benötigten Schwertanbinder ergibt sich aus der statischen Bemessung des Auftragnehmers.

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
## HBBH - LV0107 Pfosten-Riegel-Konstruktion & Sonnenschutz
EP-Anteile: Löhne; Stoffe; Geräte; Sonstige

### Abschnitt 1 BAUSTELLENEINRICHTUNG & ARBEITSVORBEREITUNG

*Hinweis: Technische Vorbemerkungen Sicherheits-u. Baustelleneinrichtung*
Allgemeines
Es gelten jeweils die Normen und Regeln in der zum Vertragsschluss gültigen Fassung einschließlich der Änderungen, Berichtigungen und Beiblätter.
Soweit in der Leistungsbeschreibung auf Technische Spezifikationen, z.B. nationale Normen,mit denen Europäische Normen umgesetzt werden, europäische technische Zulassungen, gemeinsame technische Spezifikationen, internationale Normen, Bezug genommen wird, werden auch ohne den ausdrücklichen Zusatz: "oder gleichwertig", immer gleichwertige Technische Spezifikationen in Bezug genommen.

Angaben zur Ausführung
Baustelleneinrichtung auf Grasnarbe oder Humus ist nicht gestattet. Die Kronen- und Wurzelbereiche von evtl. vorhandenen Bäumen sind frei zu halten. Das gilt auch für Materiallagerungen.
Werden durch die Baustelleneinrichtung Rechte Dritter - insbesondere von Nachbarn - für die Dauer der Bauarbeiten oder vorübergehend und kurzfristig beeinträchtigt, ist der Bauherr oder die Bauleitung unverzüglich zu informieren.
Das gilt auch im Zweifel über das Vorliegen von Rechten oder bei zu vermutenden Beeinträchtigungen bzw. bei Beschädigung vorhandener Bauwerke oder Bauteile.
Der Auftragnehmer ist verpflichtet, die erforderlichen Maßnahmen zum Schutz vor Winterschäden zu treffen. Dazu gehört auch die ggf. erforderliche Kontrolle der Baustelle, insbesondere der Schutz der Messeinrichtungen unabhängig von deren Rechtsträgerschaft.
Beim Abbau der Baustelleneinrichtung ist zu beachten:
Der Auftraggeber ist über den beabsichtigten Abbau der Baustelleneinrichtung oder von wesentlichen Teilen derselben zu informieren.

Beim Abbau der Baustelleneinrichtung ist zu beachten:
- Nicht mehr benötigte Teile der Baustelleneinrichtung sind unverzüglich zu entfernen.
- Nach Abbau der Baustelleneinrichtung sind das dafür benötigte Gelände bzw. die genutzten baulichen Anlagen und Gebäude in den ursprünglichen Zustand zu versetzen, soweit technisch möglich und falls nichts anderes vereinbart ist.
Werden öffentliche Flächen über das vorgesehene Maß hinaus (zeitlich oder räumlich) auf Veranlassung des Auftragnehmers in Anspruch genommen, hat dieser die entsprechende Abstimmung mit den Behörden vorzunehmen (z.B. Sondernutzungserlaubnis nach StVO) und die erhöhten Gebühren zu tragen.

**1.10 Baustelleneinrichtung**
*** Pauschalposition
Einrichten sowie Räumen der Baustelle und Wiederherstellung des Geländes einschl. Entfernung von Fundamenten und Verunreinigungen, mit folgenden in den Pauschalpreis
einzurechnenden Leistungen:
- Herrichten der erforderlichen Lager und Arbeitsplätze
- Bereitstellen, Unterhalten und Entfernen von Aufenthalts-, Lagerräumen für das eigene Baustellenpersonal nach den Richtlinien des Arbeitsstättengesetzes.
- Das Erstellen und Wiederentfernen von provisorischen Zufahrten, Rampen, verschließbaren Zugängen usw., soweit es für den reibungslosen Baustellenbetrieb nötig ist.
- Auf- und Abbau aller zur Durchführung der im nachstehenden Angebot beschriebenen Arbeiten und Leistungen den erforderlichen Maschinen, Hebezeuge und Geräte mit Vorhalte- und Reparaturkosten sowie deren An- und Abtransport.
- Das Aufbauen, Vorhalten und Abbauen von Gerüsten, soweit diese zur fachgerechten Durchführung der nachstehenden Arbeiten notwendig sind.
- alle sonstigen Kosten, die der Auftragnehmer zur ordnungsgemäßen Durchführung der Bauaufgabe zu erbringen hat
- Sicherungsmaßnahmen insbesondere der Verkehrswege auf und vor dem Grundstück und auf Zufahrten, einschl. regelmäßiger Säuberung, Schneeräumung usw. Einzurechnen sind hier das Liefern, Stellen und auf Anordnung Wiederentfernen von notwendigen Absturzsicherungen einzelner Aufbruchstellen auch innerhalb des Gebäudes, Absperrbänder, Verkehrszeichen nach der StVo, Warnschildern u. Warnleuchten usw.
- ebenso sind die Nachbargrundstücke an der Grenze absolut zuverlässig und unfallsicher für die gesamte Bauzeit bis zur Übergabe zu schützen.
- Maßgeblich sind ebenso die Forderungen des Ordnungsamtes, der Bauberufsgenossenschaft und sonstiger mitwirkender Behörden, Amtsstellen und Körperschaften.
- Leistungen, die der Auftraggeber über die oben definierten Bereiche hinaus fordert, sind in den nachfolgenden Einzelpositionen beschrieben und werden gesondert vergütet.

Planreferenz:
Nr. 555  Übersicht Baustelleneinrichtung
Nr. 556  Bauphasen
Menge: 1,000 psch

**1.20 Baustelleneinrichtung vorhalten und unterhalten**
Baustelleneinrichtung für sämtliche, in der Leistungsbeschreibung aufgeführten Leistungen vorhalten und unterhalten.
Positionsmenge = Produkt aus Stück (Vorhaltemenge) mal Monat (Vorhaltedauer)
Menge: 5,000 StMt

**1.30 Werk- & Montageplanung**
*** Pauschalposition
Werk- & Montageplanung für die ausgeschriebenen Leistungen:

Anfertigung von Werkstattzeichnungen in übersichtlicher und prüffähiger Form.
Vorlage zur Prüfung und Freigabe beim Prüfingenieur 2-fach in Papierform, beim Tragwerksplaner und beim Architekten je 1-fach digital spätestens 6 KW nach Auftragsvergabe.

Es sind sämtliche für die Konstruktion relevanten Rohbaumaße vom Bieter eigenverantwortlich am Bau zu prüfen und seine Leistungen zugrunde zu legen.
Maßabweichungen, welche die DIN-Toleranzen überschreiten, sind durch den Auftragnehmer vor der Ausführung schriftlich anzuzeigen.

Alle bauseits anschließenden Bauteile und Schnittstellen sind in der Planung mit darzustellen.
Menge: 1,000 psch

**1.40 Statische Berechnung**
*** Pauschalposition
Die Konstruktion einschließlich der Verbindungselemente muss alle planmäßig auf sie einwirkenden Kräfte aufnehmen und an die Tragwerke des Baukörpers abgeben können. Alle Verbindungen und Befestigungen müssen so konstruiert sein, dass ein Toleranzausgleich möglich ist. Die Befestigungsmittel dürfen temperaturbedingte Dehnungen nicht behindern. Sie müssen eine geräuschfreie Aufnahme der Dehnung an Bauanschlüssen und Stößen ermöglichen.

Im Auftragsfall sind vor Fertigungsbeginn die erforderlichen statischen Nachweise zur Konstruktion in 2-facher Ausfertigung dem AG zu übergeben. Alle für die behördlichen Genehmigungen erforderlichen Nachweise sind so rechtzeitig der Bauführung vorzulegen, dass etwaige Änderungen und Ergänzungen, welche sich aus der Prüfung der Nachweise ergeben, bei der Ausführung der Leistung berücksichtigt werden können, ohne dass sich daraus Terminverschiebungen ergeben.

Die gewählten Befestigungsmittel sind bereits zur Angebotsabgabe mit dem Statiker abzustimmen. Nachträgliche Forderungen aufgrund erhöhter Anforderungen / Lasten werden nicht vergütet.

Die prüffähige und genehmigungsfähige statische Berechnung ist 2-fach auf Papier und als PDF-Datei dem AG (Statiker & Prüfstatiker) zur Verfügung zu stellen. Es ist von 2 Prüfläufen durch den AG auszugehen, eine Prüfungszeit von mind. 8 Wochen je Prüflauf ist zu berücksichtigen. Die statische Genehmigung ist rechtzeitig, in enger Zusammenarbeit mit dem Statiker und Prüfstatiker, zu erwirken. Die Berechnungen und Prüfergebnisse sind in die Werkstattplanung und Fassadenausführung zu übernehmen. Prüfgebühren trägt der AG.

Bei der statischen Berechnung und Bemessung der Fassadenprofile ist zu berücksichtigen, dass die Lasten der bauseitigen Holzfassade (max. 60 kg / m²) über Ausleger der nachfolgend beschriebenen Pfosten-Riegel-Konstruktion abgeleitet werden.

Zur Leistung der Statischen Berechnung gehören auch ergänzenden Detailnachweise von untergeordneten Verbindungsmitteln und die Anpassung einzelner Details an Sondersituationen in Analogie zu den übergebenen Grundsatzdetails. Ebenso sind sämtliche notwendigen Verwendungsnachweise hinsichtlich der Konstruktion der Bauteile gem. Brandschutzkonzept durch den Auftragnehmer zu erbringen.

Ebenso sind die statischen Berechnungen für die Glasbemessung der einzelnen Scheiben nach DIN 18008 vorzulegen.
Menge: 1,000 psch

**1.50 Baustellenbesprechung**
Baustellenbesprechung (Bauleitungs-Jour fixe)
Der Auftragnehmer ist während seiner gesamten Ausführungszeit sowie 4 Wochen vor
Ausführungsbeginn und während der Ausführung der Werk- & Montageplanung verpflichtet,
an den wöchentlich stattfindenden Baustellenbesprechungen teilzunehmen.
Ist eine Teilnahme im Einzelfall nicht möglich, so ist dies dem Auftraggeber mit Angabe von Gründen
schriftlich mindestens zwei Tage vor dem Besprechungstermin mitzuteilen.
Die wöchentlichen Besprechungen dauern in der Regel 2-3 Stunden und werden vor Ort abgehalten.
Online-Besprechungen sind seitens Auftraggeber nicht gewünscht.
Menge: 40,000 Wo

**1.60 Bestandsdokumentation**
*** Pauschalposition
Nach Fertigstellung der Baumaßnahme ist eine Bestandsdokumentation zu erstellen. Diese umfasst alle nachfolgend aufgeführten Punkte (wenn vorhanden):

- Bautagebuch (Vorlage digital bei der Bauleitung wöchentlich)
- Fachunternehmererklärung / Konformitätserklärungen / Übereinstimmungserklärungen / Verwendbarkeitsnachweis
- Reinigungs- / Wartungs- und Pflegehinweise
- Herstellernachweise / Systembeschreibungen / Produktdatenblätter / Sicherheitsdatenblätter
- Prüfzeugnisse / Zulassungsbescheide
- Vollständige Liste der verwendeten Werkstoffe bzw. Materialien inkl. der genauen Herstellerbezeichnung Bedienungsanleitungen
- Werk- und Detailplanung: Bestandspläne
- Statische Nachweise, Berechnungen, Pläne und Zeichnungen des AN

Die Unterlagen sind 1-fach in je einem DIN-A4-Ordner und 1-fach auf digitalem Datenträger der Bauleitung zu übergeben.
Ohne Vorlage der vollständigen Dokumentationsunterlagen ist die Schlussrechnung nicht prüffähig.
Menge: 1,000 psch

### Abschnitt 2 BAUSCHUTZ-/SICHERHEITSEINRICHTUNGEN

**2.10 Schutz der Profile und Anschlussbleche**
*** Pauschalposition
Alle vom Auftragnehmer gelieferten Aluminium Profile und Anschlussbleche sind zum Schutz vor Verschmutzung und Beschädigung mit einer aufgeklebten Folie zu versehen, welche Rückstandslos nach dem Abschluss der Bautätigkeiten entfernt werden muss.

Das Entfernen der Folie muss in Abstimmung mit der Bauleitung erfolgen.
Bei der Bildung des Einheitspreises ist die gesonderte An- und Abfahrt nach Abschluss der Montagearbeiten zu berücksichtigen.
Menge: 1,000 psch

**2.20 Schutz der Schwellen**
*** Pauschalposition
Alle vom Auftragnehmer gelieferten Türschwellen sind zum Schutz vor Verschmutzung und Beschädigung mit 5mm starken Sperrholzplatte unverschieblich zu sichern und unterhalten, nach dem Abschluss der Bautätigkeiten muss der Schutz rückstandslos entfernt werden.

Das Entfernen der Holzkonstruktion muss in Abstimmung mit der Bauleitung erfolgen.
Bei der Bildung des Einheitspreises ist die gesonderte An- und Abfahrt nach Abschluss der Montagearbeiten zu berücksichtigen.
Menge: 1,000 psch

**2.30 Bautüren 1 flg.**
Schutzmaßnahme während der Bauphase für nachfolgend beschriebene Türen in folgendem Umfang:
- Demontage der montierten Türflügel und Einlagerung im Betrieb des AN, Wiederantransport und Endmontage auf Anordnung der Bauleitung
- Lieferung und Montage einer Bautür ausgestattet mit einfachem Türgriff und Absperrmöglichkeit (inkl. 3 Schlüssel - für alle Türen gleichschließend)
- Schützen des Schwellenbereiches mit geeigneter Holzkonstruktion
- Schließen der Verbleibenden Öffnung mittels geeigneter Holzkonstruktion
- Ausführung nur auf spezielle Anordnung der Bauleitung
Menge: 5,000 St

**2.40 Bautüren 2 flg.**
Schutzmaßnahme während der Bauphase für nachfolgend beschriebene Türen in folgendem Umfang:
- Demontage der montierten Türflügel und Einlagerung im Betrieb des AN, Wiederantransport und Endmontage auf Anordnung der Bauleitung
- Lieferung und Montage einer Bautür ausgestattet mit einfachem Türgriff und Absperrmöglichkeit (inkl. 3 Schlüssel - für alle Türen gleichschließend)
- Schützen des Schwellenbereiches mit geeigneter Holzkonstruktion
- Schließen der Verbleibenden Öffnung mittels geeigneter Holzkonstruktion
- Ausführung nur auf spezielle Anordnung der Bauleitung
Menge: 5,000 St

**2.50 Montage der Griffe**
*** Pauschalposition
Alle vom Auftragnehmer gelieferten Fenstergriffe sind nach der Montage der Fensterflügel zu demontieren, im Betrieb des AN einzulagern, nach Fertigstellung des Gebäudes und auf Anordnung der Bauleitung wieder zu montieren.
Bei der Bildung des Einheitspreises ist die gesonderte An- und Abfahrt nach Abschluss der Montagearbeiten zu berücksichtigen.
Menge: 1,000 psch

### Abschnitt 3 PFOSTEN - RIEGELKONSTRUKTION AUSSEN

#### Titel 3.1 EG, Fassade Süd 01, Fassadenelement

**3.1.10 Fassadenelement Süd 01**
Lieferung und betriebsfertige Montage von waagrechter, eingeschoßiger Warmverglasung als selbstragende wärmegedämmte Alu-Fassaden-Konstruktion.
Mehrteiliges Element, Ausführung gemäß den allgemeinen und technischen Vorbemerkungen und der beiliegenden Detailplanung.

Fassadenbreite:  B = 30.000 mm
Fassadenunterkante:  + 0,39 m
Fassadenhöhe:  H1 = 5000 mm
  H2 = 6930 mm
  Trapezförmig
  oberer Riegel 3° geneigt
Teilung horizontal:  Riegel 01 Achse = + 420 mm
  Riegel 02 Achse = + 2780 mm
  Riegel 03 Achse = + 4510 mm
  Riegel 04 Achse = Neigung von H1 bis H2
Teilung vertikal:  13x Pfosten vertikal
  1x Eckelement Paneel 390 / 2360 mm
  1x Eckelement Paneel 390 / 1730 mm
  1x Eckelement Paneel 390 / 830 - 2390 mm OK geneigt
  6x Festverglasung 3000 / 2360 mm
  6x Festverglasung 3000 / 1730 mm
  6x Paneel 3000 / 830 - 2390 mm OK geneigt
  5x Festverglasung 1800 / 2360 mm
  5x Festverglasung 1800 / 1730 mm
  5x Paneel 1800 / 830 - 2390 mm OK geneigt
  1x Festverglasung 2470 / 1730 mm
  1x Paneel 2470 / 830 - 2390 mm OK geneigt
Türelement Pos. 8:  2-flg. als Einsatztür nach Außen öffnend
  B / H:  2470 / 2750 mm
  zzgl. Schwelle
  UK +-0,00 m, OK +2,75 m
  Lichter Durchgang:  1200 mm je Flügel
  Schloss:  Antipanik 3-Riegel-Fallenschloss
  Öffner:  motorische Funktion
  Treibriegel:  ohne
  Gangflügel Innen:  Druckstange EltVTR, C0
  Gangflügel Außen:  Knauf, INOX
  Standflügel Innen:  Druckstange EltVTR, C0
  Standflügel Außen:  -
  Fluchttürsicherung:  BT 802
  Türschließer:  BT 703
  Verglasung:  GT 315
  Fußpunkt:  Anschluss AU 201
  Bodeneinstandsprofil:  Höhe Bodenaubau 120 mm
  Wetterschenkel:  Ja

Anschlüsse:
Seitlich AS 302 & Koppelung
Unten, gemäß Detailplan 563
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
Oben, gemäß Detailplan 563:
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
Fensterblech Außen:  Ja, inkl. 90° Eckverbindung, Ausladung 250 mm
Sonnenschutz:  Ja, siehe gesonderte Position
Verglasung:  GT 315

Das Element ist nach statischen und konstruktiven Erfordernissen herzustellen. Wo erforderlich, sind statische Verstärkungen nach eigenverantwortlicher Statik in einheitlicher Gestaltung einzusetzen.

Seitlich koppelt das Element einmal über eine 90° Außenecke an eine separat beschriebene Fassadenposition.
Die 90° Eckausbildung ist mit zwei Pfosten und einem wärmegedämmten Aluminium Kantteil, Alublech innen und außen t = 3 mm, Dämmung (WLG 035), auszuführen.

Alle Hohlräume sind mit Mineralwolle WLG035 satt auszufüllen.

Zur Aufnahme der äußeren Holzschalung im Bereich der Paneelfelder sind feuerverzinkte Fassadenschwerter inklusive aller Befestigungsmaterialien auszuführen.

Blitzschutz:
Zur Aufnahme des bauseitigen Blitzschutzes sind an 3 vertikalen Profilen Unterkonstruktionen zur Befestigung des Blitzschutzes auszuführen.
Der Abstand zwischen den Haltern darf 1500 mm nicht unterschreiten.
Lieferung und Montage eines Edelstahllagers als Vorbereitung für die Montage des bauseitigen Blitzschutzes.
Das Edelstahllager wird zwischen den beiden Abdichtungsebenen am Pfosten befestigt.
Menge: 1,000 St

**3.1.20 Zulage Vogelschutzverglasung**
*** Pauschalposition
Zulage für die Ausführung der vor beschriebenen Fassade mit Vogelschutzverglasung zur Reduzierung von Vogelkollisionen an transparenten Bauteilen gemäß den anerkannten Regeln der Technik und einschlägigen Richtlinien.

Anforderungen an die Verglasung:

Scheibe 1  Glasart  VSG 66.2
  Glasdicke  12 mm
  Foliendicke  1.52 mm mit silberglänzende Pailletten
  nach Außen und Innen schwarz;
  Durchmesser 9 mm
  Achsabstand 90 mm
  Beschichtung Pos.1  -
  Beschichtung Pos.2  Neutral 70 / 40

Scheibenzwischenraum 1
  Gasfüllung  Argon 90%, Luft 10%
  Größe  12 mm

Scheibe 2  Glasart  Float, Kanten feingeschliffen (KGN)
  Glasdicke  6 mm

Scheibenzwischenraum 2
  Gasfüllung  Argon 90%, Luft 10%
  Größe  12 mm

Scheibe 3  Glasart  VSG 66.2
  Glasdicke  12 mm
  Foliendicke  0,76 mm
  Beschichtung Pos.5  top 1.1
  Beschichtung Pos.6  -

Emissionsgrad En  -/0,03/-/-/0,03/-
Lichttransmissionsgrad TL  62 %
Gesamtenergiedurchlassgrad g-Wert  35 %
Lichtreflexionsgrad außen RLa  12 %
Farbwiedergabeindex Ta  90
Energieabsorptionsgrad AE  48 %
Energieabsorptionsgrad außen, Mitte, Innen
AEa, AEm, AEi  43 %, 2 %, 4 %
Wärmedurchgangskoeffizient Ug  0,7 W / m²K
Schalldämm-Maß Rw  -
Menge: 1,000 psch

#### Titel 3.2 EG, Fassade Süd 02, Fassadenelement

**3.2.10 Fassadenelement Süd 02**
Lieferung und betriebsfertige Montage von waagrechter, eingeschoßiger Warmverglasung als selbstragende wärmegedämmte Alu-Fassaden-Konstruktion.
Mehrteiliges Element, Ausführung gemäß den allgemeinen und technischen Vorbemerkungen und der beiliegenden Detailplanung.

Fassadenbreite:  B = 15.050 mm
Fassadenunterkante:  +- 0,00 m
Fassadenhöhe:  H = 2770 mm
Teilung horizontal:  Riegel 01 Achse = + 30 mm
  Riegel 02 Achse = + 2720 mm
Teilung vertikal:  8x Pfosten vertikal
  1x Paneel 700 / 2770 mm
  1x Festverglasung 2100 / 2770 mm
  3x Festverglasung 1230 / 2770 mm
  2x Festverglasung 3170 / 2770 mm
  1x Festverglasung 2020 / 2770 mm
Anschlüsse:
Seitlich AS 302
Oben gemäß Detailplan 561
L-Winkel gemäß statischer Bemessung des AN, ACHTUNG! Die Fassade kragt in diesem Bereich aus und wird nicht bündig mit der Stahlbetonwand montiert.
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Unten, Befestigung mittels L-Winkel an der bestehenden Stahlbetonwand
L-Winkel gemäß statischer Bemessung des AN, Hinweis: Die Fassade kragt in diesem Bereich aus und wird nicht bündig mit der Stahlbetondecke, -wand montiert.
Der Mehraufwand für dei Montage der Winkel ist bei der Bildung des Einheitspreises zu berücksichtigen.

AU 301:
Unten schließt die Fassade an den ca. 120 mm tiefer liegenden Rohfußboden an. Die Elemente sind innerhalb des tragenden Baukörpers und dessen Dämmebene einzubauen.
Die Abdichtung des Anschlusses erfolgt hinter der wasserführenden Ebene der Fassadenkonstruktion mit einer wannenförmig verlegten Dichtungsfolie unter Beachtung der Entwässerungs- und Belüftungstechnik. Der verbleibende Raum zwischen dem unteren Riegelprofil und dem Baukörper ist mit einem Dämmelement zu schließen. Die Wärmedämmung des Baukörpers ist außerdem mit einer Abdeckung aus gekantetem Aluminiumblech, t = 2 mm Abwicklung mind. 300 mm einfach gekantet, zu schützen. Das Aluminiumblech ist zusätzlich mit einer Aluminiumunterkonstruktion zu sichern. Die Unterkonstruktion ist am Baukörper zu befestigen.
Raumseitig ist ein Aluminiumwinkel 20/100 mm, t = 2 mm bündig mit der Riegelhinterkante zu montieren. An diesem Aluminiumwinkel wird die innere Dichtungsfolie angeklebt und zusätzlich mit einem Aluminiumprofil mechanisch gesichert. Die Dichtungsfolie ist bis auf den Baukörper zu führen und dort zu verkleben.
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
Fensterblech Außen:  Ja, gemäß Ausführungsbeschreibung
  3mm, 3-fach gekantet, Zuschnitt ca. 400mm, OK 5° geneigt
  Hohlraum zwischen Fensterblech und Dachabdichtung vollständig vor Montage des
  Fensterbleches mit PUR-Hartschaumdämmung ausdämmen.
Sonnenschutz:  Ja, siehe gesonderte Position
Verglasung:  GT 315

Das Element ist nach statischen und konstruktiven Erfordernissen herzustellen. Wo erforderlich, sind statische Verstärkungen nach eigenverantwortlicher Statik in einheitlicher Gestaltung einzusetzen.

Alle Hohlräume sind mit Mineralwolle WLG035 satt auszufüllen.

Zur Aufnahme der äußeren Holzschalung im Bereich der Paneelfelder sind feuerverzinkte Fassadenschwerter inklusive aller Befestigungsmaterialien auszuführen.
Menge: 1,000 St

**3.2.20 Zulage Vogelschutzverglasung**
*** Pauschalposition
Zulage für die Ausführung der vor beschriebenen Fassade mit Vogelschutzverglasung zur Reduzierung von Vogelkollisionen an transparenten Bauteilen gemäß den anerkannten Regeln der Technik und einschlägigen Richtlinien.

Anforderungen an die Verglasung:

Scheibe 1  Glasart  VSG 66.2
  Glasdicke  12 mm
  Foliendicke  1.52 mm mit silberglänzende Pailletten
  nach Außen und Innen schwarz;
  Durchmesser 9 mm
  Achsabstand 90 mm
  Beschichtung Pos.1  -
  Beschichtung Pos.2  Neutral 70 / 40

Scheibenzwischenraum 1
  Gasfüllung  Argon 90%, Luft 10%
  Größe  12 mm

Scheibe 2  Glasart  Float, Kanten feingeschliffen (KGN)
  Glasdicke  6 mm

Scheibenzwischenraum 2
  Gasfüllung  Argon 90%, Luft 10%
  Größe  12 mm

Scheibe 3  Glasart  VSG 66.2
  Glasdicke  12 mm
  Foliendicke  0,76 mm
  Beschichtung Pos.5  top 1.1
  Beschichtung Pos.6  -

Emissionsgrad En  -/0,03/-/-/0,03/-
Lichttransmissionsgrad TL  62 %
Gesamtenergiedurchlassgrad g-Wert  35 %
Lichtreflexionsgrad außen RLa  12 %
Farbwiedergabeindex Ta  90
Energieabsorptionsgrad AE  48 %
Energieabsorptionsgrad außen, Mitte, Innen
AEa, AEm, AEi  43 %, 2 %, 4 %
Wärmedurchgangskoeffizient Ug  0,7 W / m²K
Schalldämm-Maß Rw  -
Menge: 1,000 psch

#### Titel 3.3 EG, Fassade Süd 03, Türelement

**3.3.10 Fassadenelement Süd 03, Türelement**
Lieferung und betriebsfertige Montage von waagrechter, eingeschoßiger Warmverglasung als selbstragende wärmegedämmte Alu-Fassaden-Konstruktion als Türkonstruktion. Mehrteiliges Element, Ausführung gemäß den allgemeinen und technischen Vorbemerkungen und der beiliegenden Detailplanung.

Türelement Pos. 10:  1-flg. als Einsatztür nach Außen öffnend
  B / H:  1500 / 2770 mm
  UK +-0,00 m, OK +2,77 m
  Lichter Durchgang:  1200 mm
  Schloss:  Antipanik 3-Riegel-Fallenschloss
  Antipanikfunktion:  -
  Flügel Außen:  Knauf, INOX
  Flügel Innen:  Drücker
  Türschließer:  BT 700
  Verglasung:  GT 315
  Anschluss seitlich:  AS 104
  Anschluss oben:  AO 104
  Fußpunkt:  Anschluss AU 201
  Bodeneinstandsprofil:  Höhe Bodenaubau 120 mm
  Wetterschenkel:  Ja
  Fensterblech Außen:  Ja
  Sonnenschutz:  Nein
Menge: 1,000 St

**3.3.20 Zulage Vogelschutzverglasung**
*** Pauschalposition
Zulage für die Ausführung der vor beschriebenen Fassade mit Vogelschutzverglasung zur Reduzierung von Vogelkollisionen an transparenten Bauteilen gemäß den anerkannten Regeln der Technik und einschlägigen Richtlinien.

Anforderungen an die Verglasung:

Scheibe 1  Glasart  VSG 66.2
  Glasdicke  12 mm
  Foliendicke  1.52 mm mit silberglänzende Pailletten
  nach Außen und Innen schwarz;
  Durchmesser 9 mm
  Achsabstand 90 mm
  Beschichtung Pos.1  -
  Beschichtung Pos.2  Neutral 70 / 40

Scheibenzwischenraum 1
  Gasfüllung  Argon 90%, Luft 10%
  Größe  12 mm

Scheibe 2  Glasart  Float, Kanten feingeschliffen (KGN)
  Glasdicke  6 mm

Scheibenzwischenraum 2
  Gasfüllung  Argon 90%, Luft 10%
  Größe  12 mm

Scheibe 3  Glasart  VSG 66.2
  Glasdicke  12 mm
  Foliendicke  0,76 mm
  Beschichtung Pos.5  top 1.1
  Beschichtung Pos.6  -

Emissionsgrad En  -/0,03/-/-/0,03/-
Lichttransmissionsgrad TL  62 %
Gesamtenergiedurchlassgrad g-Wert  35 %
Lichtreflexionsgrad außen RLa  12 %
Farbwiedergabeindex Ta  90
Energieabsorptionsgrad AE  48 %
Energieabsorptionsgrad außen, Mitte, Innen
AEa, AEm, AEi  43 %, 2 %, 4 %
Wärmedurchgangskoeffizient Ug  0,7 W / m²K
Schalldämm-Maß Rw  -
Menge: 1,000 psch

#### Titel 3.4 OG, Fassade Süd 04, Fassadenelement

**3.4.10 Fassadenelement Süd 04**
Lieferung und betriebsfertige Montage von waagrechter, eingeschoßiger Warmverglasung als selbstragende wärmegedämmte Alu-Fassaden-Konstruktion.
Mehrteiliges Element, Ausführung gemäß den allgemeinen und technischen Vorbemerkungen und der beiliegenden Detailplanung.

Zwischen Fassadenpfosten / Riegel ab Oberkante des bestehenden Stahlbetonunterzuges sind wäremegedämmte Blechkästen als Füllungen einzubauen.

Fassadenbreite:  B = 15.680 mm
Fassadenhöhe:  H1 = 4760 mm (Traufe)
  H2 = 5930 mm (First)
  H3 = 4195 mm (Traufe)
  Dreiecksförmig, oberer Riegel 10,5° geneigt
Teilung horizontal:  UK Fassade = + 4270 mm
  Riegel 02 Achse = + 4820 mm
  Riegel 03 Achse = + 7070 mm
  Riegel 04 Achse = Neigung von H1 bis H2 bis H3
Teilung vertikal:  12x Pfosten vertikal
  3x Festverglasung 2200 / 2230 mm
  2x Festverglasung 1100 / 2230 mm
  1x Festverglasung 1960 / 2230 mm
  1x Paneel 320 / 2230 mm
  2x Paneel 1100 / 2000 - 3200 OK 10,5° geneigt
  2x Paneel 2200 / 2000 - 3200 OK 10,5° geneigt
  3x Paneel 1100 / 1450 - 3200 OK 10,5° geneigt
  1x Paneel 2200 / 1450 - 3200 OK 10,5° geneigt
  1x Paneel 1760 / 1450 - 3200 OK 10,5° geneigt
  1x Paneel 320 / 1450 - 3200 OK 10,5° geneigt
  1x Paneel 1300 / 1450 - 3200 OK 10,5° geneigt
  3x Rauchabzugfenster 1100 / 2230 mm inkl. Kettenantrieb K11
  (geometrische Fläche 1,307 m² je Fenster)
Türelement Pos. 11:  1-flg. als Einsatztür nach Außen öffnend
  B / H:  1300 / 2230 mm
  UK +4,82 m, OK +7,07 m
  Lichter Durchgang:  1100 mm
  Schloss:  Antipanik 3-Riegel-Fallenschloss
  Antipanikfunktion:  -
  Flügel Außen:  Knauf, INOX
  Flügel Innen:  Drücker
  Fluchttürsicherung:  -
  Türschließer:  BT 700
  Verglasung:  GT 315
  Fußpunkt:  Anschluss AU 201
  Bodeneinstandsprofil:  Nein (Blechkästen als Unterkonstruktion)
  Wetterschenkel:  Ja
Anschlüsse:
Seitlich Brettsperrholzwand
Oben, gemäß Detailplan 561
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Unten, bestehender Stahlbetonsturz, ACHTUNG! Rohbautoleranzen bis zu 50 mm sind fachgerecht mit Distansblechen auszugleichen.
gemäß Detailplan 561
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Fußpunkt Tür AU 201
Fensterblech Außen:  Ja
Sonnenschutz:  Ja, siehe gesonderte Position
Verglasung:  GT 315
Holzfassade:  Ja

Das Element ist nach statischen und konstruktiven Erfordernissen herzustellen. Wo erforderlich, sind statische Verstärkungen nach eigenverantwortlicher Statik in einheitlicher Gestaltung einzusetzen.

Alle Hohlräume sind mit Mineralwolle WLG035 satt auszufüllen.

Zur Aufnahme der äußeren Holzschalung im Bereich der Paneelfelder sind feuerverzinkte Fassadenschwerter inklusive aller Befestigungsmaterialien auszuführen.

Die mechatronischen / motorischen Beschlagskomponenten müssen sicherstellen, dass der Flügel im geschlossenen Zustand automatisch verriegelt. Der erforderliche Verrigelungsmotor ist Bestandteil der Position.
Der RWA Flügel ist mit einem innenren Klemmschutz auszuführen.

RWA DriveTec-Dreh-Flügel D4 inklusive Kettenantrieb K11.
Der Übergabepunkt an den Elektriker erfolgt in einer Klemmdose.
Eine Kabellänge von 15m ist bei der Bildung des Einheitspreises zu berücksichtigen.
Die Anschlussarbeiten erfolgen bauseits durch den Elektriker, die Inbetriebnahme erfolgt gemeinsam mit dem Elektriker.
Eine gesonderte Anfahrt ist in den Einheitspreis miteinzukalkulieren.

Die Kabelverlegung innerhalb des Elementess ist bei der Bildung des Einheitspreises miteinzukalkulieren.
Menge: 1,000 St

**3.4.20 Zulage Vogelschutzverglasung**
*** Pauschalposition
Zulage für die Ausführung der vor beschriebenen Fassade mit Vogelschutzverglasung zur Reduzierung von Vogelkollisionen an transparenten Bauteilen gemäß den anerkannten Regeln der Technik und einschlägigen Richtlinien.

Anforderungen an die Verglasung:

Scheibe 1  Glasart  VSG 66.2
  Glasdicke  12 mm
  Foliendicke  1.52 mm mit silberglänzende Pailletten
  nach Außen und Innen schwarz;
  Durchmesser 9 mm
  Achsabstand 90 mm
  Beschichtung Pos.1  -
  Beschichtung Pos.2  Neutral 70 / 40

Scheibenzwischenraum 1
  Gasfüllung  Argon 90%, Luft 10%
  Größe  12 mm

Scheibe 2  Glasart  Float, Kanten feingeschliffen (KGN)
  Glasdicke  6 mm

Scheibenzwischenraum 2
  Gasfüllung  Argon 90%, Luft 10%
  Größe  12 mm

Scheibe 3  Glasart  VSG 66.2
  Glasdicke  12 mm
  Foliendicke  0,76 mm
  Beschichtung Pos.5  top 1.1
  Beschichtung Pos.6  -

Emissionsgrad En  -/0,03/-/-/0,03/-
Lichttransmissionsgrad TL  62 %
Gesamtenergiedurchlassgrad g-Wert  35 %
Lichtreflexionsgrad außen RLa  12 %
Farbwiedergabeindex Ta  90
Energieabsorptionsgrad AE  48 %
Energieabsorptionsgrad außen, Mitte, Innen
AEa, AEm, AEi  43 %, 2 %, 4 %
Wärmedurchgangskoeffizient Ug  0,7 W / m²K
Schalldämm-Maß Rw  -
Menge: 1,000 psch

#### Titel 3.5 EG, Fassade West 01, Fassadenelement

**3.5.10 Fassadenelement West 01**
Lieferung und betriebsfertige Montage von waagrechter, eingeschoßiger Warmverglasung als selbstragende wärmegedämmte Alu-Fassaden-Konstruktion.
Mehrteiliges Element, Ausführung gemäß den allgemeinen und technischen Vorbemerkungen und der beiliegenden Detailplanung.

Fassadenbreite:  B = 59.880 mm
Fassadenunterkante:  +0,84 m
Fassadenhöhe:  H = 4540 mm
Teilung horizontal:  Riegel 01 Achse = + 870 mm
  Riegel 02 Achse = + 2780 mm
  Riegel 03 Achse = + 4510 mm
Teilung vertikal:  28x Pfosten vertikal
  1x Eckelement Paneel 300 / 2390 mm UK +0,39 m
  1x Eckelement Paneel 300 / 1730 mm UK +0,39 m
  1x Eckelement Paneel 300 / 830 - 2390 mm OK geneigt
  1x Festverglasung 650 / 1940 mm
  11x Festverglasung 1800 / 1940 mm
  11x Festverglasung 3000 / 1940 mm
  1x Festverglasung 1250 / 1940 mm
  1x Festverglasung 930 / 2390 mm UK +0,39 m
  1x Festverglasung 1330 / 2390 mm UK +0,39 m
  1x Festverglasung 650 / 1760 mm
  11x Festverglasung 1800 / 1760 mm
  11x Festverglasung 3000 / 1760 mm
  1x Festverglasung 1250 / 1760 mm
  1x Festverglasung 3550 / 1760 mm
  1x Festverglasung 1330 / 1760 mm
Türelement Pos. 8:  2-flg. als Einsatztür nach Außen öffnend
  B / H:  2620 / 2750 mm
  UK +-0,00 m, OK +2,75 m
  Lichter Durchgang:  1200 mm
  Schloss:  Antipanik 3-Riegel-Fallenschloss
  Antipanikfunktion:  E
  Gangflügel Innen:  Druckstange EltVTR, C0
  Gangflügel Außen:  Knauf, INOX
  Standflügel Innen:  Druckstange EltVTR, C0
  Standflügel Außen:  -
  Fluchttürsicherung:  BT 802
  Türschließer:  BT 703
  Verglasung:  GT 315
  Fußpunkt:  Anschluss AU 201
  Bodeneinstandsprofil:  Höhe Bodenaubau 120 mm
  Wetterschenkel:  Ja
Anschlüsse:
Seitlich AS 302 & Koppelung
Oben AO 302, gemäß Regeldetail "a"
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
Unten AU 304, Stahlbeton, gemäß Regeldetail "b"
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Fensterblech Außen:  Ja, inkl. 90° Eckverbindung
Sonnenschutz:  Ja, siehe gesonderte Position
Verglasung:  GT 315
Holzfassade:  Ja

Das Element ist nach statischen und konstruktiven Erfordernissen herzustellen. Wo erforderlich, sind statische Verstärkungen nach eigenverantwortlicher Statik in einheitlicher Gestaltung einzusetzen.

Seitlich koppelt das Element einmal über eine 90° Außenecke an eine separat beschriebene Fassadenposition.
Die 90° Eckausbildung ist mit zwei Pfosten und einem wärmegedämmten Aluminium Kantteil, Alublech innen und außen t = 3 mm, Dämmung (WLG 035), auszuführen.

Alle Hohlräume sind mit Mineralwolle WLG035 satt auszufüllen.

Zur Aufnahme der äußeren Holzschalung im Bereich der Paneelfelder sind Fassadenschwerter inklusive aller Befestigungsmaterialien auszuführen.

Blitzschutz:
Zur Aufnahme des bauseitigen Blitzschutzes sind an 4 vertikalen Profilen Unterkonstruktionen zur Befestigung des Blitzschutzes auszuführen.
Der Abstand zwischen den Haltern darf 1500 mm nicht unterschreiten.
Lieferung und Montage eines Edelstahllagers als Vorbereitung für die Montage des bauseitigen Blitzschutzes.
Das Edelstahllager wird zwischen den beiden Abdichtungsebenen am Pfosten befestigt.
Menge: 1,000 St

**3.5.20 Zulage Vogelschutzverglasung**
*** Pauschalposition
Zulage für die Ausführung der vor beschriebenen Fassade mit Vogelschutzverglasung zur Reduzierung von Vogelkollisionen an transparenten Bauteilen gemäß den anerkannten Regeln der Technik und einschlägigen Richtlinien.

Anforderungen an die Verglasung:

Scheibe 1  Glasart  VSG 66.2
  Glasdicke  12 mm
  Foliendicke  1.52 mm mit silberglänzende Pailletten
  nach Außen und Innen schwarz;
  Durchmesser 9 mm
  Achsabstand 90 mm
  Beschichtung Pos.1  -
  Beschichtung Pos.2  Neutral 70 / 40

Scheibenzwischenraum 1
  Gasfüllung  Argon 90%, Luft 10%
  Größe  12 mm

Scheibe 2  Glasart  Float, Kanten feingeschliffen (KGN)
  Glasdicke  6 mm

Scheibenzwischenraum 2
  Gasfüllung  Argon 90%, Luft 10%
  Größe  12 mm

Scheibe 3  Glasart  VSG 66.2
  Glasdicke  12 mm
  Foliendicke  0,76 mm
  Beschichtung Pos.5  top 1.1
  Beschichtung Pos.6  -

Emissionsgrad En  -/0,03/-/-/0,03/-
Lichttransmissionsgrad TL  62 %
Gesamtenergiedurchlassgrad g-Wert  35 %
Lichtreflexionsgrad außen RLa  12 %
Farbwiedergabeindex Ta  90
Energieabsorptionsgrad AE  48 %
Energieabsorptionsgrad außen, Mitte, Innen
AEa, AEm, AEi  43 %, 2 %, 4 %
Wärmedurchgangskoeffizient Ug  0,7 W / m²K
Schalldämm-Maß Rw  -
Menge: 1,000 psch

#### Titel 3.6 EG, Fassade West 02, Türelement

**3.6.10 Notausgangstür Pos. 1**
Lieferung und betriebsfertige Montage von waagrechter, eingeschoßiger Warmverglasung als selbstragende wärmegedämmte Alu-Fassaden-Konstruktion als Türkonstruktion. Mehrteiliges Element, Ausführung gemäß den allgemeinen und technischen Vorbemerkungen und der beiliegenden Detailplanung.

Türelement Pos. 1:  1-flg. als Einsatztür nach Außen öffnend
  B / H:  1460 / 2750 mm
  UK +-0,00 m, OK +2,75 m
  Lichter Durchgang:  1200 mm
  Schloss:  Antipanik 3-Riegel-Fallenschloss
  Antipanikfunktion:  E
  Flügel Innen:  Druckstange EltVTR, C0
  Flügel Außen:  Knauf, INOX
  Fluchttürsicherung:  BT 802
  Türschließer:  BT 700
  Verglasung:  GT 315
  Steilich:  AS 104
  Oben:  AO 104
  Fußpunkt:  Anschluss AU 201
  Bodeneinstandsprofil:  Höhe Bodenaubau 120 mm
  Wetterschenkel:  Ja
  Fensterblech Außen:  Nein, Schwelle
  Sonnenschutz:  Nein

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Menge: 1,000 St

**3.6.20 Zulage Vogelschutzverglasung**
*** Pauschalposition
Zulage für die Ausführung der vor beschriebenen Fassade mit Vogelschutzverglasung zur Reduzierung von Vogelkollisionen an transparenten Bauteilen gemäß den anerkannten Regeln der Technik und einschlägigen Richtlinien.

Anforderungen an die Verglasung:

Scheibe 1  Glasart  VSG 66.2
  Glasdicke  12 mm
  Foliendicke  1.52 mm mit silberglänzende Pailletten
  nach Außen und Innen schwarz;
  Durchmesser 9 mm
  Achsabstand 90 mm
  Beschichtung Pos.1  -
  Beschichtung Pos.2  Neutral 70 / 40

Scheibenzwischenraum 1
  Gasfüllung  Argon 90%, Luft 10%
  Größe  12 mm

Scheibe 2  Glasart  Float, Kanten feingeschliffen (KGN)
  Glasdicke  6 mm

Scheibenzwischenraum 2
  Gasfüllung  Argon 90%, Luft 10%
  Größe  12 mm

Scheibe 3  Glasart  VSG 66.2
  Glasdicke  12 mm
  Foliendicke  0,76 mm
  Beschichtung Pos.5  top 1.1
  Beschichtung Pos.6  -

Emissionsgrad En  -/0,03/-/-/0,03/-
Lichttransmissionsgrad TL  62 %
Gesamtenergiedurchlassgrad g-Wert  35 %
Lichtreflexionsgrad außen RLa  12 %
Farbwiedergabeindex Ta  90
Energieabsorptionsgrad AE  48 %
Energieabsorptionsgrad außen, Mitte, Innen
AEa, AEm, AEi  43 %, 2 %, 4 %
Wärmedurchgangskoeffizient Ug  0,7 W / m²K
Schalldämm-Maß Rw  -
Menge: 1,000 psch

#### Titel 3.7 OG, Fassade Nord 01, Fassadenelement

**3.7.10 Fassadenelement Nord 01**
Lieferung und betriebsfertige Montage von waagrechter, eingeschoßiger Warmverglasung als selbstragende wärmegedämmte Alu-Fassaden-Konstruktion.
Mehrteiliges Element, Ausführung gemäß den allgemeinen und technischen Vorbemerkungen und der beiliegenden Detailplanung.

Zwischen Fassadenpfosten / Riegel ab Oberkante des bestehenden Stahlbetonunterzuges sind wäremegedämmte Blechkästen als Füllungen einzubauen.

Fassadenbreite:  B = 15.680 mm
Fassadenhöhe:  H1 = 4760 mm (Traufe)
  H2 = 5930 mm (First)
  H3 = 4195 mm (Traufe)
  Dreiecksförmig, oberer Riegel 10,5° geneigt
Teilung horizontal:  UK Fassade = + 4270 mm
  Riegel 02 Achse = + 4820 mm
  Riegel 03 Achse = + 7070 mm
  Riegel 04 Achse = Neigung von H1 bis H2 bis H3
Teilung vertikal:  11x Pfosten vertikal
  1x Paneel 320 / 2230 mm
  1x Festverglasung 1960 / 2230 mm
  2x Festverglasung 1100 / 2230 mm
  3x Festverglasung 2200 / 2230 mm
  1x Paneel 1300 / 1450 - 3200 OK 10,5° geneigt
  1x Paneel 320 / 1450 - 3200 OK 10,5° geneigt
  3x Paneel 1100 / 1450 - 3200 OK 10,5° geneigt
  1x Paneel 2200 / 1450 - 3200 OK 10,5° geneigt
  1x Paneel 1100 / 2000 - 3200 OK 10,5° geneigt
  2x Paneel 2200 / 2000 - 3200 OK 10,5° geneigt
  2x Rauchabzugfenster 1100 / 2230 mm inkl. Kettenantrieb K11
  (geometrische Fläche 1,307 m² je Fenster)
Türelement Pos. 19:  1-flg. als Einsatztür nach Außen öffnend
  B / H:  1300 / 2230 mm
  UK +4,82 m, OK +7,07 m
  Lichter Durchgang:  1100 mm
  Schloss:  Antipanik 3-Riegel-Fallenschloss
  Antipanikfunktion:  -
  Flügel Außen:  Knauf, INOX
  Flügel Innen:  Drücker
  Fluchttürsicherung:  -
  Türschließer:  BT 700
  Türschließer:  BT 703
  Verglasung:  GT 315
  Fußpunkt:  Anschluss AU 201
  Bodeneinstandsprofil:  Nein (Blechkästen als Unterkonstruktion)
  Wetterschenkel:  Ja
Anschlüsse:
Seitlich AS 302, Brettsperrholzwand
Oben, gemäß Detailplan 561
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Unten, bestehender Stahlbetonsturz, ACHTUNG! Rohbautoleranzen bis zu 50 mm sind fachgerecht auszugleichen.
gemäß Detailplan 561
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  Fußpunkt Tür AU 201
Fensterblech Außen:  Ja
Sonnenschutz:  Nein
Holzfassade:  Ja

Das Element ist nach statischen und konstruktiven Erfordernissen herzustellen. Wo erforderlich, sind statische Verstärkungen nach eigenverantwortlicher Statik in einheitlicher Gestaltung einzusetzen.

Alle Hohlräume sind mit Mineralwolle WLG035 satt auszufüllen.

Zur Aufnahme der äußeren Holzschalung im Bereich der Paneelfelder sind feuerverzinkte Fassadenschwerter inklusive aller Befestigungsmaterialien auszuführen.

Die mechatronischen / motorischen Beschlagskomponenten müssen sicherstellen, dass der Flügel im geschlossenen Zustand automatisch verriegelt. Gegebenenfalls erforderlieche Verrigelungsmotoren sind Bestandteil der Position.
Der RWA Flügel ist mit einem innenren Klemmschutz auszuführen.

RWA DriveTec-Dreh-Flügel D4 inklusive Kettenantrieb K11.
Der Übergabepunkt an den Elektriker erfolgt in einer Klemmdose.
Eine Kabellänge von 15m ist bei der Bildung des Einheitspreises zu berücksichtigen.
Die Anschlussarbeiten erfolgen bauseits durch den Elektriker, die Inbetriebnahme erfolgt gemeinsam mit dem Elektriker.
Eine gesonderte Anfahrt ist in den Einheitspreis miteinzukalkulieren.

Die mechatronischen / motorischen Beschlagskomponenten müssen sicherstellen, dass der Flügel im geschlossenen Zustand automatisch verriegelt. Gegebenenfalls erforderliche Verriegelungsmotoren sind Bestandteil der Position.
Menge: 1,000 St

#### Titel 3.8 Reedkontakte & RWA-Taster

**3.8.10 Riegelschaltkontakt zur elektronischen Verschlussüberwachung**
Für das gesamte Gebäude werden Fensterkontakte vorgesehen. Diese ermöglichen das Abschalten der Lüftungsgeräte bei offenem Fenster. Zudem soll über die Fensterkontakte in Verbindung mit den Wettersensoren eine Meldung als Störmeldung an den Hausmeister gesandt werden, falls bei schlechtem Wetter Fenster offen stehen.

Die Lieferung und Montage der Fensterkontakte für das gesamte Gebäude bzw. aller ausgeschriebenen Öffnungen, inklusive aller Nebenarbeiten, ist in den Einheitspreis miteinzukalkulieren.

Der Übergabepunkt an den Elektriker erfolgt in einer Klemmdose.
Eine Kabellänge von 15m ist bei der Bildung des Einheitspreises zu berücksichtigen.
Die Anschlussarbeiten erfolgen bauseits durch den Elektriker, die Inbetriebnahme erfolgt gemeinsam mit dem Elektriker.
Eine gesonderte Anfahrt ist in den Einheitspreis miteinzukalkulieren.
Die Fensterkontakte sind durch den Fensterbauer zu integrieren und bis zum Übergabepunkt in der Abhangdecke in den Innenräumen zu verkabeln und anzuklemmen. Die Signalverarbeitung erfolgt über die bauseitige Gebäudeautomation.
Menge: 11,000 St

### Abschnitt 4 FENSTER- & TÜRELEMENTE

#### Titel 4.1 Fenster

**4.1.10 KG, Fassade Ost, Fenster Pos. 22**
Lieferung & Montage eines Aluminium-Fenster-Elementes gemäß der Ausführungsbeschreibung.

Rohbaubreite:  3400 mm
Rohbauhöhe:  900 mm
Einbauort:  Kellergeschoß
Fassade:  Ost
Fensternummer:  Pos. 22
Aufteilung:  2 Stk. Festverglasung 1 / 3 Teilung
  1 Stk. Dreh- Kippflügel 1 / 3 Teilung
Anschlüsse:  Seitlich Stahlbeton
  Oben Stahlbeton
  Unten Stahlbeton
Menge: 1,000 St

**4.1.20 KG, Fassade Ost, Fenster Pos. 25**
Lieferung & Montage eines Aluminium-Fenster-Elementes gemäß der Ausführungsbeschreibung.

Rohbaubreite:  3400 mm
Rohbauhöhe:  900 mm
Einbauort:  Kellergeschoß
Fassade:  Ost
Fensternummer:  Pos. 25
Aufteilung:  1 Stk. Festverglasung 1 / 3 Teilung
  2 Stk. Dreh- Kippflügel 1 / 3 Teilung
Anschlüsse:  Seitlich Stahlbeton
  Oben Stahlbeton
  Unten Stahlbeton
Menge: 1,000 St

**4.1.30 KG, Fassade Ost, Fenster Pos. 26**
Lieferung & Montage eines Aluminium-Fenster-Elementes gemäß der Ausführungsbeschreibung.

Rohbaubreite:  2000 mm
Rohbauhöhe:  900 mm
Einbauort:  Kellergeschoß
Fassade:  Ost
Fensternummer:  Pos. 26
Aufteilung:  1 Stk. Festverglasung
Anschlüsse:  Seitlich Stahlbeton
  Oben Stahlbeton
  Unten Stahlbeton
Menge: 1,000 St

**4.1.40 KG, Fassade Ost, Fenster Pos. 27**
Lieferung & Montage eines Aluminium-Fenster-Elementes gemäß der Ausführungsbeschreibung.

Rohbaubreite:  1615 mm
Rohbauhöhe:  900 mm
Einbauort:  Kellergeschoß
Fassade:  Ost
Fensternummer:  Pos. 27
Aufteilung:  1 Stk. Dreh- Kippflügel
Anschlüsse:  Seitlich Stahlbeton
  Oben Stahlbeton
  Unten Stahlbeton
Menge: 1,000 St

**4.1.50 KG, Fassade Ost, Fenster Pos. 28**
Lieferung & Montage eines Aluminium-Fenster-Elementes gemäß der Ausführungsbeschreibung.

Rohbaubreite:  3400 mm
Rohbauhöhe:  900 mm
Einbauort:  Kellergeschoß
Fassade:  Ost
Fensternummer:  Pos. 28
Aufteilung:  1 Stk. Festverglasung 1 / 3 Teilung
  2 Stk. Dreh- Kippflügel 1 / 3 Teilung
Anschlüsse:  Seitlich Stahlbeton
  Oben Stahlbeton
  Unten Stahlbeton
Menge: 1,000 St

**4.1.60 KG, Fassade Ost, Fenster Pos. 30**
Lieferung & Montage eines Aluminium-Fenster-Elementes gemäß der Ausführungsbeschreibung.

Rohbaubreite:  3400 mm
Rohbauhöhe:  900 mm
Einbauort:  Kellergeschoß
Fassade:  Ost
Fensternummer:  Pos. 30
Aufteilung:  1 Stk. Festverglasung 1 / 3 Teilung
  2 Stk. Dreh- Kippflügel 1 / 3 Teilung
Anschlüsse:  Seitlich Stahlbeton
  Oben Stahlbeton
  Unten Stahlbeton
Menge: 1,000 St

**4.1.70 EG, Fassade Ost, Fenster Pos. 20**
Lieferung & Montage eines Aluminium-Fenster-Elementes gemäß der Ausführungsbeschreibung.

Rohbaubreite:  885 mm
Rohbauhöhe:  885 mm
Einbauort:  Erdgeschoß
Fassade:  Ost
Fensternummer:  Pos. 20
Aufteilung:  1 Stk. Dreh- Kippflügel
Anschlüsse:  Seitlich Holzriegelwand + Holzschalung
  Oben Holzriegelwand + Holzschalung
  Unten Holzriegelwand + Holzschalung
Menge: 1,000 St

**4.1.80 EG, Fassade Ost, Fenster Pos. 21**
Lieferung & Montage eines Aluminium-Fenster-Elementes gemäß der Ausführungsbeschreibung.

Rohbaubreite:  4395 mm
Rohbauhöhe:  1510 mm
Einbauort:  Erdgeschoß
Fassade:  Ost
Fensternummer:  Pos. 21
Aufteilung:  2 Stk. Dreh- Kippflügel B = 885 mm
  2 Stk. Festverglasung B = 1312,5 mm
Anschlüsse:  Seitlich Holzriegelwand + Holzschalung
  Oben Holzriegelwand + Holzschalung
  Unten Holzriegelwand + Holzschalung
Menge: 1,000 St

**4.1.90 EG, Fassade Ost, Fenster Pos. 22**
Lieferung & Montage eines Aluminium-Fenster-Elementes gemäß der Ausführungsbeschreibung.

Rohbaubreite:  885 mm
Rohbauhöhe:  1510 mm
Einbauort:  Erdgeschoß
Fassade:  Ost
Fensternummer:  Pos. 22
Aufteilung:  1 Stk. Dreh- Kippflügel
Anschlüsse:  Seitlich Holzriegelwand + Holzschalung
  Oben Holzriegelwand + Holzschalung
  Unten Holzriegelwand + Holzschalung
Menge: 1,000 St

**4.1.100 EG, Fassade Ost, Fenster Pos. 23**
Lieferung & Montage eines Aluminium-Fenster-Elementes gemäß der Ausführungsbeschreibung.

Rohbaubreite:  885 mm
Rohbauhöhe:  1510 mm
Einbauort:  Erdgeschoß
Fassade:  Ost
Fensternummer:  Pos. 23
Aufteilung:  1 Stk. Dreh- Kippflügel
Anschlüsse:  Seitlich Holzriegelwand + Holzschalung
  Oben Holzriegelwand + Holzschalung
  Unten Holzriegelwand + Holzschalung
Menge: 1,000 St

**4.1.110 EG, Fassade Ost, Fenster Pos. 24**
Lieferung & Montage eines Aluminium-Fenster-Elementes gemäß der Ausführungsbeschreibung.

Rohbaubreite:  1885 mm
Rohbauhöhe:  885 mm
Einbauort:  Erdgeschoß
Fassade:  Ost
Fensternummer:  Pos. 24
Aufteilung:  2 Stk. Dreh- Kippflügel
Anschlüsse:  Seitlich Holzriegelwand + Holzschalung
  Oben Holzriegelwand + Holzschalung
  Unten Holzriegelwand + Holzschalung
Menge: 1,000 St

**4.1.120 OG, Fassade Ost, Fenster Pos. 25, RWA**
Lieferung & Montage eines Aluminium-Fenster-Elementes gemäß der Ausführungsbeschreibung.

Rohbaubreite:  885 mm
Rohbauhöhe:  1510 mm
Einbauort:  Obergeschoß
Fassade:  Ost
Fensternummer:  Pos. 25
Aufteilung:  1 Stk. Dreh- Kippflügel, RWA
Anschlüsse:  Seitlich Holzriegelwand + Holzschalung
  Oben Holzriegelwand + Holzschalung
  Unten Holzriegelwand + Holzschalung

RWA DriveTec-Dreh-Flügel D4 inklusive Kettenantrieb K11.
Der Übergabepunkt an den Elektriker erfolgt in einer Klemmdose.
Eine Kabellänge von 15m ist bei der Bildung des Einheitspreises zu berücksichtigen.
Die Anschlussarbeiten erfolgen bauseits durch den Elektriker, die Inbetriebnahme erfolgt gemeinsam mit dem Elektriker.
Eine gesonderte Anfahrt ist in den Einheitspreis miteinzukalkulieren.

Die mechatronischen / motorischen Beschlagskomponenten müssen sicherstellen, dass der Flügel im geschlossenen Zustand automatisch verriegelt. Gegebenenfalls erforderliche Verriegelungsmotoren sind Bestandteil der Position.
Menge: 1,000 St

**4.1.130 OG, Fassade Ost, Fenster Pos. 26**
Lieferung & Montage eines Aluminium-Fenster-Elementes gemäß der Ausführungsbeschreibung.

Rohbaubreite:  4295 mm
Rohbauhöhe:  1510 mm
Einbauort:  Obergeschoß
Fassade:  Ost
Fensternummer:  Pos. 26
Aufteilung:  2 Stk. Dreh- Kippflügel B = 885 mm
  1 Stk. Festverglasung B = 885 mm
  1 Stk. Festverglasung B = 1640 mm
Anschlüsse:  Seitlich Holzriegelwand + Holzschalung
  Oben Holzriegelwand + Holzschalung
  Unten Holzriegelwand + Holzschalung
Menge: 1,000 St

**4.1.140 OG, Fassade Ost, Fenster Pos. 27**
Lieferung & Montage eines Aluminium-Fenster-Elementes gemäß der Ausführungsbeschreibung.

Rohbaubreite:  2125 mm
Rohbauhöhe:  1510 mm
Einbauort:  Obergeschoß
Fassade:  Ost
Fensternummer:  Pos. 27
Aufteilung:  1 Stk. Dreh- Kippflügel B = 885 mm
  1 Stk. Festverglasung B = 1240 mm
Anschlüsse:  Seitlich Holzriegelwand + Holzschalung
  Oben Holzriegelwand + Holzschalung
  Unten Holzriegelwand + Holzschalung
Menge: 1,000 St

**4.1.150 OG, Fassade Ost, Fenster Pos. 28**
Lieferung & Montage eines Aluminium-Fenster-Elementes gemäß der Ausführungsbeschreibung.

Rohbaubreite:  2125 mm
Rohbauhöhe:  1510 mm
Einbauort:  Obergeschoß
Fassade:  Ost
Fensternummer:  Pos. 28
Aufteilung:  1 Stk. Dreh- Kippflügel B = 885 mm
  1 Stk. Festverglasung B = 1240 mm
Anschlüsse:  Seitlich Holzriegelwand + Holzschalung
  Oben Holzriegelwand + Holzschalung
  Unten Holzriegelwand + Holzschalung
Menge: 1,000 St

**4.1.160 KG, Fassade Süd, Fenster Pos. 29.1**
Lieferung & Montage eines Aluminium-Fenster-Elementes gemäß der Ausführungsbeschreibung.

Rohbaubreite:  2000 mm
Rohbauhöhe:  920 mm
Einbauort:  Kellergeschoß
Fassade:  Süd
Fensternummer:  Pos. 29.1
Aufteilung:  1 Stk. Dreh- Kippflügel
Anschlüsse:  Seitlich Stahlbeton
  Oben Stahlbeton
  Unten Stahlbeton
Menge: 1,000 St

**4.1.170 KG, Fassade Süd, Fenster Pos. 31**
Lieferung & Montage eines Aluminium-Fenster-Elementes gemäß der Ausführungsbeschreibung.

Rohbaubreite:  3400 mm
Rohbauhöhe:  900 mm
Einbauort:  Kellergeschoß
Fassade:  Süd
Fensternummer:  Pos. 31
Aufteilung:  1 Stk. Festverglasung 1 / 3 Teilung
  2 Stk. Dreh- Kippflügel 1 / 3 Teilung
Anschlüsse:  Seitlich Stahlbeton
  Oben Stahlbeton
  Unten Stahlbeton
Menge: 1,000 St

**4.1.180 KG, Fassade Süd, Fenster Pos. 32, RWA**
Lieferung & Montage eines Aluminium-Fenster-Elementes gemäß der Ausführungsbeschreibung.

Rohbaubreite:  1000 mm
Rohbauhöhe:  800 mm
Einbauort:  Kellergeschoß
Fassade:  Süd
Fensternummer:  Pos. 32
Aufteilung:  1 Stk. Dreh- Kippflügel, RWA
Anschlüsse:  Seitlich Stahlbeton
  Oben Stahlbeton
  Unten Stahlbeton

RWA DriveTec-Dreh-Flügel D4 inklusive Kettenantrieb K11.
Der Übergabepunkt an den Elektriker erfolgt in einer Klemmdose.
Eine Kabellänge von 15m ist bei der Bildung des Einheitspreises zu berücksichtigen.
Die Anschlussarbeiten erfolgen bauseits durch den Elektriker, die Inbetriebnahme erfolgt gemeinsam mit dem Elektriker.
Eine gesonderte Anfahrt ist in den Einheitspreis miteinzukalkulieren.

Die mechatronischen / motorischen Beschlagskomponenten müssen sicherstellen, dass der Flügel im geschlossenen Zustand automatisch verriegelt. Gegebenenfalls erforderliche Verriegelungsmotoren sind Bestandteil der Position.
Menge: 1,000 St

**4.1.190 Riegelschaltkontakt zur elektronischen Verschlussüberwachung**
Für das gesamte Hallenbadgebäude werden Fensterkontakte vorgesehen. Diese ermöglichen das Abschlaten der Lüftungsgeräte bei offenem Fenster. Zudem soll über die Fensterkontakte in Verbindung mit den Wettersensoren eine Meldung als Störmeldung an den Hausmeister gesandt werden, falls bei schlechtem Wetter Fenster offen stehen.
Die Fensterkontakte sind durch den Fensterbauer zu integrieren und bis zum Übergabepunkt in der Abhangdecke in den Innenräumen zu verkabeln und anzuklemmen. Eine Kabellänge von 10,0 m je Fenster ist bei der Bildung des Einheitspreises zu berücksichtigen. Die Signalverarbeitung erfolgt über die bauseitige Gebäudeautomation.
Die Lieferung und Montage der Fensterkontakte für das gesamte Gebäude bzw. aller ausgeschriebenen Öffnungen, inklusive aller Nebenarbeiten, ist in den Einheitspreis miteinzukalkulieren.
Menge: 24,000 St

**4.1.200 Öffnungsbegrenzer**
Es ist ein Öffnungsbegrenzer mit folgenden Merkmalen einzusetzen:
Öffnungsbegrenzung bei max. 90°, energieverzehrender Endanschlag, Dämpfung über die gesamte Öffnungsweite (vermindert selbstständige Bewegungen des Flügels z.B. bei Durchzug), einsetzbar für Flügellasten bis 160 kg, absolut wartungsfrei, ovales Design.
Menge: 24,000 St

#### Titel 4.2 Türen

**4.2.10 KG, Fassade Ost, Tür, Pos. 23**
Lieferung und betriebsfertige Montage von waagrechter, eingeschoßiger Warmverglasung als selbstragende wärmegedämmte Alu-Fassaden-Konstruktion als Türkonstruktion. Mehrteiliges Element, Ausführung gemäß den allgemeinen und technischen Vorbemerkungen und der beiliegenden Detailplanung.

Türelement Pos. 8:  1-flg. als Einsatztür nach Außen öffnend
  B / H:  1500 / 2750 mm
  H1 = 2800 mm
  H2 = 2680 mm
  Trapezförmig, OK 5° geneigt
  UK -1,67 m
  Lichter Durchgang:  1000 mm
  Türhöhe:  2175 mm
  Oberlichte:  Trapezförmig
  H1 = 505 mm
  H2 = 625 mm
  Schloss:  Antipanik 3-Riegel-Fallenschloss
  Antipanikfunktion:  E
  Flügel Innen:  Druckstange EltVTR, C0
  Flügel Außen:  Knauf, INOX
  Türschließer:  BT 700
  Verglasung:  GT 315
  Steilich:  AS 104
  Oben:  AO 104
  Fußpunkt:  Anschluss AU 201
  Bodeneinstandsprofil:  Höhe Bodenaubau 150 mm
  Wetterschenkel:  Ja
  Stockverbreiterung:  beidseitig 250 mm

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Menge: 1,000 St

**4.2.20 KG, Fassade Ost, Tür, Pos. 24**
Lieferung und betriebsfertige Montage von waagrechter, eingeschoßiger Warmverglasung als selbstragende wärmegedämmte Alu-Fassaden-Konstruktion als Türkonstruktion. Mehrteiliges Element, Ausführung gemäß den allgemeinen und technischen Vorbemerkungen und der beiliegenden Detailplanung.

Türelement Pos. 8:  1-flg. als Einsatztür nach Außen öffnend
  B / H:  1550 / 2450 mm
  UK -3,32 m
  Lichter Durchgang:  1000 mm
  Türhöhe:  2200 mm
  Oberlichte:  1550 / 450 mm, festverglast
  Seitenteil:  550 / 2000 mm, festverglast
  Schloss:  Antipanik 3-Riegel-Fallenschloss
  Antipanikfunktion:  E
  Flügel Innen:  Druckstange EltVTR, C0
  Flügel Außen:  Knauf, INOX
  Türschließer:  BT 700
  Verglasung:  GT 315
  Steilich:  AS 104
  Oben:  AO 104
  Fußpunkt:  Anschluss AU 201
  Bodeneinstandsprofil:  Höhe Bodenaubau 150 mm
  Wetterschenkel:  Ja
Menge: 1,000 St

**4.2.30 EG, Fassade Ost, Türelement Pos. 19**
Lieferung und betriebsfertige Montage von waagrechter, eingeschoßiger Warmverglasung als selbstragende wärmegedämmte Alu-Fassaden-Konstruktion als Türkonstruktion. Mehrteiliges Element, Ausführung gemäß den allgemeinen und technischen Vorbemerkungen und der beiliegenden Detailplanung.

Türelement Pos. 8:  2-flg. als Einsatztür, Vollpanik nach Außen öffnend
  B / H:  2010 / 2451 mm
  UK +- 0,00 m
  Lichter Durchgang:  1200 mm Gangflügel
  Schloss:  Antipanik 3-Riegel-Fallenschloss
  Antipanikfunktion:  E
  Treibriegel:  ohne
  Gangflügel Innen:  Druckstange
  Gangflügel Außen:  Stangengriff, INOX
  Standflügel Innen:  Druckstange
  Standflügel Außen:  -
  Türschließer:  BT 703
  Verglasung:  GT 315
  Steilich:  AS 104
  Oben:  AO 104
  Fußpunkt:  Anschluss AU 201
  Bodeneinstandsprofil:  Höhe Bodenaubau 120 mm
  Wetterschenkel:  Ja
  Montageuntergrund:  Holzriegelbauwände, Stahlbetonbodenplatte
Menge: 1,000 St

**4.2.40 KG, Fassade Süd, Türelement Pos. 29**
Lieferung und betriebsfertige Montage von waagrechter, eingeschoßiger Warmverglasung als selbstragende wärmegedämmte Alu-Fassaden-Konstruktion als Türkonstruktion. Mehrteiliges Element, Ausführung gemäß den allgemeinen und technischen Vorbemerkungen und der beiliegenden Detailplanung.

Türelement Pos. 8:  1-flg. als Einsatztür nach Außen öffnend
  B / H:  1035 / 2600 mm
  UK -3,32 m
  Türhöhe:  2135 mm
  Oberlichte:  H = 465 mm, festverglast
  Koppelung:  mit Fensterposition 29.1
  Schloss:  Antipanik 3-Riegel-Fallenschloss
  Antipanikfunktion:  E
  Flügel Innen:  Druckstange EltVTR, C0
  Flügel Außen:  Knauf, INOX
  Türschließer:  BT 700
  Verglasung:  GT 315
  Steilich:  AS 104
  Oben:  AO 104
  Fußpunkt:  Anschluss AU 201
  Bodeneinstandsprofil:  Höhe Bodenaubau 150 mm
  Wetterschenkel:  Ja
Menge: 1,000 St

#### Titel 4.3 Fensterbänke & -bleche

**4.3.10 Außenfensterbank, Holzriegel, Alu eloxiert EV 1**
Liefern und fluchtgerecht montieren von
schlagregendichter Außenfensterbank in allen Bereichen,
in unterschiedlichen Einzellängen (passend zu vor beschriebenen Fenstern) aus
Material: Aluminium
Materialdicke: 2 mm
Oberfläche: EV 1, Silber eloxiert
Unterseite mit aufgeklebten Antidröhnband beschichtet,
Abdichtung von Anschraubsteg zum Blendrahmen mit
selbstklebender EPDM Dichtung, Befestigung mit zum
System passenden Fensterbankschrauben.
Die Ausführung der 2. Abdichtungsebene unter den Fensterblechen ist
mit dem Einheitspreis abgegolten;
Einschl. Verankerung mit unterseitig eingerasteten,
verstellbaren Befestigungswinkeln in dem erforderlichen
Abstand und mit unterseitiger Mineralwolle-Dämmung (Gefällekeil) zum Holzbau;
Einschl. der seitlichen Fensterbankabschlussprofile;
Oberfläche mit abziehbarer Schutzfolie beschichtet.
Vordere Abkantung: 40mm
Hintere Aufkantung als gelochter Anschraubsteg: 50 mm.
Ausladung Fassade: ca. 280 mm + Überstand 50 mm
Längen: unterschiedlich, passend zu vor beschriebenen Fenstern
Menge: 22,000 m

**4.3.20 Zulage Pulverbeschichtung, Holzriegel**
Zulage für die Pulverbeschichtung der vor beschriebenen Fensterbleche im RAL Farbton nach Wahl des AG;
Menge: 22,000 m

**4.3.30 Außenfensterbank, Stahlbeton, Alu eloxiert EV 1**
Wie vor jedoch Montage im Bereich von Stahlbetonwänden;
Ausladung Fensterbank bis 160 mm;
Menge: 25,000 m

**4.3.40 Zulage Pulverbeschichtung, Stahlbeton**
Zulage für die Pulverbeschichtung der vor beschriebenen Fensterbleche im RAL Farbton nach Wahl des AG;
Menge: 25,000 m

**4.3.50 Außenfensterbank, WDVS, Alu eloxiert EV 1**
Wie vor jedoch Montage im Bereich von Wärmedämmverbundsystemen;
Ausladung Fensterbank bis 260 mm;
Menge: 10,000 m

**4.3.60 Zulage Pulverbeschichtung, WDVS**
Zulage für die Pulverbeschichtung der vor beschriebenen Fensterbleche im RAL Farbton nach Wahl des AG;
Menge: 10,000 m

**4.3.70 Innenfensterbank Holz**
Liefern und fachgerechtes Versetzen von Innenfensterbänken aus Eichenholz, in unterschiedlichen Längen.

Untergrund / Anschlüsse / Montage: Montage stumpf zwischen nachträglich zu spachtelnden Betonwänden oder Holzriegelwänden, seitlich und nach vorne bündig ausgebildet, verdeckt auf durchlaufenden Brüstungen an vorhandenem Falz im Blendrahmen, gemäß der Montageanleitung und den Verlegeanleitungen der Hersteller von Zubehör-Materialien. Mit einzukalkulieren sind alle Einpassarbeiten sowie dampfdichter Folienanschluss und dauerelastische Acryl-Abfugung an Fenster und bauseitige Wände.

Die seitliche Laminierung der Schnittkanten der Fensterbänke sind in den Einheitspreis miteinzukalkulieren.

Plattendicke: ca. 30mm
Vorderkanten: leicht abgerundet
Fensterbankbreite: ca. 270mm
Abrechnung nach lfm. sichtbare Vorderkante
Menge: 55,000 m

### Abschnitt 5 SONNENSCHUTZ

**Ausführungsbeschreibung 1 Ausführungsbeschreibung**
Leitfabrikat Warema:
Motorbedienung E 80 A6 S
Basis-Raffstoren mit randgebördelten Lamellen und Schienenführung - Typ E 80 A6 S

Zur Ausführung kommen Basis-Raffstoren Fabrikat WAREMA, Typ E 80 A6 S oder Raffstoren mit mindestens gleichwertigen technischen Ausstattungsmerkmalen.

Hersteller / Typ: '..................................................' vom Bieter einzutragen

Die angebotenen Raffstoren müssen die Lebensdauerklasse 3 nach DIN EN 13659:2009-01 - Abschlüsse außen - erfüllen.

Um eine bessere Kräfteverteilung zu erreichen sind die Motoren als Mittelmotoren mit angeflanschtem Planetengetriebe und beidseitigem Wellenabgang auszuführen.

1. Oberschiene
59 mm breit, 51 mm hoch, aus 1,5 mm starkem, stranggepresstem Aluminiumprofil ohne Oberflächenbehandlung (kein rollgeformtes Aluminium-Band oder verzinkte Stahlbänder). Aus optischen Gründen muss die Oberschiene nach unten geschlossen ausgeführt werden. Weiterhin ist hierdurch ein Verschieben oder Wandern der Einbauteile ausgeschlossen.
Wendewelle aus verzinktem Vierkant-Stahlrohr. Wartungsfreie, gekapselte, teflonhaltige Lager mit Wenderolle und Bandspule aus Kunststoff, Segmentwendung zur Verhinderung der selbsttätigen Verstellung der Lamellen.

2. Lamellen
80 mm breit, konkav-konvex-gewölbt, beidseitig randgebördelt, aus speziallegiertem, mit lichtechtem Lack im Spezialverfahren korrosionsbeständig einbrennlackiertem Aluminium. Sämtliche Stanzungen in den Lamellen sind mit schwarzen Schutzösen zur Führung der Aufzugsbänder (Verminderung des Abriebes) und zur Befestigung der Stege der Leiterkordel versehen.
Bei einer Raffstorehöhe von 2500 mm darf die Pakethöhe 226 mm nicht überschreiten.

Farben gemäß Herstellerkollektion.

Der Raffstore fährt mit nach außen geschlossenen Lamellen tief und mit nach innen geschlossenen Lamellen hoch.

3. Leiterkordel
Polyester-Leiterkordel, mit Kevlar-Einlage, schwarz, in schwerer Sonderausführung, mit Doppelstegen. Jede Lamelle wird am oberen Steg der Leiterkordel befestigt.

4. Aufzugsbänder
Spezialbeschichtetes Polyesterband 6 mm breit, schwarz in witterungsbeständiger Ausführung, dehnungs- und schrumpfarm, bruch- und knickfest. Das Aufzugsband wird durch nur 5x8 mm große Öffnungen in den Schutzösen des Aufzugsbandes geführt.

5. Endschiene
80 mm breit, 15 mm hoch, aus stranggepresstem Aluminiumprofil, mit schwarzen Endkappen aus Kunststoff. In den Endkappen sind verschiebbare Führungsnippel mit Hinterschnitt, um ein Aushängen des Behanges zu verhindern.
Um ausreichende Torsionssteifigkeit zu gewährleisten sind nicht geschlossene Endschienenprofile bzw. ein Verschließen durch eine aufgeclipste Lamelle nicht zulässig.

6. Seitliche Führung
A6 = Seitliche Führung durch schwarze Führungsnippel aus Kunststoff, schlagfest mit den Lamellen verbunden. Bei der Anbindung des Führungsnippels auf der Lamellenoberseite muss eine umlaufende Mindestüberlappung von 1 mm gegeben sein. Zudem müssen die Führungsnippel flächenbündig in der Lamellenoberseite eingelassen sein. Geklippte sowie Druckguss-Führungsnippel sind aufgrund einer erhöhten Gefahr des Ausreißens - Druckguss-Führungsnippel zusätzlich aufgrund einer zu hohen Geräuschentwicklung - ausgeschlossen. Lamellen wechselseitig genippelt sowie Führungsschienen 25/18 mm, C-Profil aus stranggepresstem Aluminium, mit eingezogenen schwarzen Kedern zur Geräuschdämmung, einschließlich der erforderlichen Führungsschienenhalter.

7. Antrieb
Verdeckt eingebauter, 230 V-Mittelmotor, Schutzart IP 54, mit angeflanschtem Planetengetriebe und beidseitigem Wellenabgang, eingebauten Endschaltern und Thermoschutzschalter. Es sind Motore mit einstellbaren oberen und unteren Endschaltern einzusetzen. Die Motore sind generell mit einem geräuschoptimierten Oberschienenträger zu versehen, um die Körperschallübertragung auf ein Minimum zu reduzieren.

8. Bedienung
Hoch- und Tieffahren der Raffstoren durch Bedienung eines Schalters. Wenden der Lamellen durch leichtes Antippen der jeweiligen Richtung. Bei Erreichen der oberen oder unteren Endlage bewirken die im Motor eingebauten Endschalter das automatische Abschalten des Antriebes.

9. Oberflächenbehandlung
Die sichtbaren Aluminiumteile sind in Pulverfarben gemäß Farbwelt pulverbeschichtet auszuführen. Es müssen mindestens die Oberflächenqualitäten seidenglänzend, hochwetterfest Matt und hochwetterfest Feinstruktur zur Auswahl stehen.
Die Pulverbeschichtung ist mit einem Polyesterpulver in einer Schichtdicke von 50 - 120 μm auszuführen. Die Vorbehandlung muss chromfrei im No-Rinse-Verfahren nach Qualitätsrichtlinie GSB AL 631 erfolgen.
Die Beschichtung muss die Qualität „GSB - Sea Proof“ erfüllen.

10. Befestigung
Bei Befestigung der Führungsschienenhalter auf Holz, Aluminium oder Kunststoff müssen Schrauben mit Dichtbeschichtung zur Verhinderung von Wassereintritt durch Kapillarwirkung eingesetzt werden. Bei Montage auf Holz müssen zusätzlich Edelstahl-Distanzhülsen mit EPDM-Dichtscheibe montiert werden.
Ein Prüfnachweis über die Dichtigkeit des Befestigungssystems ist auf Verlangen nachzureichen.

Sonnenschutzbefestigung auf Pfosten-Riegel-Konstruktionen:
Für den anzubringenden Sonnenschutz sind in das Tragwerk der Fassadenkonstruktion Sonnenschutzbefestigungen einzusetzen. Die Anordnung und Lage der Befestigungen muss in Abstimmung mit der Bauleitung erfolgen.
Die SOS-Befestigung besteht aus einem Aluminium-Grundkörper, Abmessung 18 x 42 x 130 mm, ausgestattet mit 3 Stück Gewindebohrungen M 8, Achsabstand 70 mm und 90 mm und 1 Stück Gewindebohrung M 12 sowie 2 Stück Bohrungen für die Befestigung der Grundplatte mit speziellen Bohrschrauben. Weiterhin sind die SOS-Befestigungen mit einer äußeren Abstandsplatte und 2 Stück Befestigungsbolzen auszustatten.

Übergabepunkt befindet sich innerhalb des Gebäudes, die Durchführung des Kabels durch die Pfosten-Riegel- oder Fensterkonstruktion ist bei der Bildung der Einheitspreise zu berücksichtigen.
Übergabe mittels Hirschmannstecker, Kabellänge je Raffstoreanlage min. 15,0 m.

Die Montage der Raffstoreanlage erfolgt in einem zum System passenden, innenseitig beschichteten Unterputzkasten. Die Fassadenverkleidung erfolgt bauseits mittels Lärchenholz.

**5.10 EG, Fassade Süd 01, Sonnenschutz**
*** Pauschalposition
Lieferung & Montage einer Raffstoreanlage gemäß der Ausführungsbeschreibung für die Fassade Süd 01.

Unterkante:  + 0,39 m
Oberkante:  + 4,60 m
Oberkante Blende:  + 4,885 m
Teilungen:  5x 4800 / 4210 mm
  1x 2965 / 4210 mm
  1x 2470 / 1730 mm
Menge: 1,000 psch

**5.20 EG, Fassade Süd 02, Fassadenelement**
*** Pauschalposition
Lieferung & Montage einer Raffstoreanlage gemäß der Ausführungsbeschreibung für die Fassade Süd 01.

Unterkante:  +- 0,00 m
Oberkante:  + 2,85 m
Oberkante Blende:  + 3,12 m
Teilungen:  2x 4800 / 2770 mm
  1x 3330 / 2770 mm
  1x 2020 / 2770 mm
Menge: 1,000 psch

**5.30 OG, Fassade Süd 04, Fassadenelement**
*** Pauschalposition
Lieferung & Montage einer Raffstoreanlage gemäß der Ausführungsbeschreibung für die Fassade Süd 01.

Unterkante:  + 4,81 m
Oberkante:  + 7,20 m
Oberkante Blende:  + 7,445 m
Teilungen:  4x 4800 / 2390 mm
  1x 3330 / 2390 mm
  1x 2020 / 2390 mm
Menge: 1,000 psch

**5.40 EG, Fassade West 01, Fassadenelement**
*** Pauschalposition
Lieferung & Montage einer Raffstoreanlage gemäß der Ausführungsbeschreibung für die Fassade Süd 01.

Unterkante:  + 0,84 m
Oberkante:  + 4,60 m
Oberkante Blende:  + 4,895 m
Teilungen:  1x 650 / 3760 mm
  12x 4800 / 3760 mm
  1x 1250 / 3760 mm
  1x 3550 / 1760 mm
  1x 1330 / 3760 mm
Menge: 1,000 psch

**5.50 EG, Fassade Ost, Fenster Pos. 21**
Lieferung & Montage einer Raffstoreanlage für die Fassade Ost.
Wandaufbau:  Holzriegelbauweise inklusive Holzschalung
Unterputzkasten:  T = 120 mm
  H = 316 mm

Unterkante Fenster:  + 0,90 m
Oberkante Fenster:  + 2,41 m
Rohbaubreite:  4395 mm
Rohbauhöhe:  1510 mm
Einbauort:  Erdgeschoß
Fassade:  Ost
Fensternummer:  Pos. 21
Menge: 1,000 St

**5.60 EG, Fassade Ost, Fenster Pos. 22**
Lieferung & Montage einer Raffstoreanlage für die Fassade Ost.
Wandaufbau:  Holzriegelbauweise inklusive Holzschalung
Unterputzkasten:  T = 120 mm
  H = 316 mm

Unterkante Fenster:  + 0,90 m
Oberkante Fenster:  + 2,41 m
Rohbaubreite:  885 mm
Rohbauhöhe:  1510 mm
Einbauort:  Erdgeschoß
Fassade:  Ost
Fensternummer:  Pos. 22
Menge: 1,000 St

**5.70 OG, Fassade Ost, Fenster Pos. 26**
Lieferung & Montage einer Raffstoreanlage für die Fassade Ost.
Wandaufbau:  Holzriegelbauweise inklusive Holzschalung
Unterputzkasten:  T = 120 mm
  H = 316 mm

Unterkante Fenster:  + 4,34 m
Oberkante Fenster:  + 5,85 m
Rohbaubreite:  4295 mm
Rohbauhöhe:  1510 mm
Einbauort:  Obergeschoß
Fassade:  Ost
Fensternummer:  Pos. 26
Menge: 1,000 St

**5.80 OG, Fassade Ost, Fenster Pos. 27**
Lieferung & Montage einer Raffstoreanlage für die Fassade Ost.
Wandaufbau:  Holzriegelbauweise inklusive Holzschalung
Unterputzkasten:  T = 120 mm
  H = 316 mm

Unterkante Fenster:  + 4,34 m
Oberkante Fenster:  + 5,85 m
Rohbaubreite:  2125 mm
Rohbauhöhe:  1510 mm
Einbauort:  Obergeschoß
Fassade:  Ost
Fensternummer:  Pos. 27
Menge: 1,000 St

**5.90 OG, Fassade Ost, Fenster Pos. 28**
Lieferung & Montage einer Raffstoreanlage für die Fassade Ost.
Wandaufbau:  Holzriegelbauweise inklusive Holzschalung
Unterputzkasten:  T = 120 mm
  H = 316 mm

Unterkante Fenster:  + 4,34 m
Oberkante Fenster:  + 5,85 m
Rohbaubreite:  2125 mm
Rohbauhöhe:  1510 mm
Einbauort:  Obergeschoß
Fassade:  Ost
Fensternummer:  Pos. 28
Menge: 1,000 St

### Abschnitt 6 PFOSTEN - RIEGELKONSTRUKTION INNEN

#### Titel 6.1 Pfosten-Riegel-Konstruktion Innen

**6.1.10 Innenelement, Pos. 20 - 21 - 22 - 23**
Lieferung und betriebsfertige Montage von waagrechter, eingeschoßiger Verglasung als selbstragende Alu-Fassaden-Konstruktion im Innenbereich.
Mehrteiliges Element, Ausführung gemäß den allgemeinen und technischen Vorbemerkungen und der beiliegenden Detailplanung.

Lage:  Badehalle in Achse 1 - 6 / F
Position:  20 - 21 - 22 - 23
Fassadenbreite:  B = 4340 mm
Fassadenunterkante:  + 0,10 m
Türunterkante:  +- 0,00 m
Fassadenoberkante:  + 4,27 m
Teilung horizontal:  Riegel 01 Achse = + 130 mm
  Riegel 02 Achse = + 1500 mm
  Riegel 03 Achse = + 2870 mm
  Riegel 04 Achse = + 4240 mm
Teilung vertikal:  4x Pfosten vertikal
  2x Festverglasung 480 / 1370 mm
  3x Festverglasung 2540 / 1370 mm
  1x Festverglasung 1800 / 1370 mm
Türelement:  1-flg. als Einsatztür nach Außen öffnend
  B / H:  1260 / 2780 mm
  Schloss:  -
  Öffner:  -
  Flügel Innen:  Drücker
  Flügel Außen:  Drücker
  Türschließer:  BT 703

Anschlüsse:  Allseitig A431
  Unten Stahlbetonsockel & Stahlbetonbodenplatte
  Seitlich Stahlbetonstützen
  Oben Stahlträger HEB 160

Das Element ist nach statischen und konstruktiven Erfordernissen herzustellen. Wo erforderlich, sind statische Verstärkungen nach eigenverantwortlicher Statik in einheitlicher Gestaltung einzusetzen.
Menge: 1,000 St

**6.1.20 Innenelement, Pos. 19**
Lieferung und betriebsfertige Montage von waagrechter, eingeschoßiger Verglasung als selbstragende Alu-Fassaden-Konstruktion im Innenbereich.
Mehrteiliges Element, Ausführung gemäß den allgemeinen und technischen Vorbemerkungen und der beiliegenden Detailplanung.

Lage:  Badehalle in Achse 1 - 6 / F
Position:  19
Fassadenbreite:  B = 4340 mm
Fassadenunterkante:  + 0,10 m
Fassadenoberkante:  + 4,27 m
Teilung horizontal:  Riegel 01 Achse = + 130 mm
  Riegel 02 Achse = + 1500 mm
  Riegel 03 Achse = + 2870 mm
  Riegel 04 Achse = + 4240 mm
Teilung vertikal:  3x Pfosten vertikal
  6x Festverglasung 2170 / 1370 mm
Anschlüsse:  Allseitig A431
  Unten Stahlbetonsockel
  Seitlich Stahlbetonstützen
  Oben Stahlträger HEB 160

Das Element ist nach statischen und konstruktiven Erfordernissen herzustellen. Wo erforderlich, sind statische Verstärkungen nach eigenverantwortlicher Statik in einheitlicher Gestaltung einzusetzen.
Menge: 2,000 St

**6.1.30 Innenelement, Pos. 17 - 18**
Lieferung und betriebsfertige Montage von waagrechter, eingeschoßiger Verglasung als selbstragende Alu-Fassaden-Konstruktion im Innenbereich.
Mehrteiliges Element, Ausführung gemäß den allgemeinen und technischen Vorbemerkungen und der beiliegenden Detailplanung.

Lage:  Badehalle in Achse 1 - 6 / F
Position:  17 - 18
Fassadenbreite:  B = 4340 mm
Fassadenunterkante:  + 0,10 m
Türunterkante:  +- 0,00 m
Fassadenoberkante:  + 2,77 m
Teilung horizontal:  Riegel 01 Achse = + 130 mm
  Riegel 02 Achse = + 1500 mm
  Riegel 03 Achse = + 2770 mm
Teilung vertikal:  5x Pfosten vertikal
  2x Festverglasung 2170 / 1380 mm
  2x Festverglasung 910 / 1380 mm
Türelement:  1-flg. als Einsatztür nach Außen öffnend
  B / H:  1260 / 2770 mm
  Schloss:  -
  Öffner:  -
  Flügel Innen:  Drücker
  Flügel Außen:  Drücker
  Türschließer:  BT 703

Anschlüsse:  Allseitig A431
  Unten Stahlbetonsockel & Stahlbetonbodenplatte
  Seitlich Stahlbetonstützen
  Oben Stahlträger HEB 160

Das Element ist nach statischen und konstruktiven Erfordernissen herzustellen. Wo erforderlich, sind statische Verstärkungen nach eigenverantwortlicher Statik in einheitlicher Gestaltung einzusetzen.
Menge: 1,000 St

**6.1.40 Innenelement, Pos. 15 - 16**
Lieferung und betriebsfertige Montage von waagrechter, eingeschoßiger Verglasung als selbstragende Alu-Fassaden-Konstruktion im Innenbereich.
Mehrteiliges Element, Ausführung gemäß den allgemeinen und technischen Vorbemerkungen und der beiliegenden Detailplanung.

Lage:  Badehalle in Achse 1 - 6 / F
Position:  15 - 16
Fassadenbreite:  B = 3650 mm
Fassadenunterkante:  + 0,10 m
Türunterkante:  +- 0,00 m
Fassadenoberkante:  + 2,77 m
Teilung horizontal:  Riegel 01 Achse = + 130 mm
  Riegel 02 Achse = + 1500 mm
  Riegel 03 Achse = + 2770 mm
Teilung vertikal:  4x Pfosten vertikal
  2x Festverglasung 2590 / 1380 mm
Türelement:  1-flg. als Einsatztür nach Außen öffnend
  B / H:  1060 / 2770 mm
  Schloss:  -
  Öffner:  -
  Flügel Innen:  Drücker
  Flügel Außen:  Drücker
  Türschließer:  BT 703

Anschlüsse:  Allseitig A431
  Unten Stahlbetonsockel & Stahlbetonbodenplatte
  Seitlich Stahlbetonstützen
  Oben Stahlträger HEB 160

Das Element ist nach statischen und konstruktiven Erfordernissen herzustellen. Wo erforderlich, sind statische Verstärkungen nach eigenverantwortlicher Statik in einheitlicher Gestaltung einzusetzen.
Menge: 1,000 St

**6.1.50 Innenelement, Pos. 10**
Lieferung und betriebsfertige Montage von waagrechter, eingeschoßiger Verglasung als selbstragende Alu-Fassaden-Konstruktion im Innenbereich.
Mehrteiliges Element, Ausführung gemäß den allgemeinen und technischen Vorbemerkungen und der beiliegenden Detailplanung.

Lage:  Badehalle in Achse B / C
Position:  10
Fassadenbreite:  B = 4500 mm
Fassadenunterkante:  +- 0,00 m
Fassadenoberkante:  + 2,77 m
Teilung horizontal:  Sockelprofil = 150 mm
  Riegel 01 Achse = + 1070 mm
  Riegel 02 Achse = + 2740 mm
Teilung vertikal:  3x Pfosten vertikal
  2x Festverglasung 2250 / 1070 mm
  2x Festverglasung 2250 / 1700 mm
Anschlüsse:  Allseitig A431
  Unten Stahlbetonsockel
  Seitlich Stahlbetonstützen
  Oben Stahlträger HEB 160

Das Element ist nach statischen und konstruktiven Erfordernissen herzustellen. Wo erforderlich, sind statische Verstärkungen nach eigenverantwortlicher Statik in einheitlicher Gestaltung einzusetzen.
Menge: 2,000 St

**6.1.60 Innenelement, Pos. 9**
Lieferung und betriebsfertige Montage von waagrechter, eingeschoßiger Verglasung als selbstragende Alu-Fassaden-Konstruktion im Innenbereich.
Mehrteiliges Element, Ausführung gemäß den allgemeinen und technischen Vorbemerkungen und der beiliegenden Detailplanung.

Lage:  Badehalle in Achse B / C
Position:  9
Fassadenbreite:  B = 2185 mm
Fassadenunterkante:  +- 0,00 m
Fassadenoberkante:  + 2,77 m
Teilung horizontal:  Sockelprofil = 150 mm
  Riegel 01 Achse = + 1070 mm
  Riegel 02 Achse = + 2740 mm
Teilung vertikal:  3x Pfosten vertikal
  1x Festverglasung 2185 / 1070 mm
  1x Festverglasung 2185 / 1700 mm
Anschlüsse:  Allseitig A431
  Unten Stahlbetonsockel
  Seitlich Stahlbetonstützen
  Oben Stahlträger HEB 160

Das Element ist nach statischen und konstruktiven Erfordernissen herzustellen. Wo erforderlich, sind statische Verstärkungen nach eigenverantwortlicher Statik in einheitlicher Gestaltung einzusetzen.
Menge: 1,000 St

**6.1.70 Innenelement, Pos. 8**
Lieferung und betriebsfertige Montage von waagrechter, eingeschoßiger Verglasung als selbstragende Alu-Fassaden-Konstruktion im Innenbereich.
Mehrteiliges Element, Ausführung gemäß den allgemeinen und technischen Vorbemerkungen und der beiliegenden Detailplanung.

Lage:  Badehalle in Achse B / C
Position:  8
Fassadenbreite:  B = 4350 mm
Fassadenunterkante:  +- 0,00 m
Fassadenoberkante:  + 2,77 m
Teilung horizontal:  Sockelprofil = 150 mm
  Riegel 01 Achse = + 1070 mm
  Riegel 02 Achse = + 2740 mm
Teilung vertikal:  3x Pfosten vertikal
  2x Festverglasung 2175 / 1070 mm
  2x Festverglasung 2175 / 1700 mm
Anschlüsse:  Allseitig A431
  Unten Stahlbetonsockel
  Seitlich Stahlbetonstützen
  Oben Stahlträger HEB 160

Das Element ist nach statischen und konstruktiven Erfordernissen herzustellen. Wo erforderlich, sind statische Verstärkungen nach eigenverantwortlicher Statik in einheitlicher Gestaltung einzusetzen.
Menge: 1,000 St

**6.1.80 Innenelement, Pos. 1 - 2 - 3 - 4 - 5 - 6**
Lieferung und betriebsfertige Montage von waagrechter, eingeschoßiger Verglasung als selbstragende Alu-Fassaden-Konstruktion im Innenbereich.
Mehrteiliges Element, Ausführung gemäß den allgemeinen und technischen Vorbemerkungen und der beiliegenden Detailplanung.

Lage:  Badehalle in Achse C - F
Position:  1 - 2 - 3 - 4 - 5 - 6
Fassadenbreite:  B = 13.885 mm
Fassadenunterkante:  +- 0,00 m
Fassadenoberkante:  + 2,77 m
Teilung horizontal:  Sockelprofil = 150 mm
  Riegel 01 Achse = + 1070 mm
  Riegel 02 Achse = + 2740 mm
Teilung vertikal:  10x Pfosten vertikal
  2x Festverglasung 2040 / 1070 mm
  3x Festverglasung 2200 / 1070 mm
  1x Festverglasung 550 / 1070 mm
  1x Festverglasung 495 / 1070 mm
  2x Festverglasung 2040 / 1700 mm
  3x Festverglasung 2200 / 1700 mm
  2x Festverglasung 1080 / 555 mm (Oberlichte)
  1x Festverglasung 550 / 1700 mm
  1x Festverglasung 495 / 1700 mm
Türelement 2 Stk.:  1-flg. als Einsatztür nach Außen öffnend
  B / H:  1080 / 2135 mm
  Schloss:  -
  Öffner:  -
  Flügel Innen:  Drücker
  Flügel Außen:  Drücker
  Türschließer:  BT 703

Anschlüsse:  Allseitig A431
  Unten Stahlbetonsockel & Stahlbetonbodenplatte
  Seitlich Stahlbetonstützen
  Oben Stahlträger HEB 160

Das Element ist nach statischen und konstruktiven Erfordernissen herzustellen. Wo erforderlich, sind statische Verstärkungen nach eigenverantwortlicher Statik in einheitlicher Gestaltung einzusetzen.
Menge: 1,000 St

**6.1.90 Innenelement, Pos. 4.1**
Trennwand mit satiniertem Glas zwischen Aufenthalts / Wasserwachtsraum

Lieferung und betriebsfertige Montage von waagrechter, eingeschoßiger Verglasung als selbstragende Alu-Fassaden-Konstruktion im Innenbereich.
Mehrteiliges Element, Ausführung gemäß den allgemeinen und technischen Vorbemerkungen und der beiliegenden Detailplanung.

Lage:  Trennwand zwischen Aufenthalts / Wasserwachtsraum
Glas:  satiniert
Position:  4.1
Fassadenbreite:  B = 4740 mm
Fassadenunterkante:  +- 0,00 m
Fassadenoberkante:  + 2,77 m
Teilung horizontal:  Sockelprofil = 150 mm
  Riegel 01 Achse = + 1070 mm
  Riegel 02 Achse = + 2740 mm
Teilung vertikal:  3x Pfosten vertikal
  2x Festverglasung 2370 / 1070 mm
  2x Festverglasung 2370 / 1700 mm
Anschlüsse:  Allseitig A431
  Unten Stahlbetonsockel
  Seitlich Stahlbetonstützen
  Oben Stahlträger HEB 160

Das Element ist nach statischen und konstruktiven Erfordernissen herzustellen. Wo erforderlich, sind statische Verstärkungen nach eigenverantwortlicher Statik in einheitlicher Gestaltung einzusetzen.
Menge: 1,000 St

**6.1.100 Innenelement, Pos. 12**
Lieferung und betriebsfertige Montage von waagrechter, eingeschoßiger Verglasung als selbstragende Alu-Fassaden-Konstruktion im Innenbereich.
Mehrteiliges Element, Ausführung gemäß den allgemeinen und technischen Vorbemerkungen und der beiliegenden Detailplanung.

Lage:  Badehalle in Achse B / C
Position:  12
Brandschutz:  E 30
Fensterbreite:  B = 2250 mm
Fensterhöhe:  H = 1250 mm
Fassadenunterkante:  + 4,81 m
Fassadenoberkante:  + 6,06 m
Anschlüsse:  Allseitig Holzriegelbau

Das Element ist nach statischen und konstruktiven Erfordernissen herzustellen. Wo erforderlich, sind statische Verstärkungen nach eigenverantwortlicher Statik in einheitlicher Gestaltung einzusetzen.
Menge: 1,000 St

**6.1.110 Alu-Tür-Element, E08 - E09, Pos. 13 - 14**
Lieferung und betriebsfertige Montage von waagrechter, eingeschoßiger Verglasung als selbstragende Alu-Fassaden-Konstruktion im Innenbereich.
Mehrteiliges Element, Ausführung gemäß den allgemeinen und technischen Vorbemerkungen und der beiliegenden Detailplanung.

Lage:  Badehalle in Achse B - C
Position:  13 - 14
Fassadenbreite:  B = 5330 mm
Fassadenunterkante:  +- 0,00 m
Fassadenoberkante:  + 2,77 m
Teilung horizontal:  Sockelprofil = 150 mm
  Riegel 01 Achse = + 1070 mm
  Riegel 02 Achse = + 2740 mm
Teilung vertikal:  5x Pfosten vertikal
  2x Festverglasung 2000 / 1070 mm
  2x Festverglasung 2000 / 1700 mm
  1x Festverglasung 1340 / 635 mm
Türelement Pos. 21:  1-flg. als Einsatztür nach Außen öffnend
  B / H:  1260 / 2770 mm
  Schloss:  -
  Öffner:  -
  Flügel Innen:  Drücker
  Flügel Außen:  Drücker
  Türschließer:  BT 703
  Bodeneinstandsprofil:  Höhe Bodenaubau 150 mm
  Brandschutz:  dichtschließend

Anschlüsse:  Allseitig A431
  Unten Stahlbetonsockel & Stahlbetonbodenplatte
  Seitlich Stahlbetonstützen
  Oben Stahlträger HEB 160

Das Element ist nach statischen und konstruktiven Erfordernissen herzustellen. Wo erforderlich, sind statische Verstärkungen nach eigenverantwortlicher Statik in einheitlicher Gestaltung einzusetzen.
Menge: 1,000 St

**6.1.120 Alu-Tür-Element, E08 - E12, Pos. 7**
Lieferung und betriebsfertige Montage einer Innentür / Glastür;
Ausführung gemäß den allgemeinen und technischen Vorbemerkungen und der beiliegenden Detailplanung.

Türelement Pos. 7:  1-flg. als Einsatztür nach Außen öffnend
  B / H:  1440 / 2570 mm
  UK +- 0,00 m
  Lichter Durchgang:  1200 mm
  Türhöhe:  2200 mm
  Schloss:  -
  Antipanikfunktion:  E
  Flügel Innen:  Drücker
  Flügel Außen:  Drücker
  Türschließer:  BT 700
  Bodeneinstandsprofil:  Höhe Bodenaubau 150 mm
  Brandschutz:  dichtschließend
Menge: 1,000 St

**6.1.130 Alu-Tür-Element, E11 - E12, Pos. 11**
Lieferung und betriebsfertige Montage einer Innentür / Glastür;
Ausführung gemäß den allgemeinen und technischen Vorbemerkungen und der beiliegenden Detailplanung.

Türelement Pos. 11:  1-flg. als Einsatztür nach Außen öffnend
  B / H:  2140 / 2770 mm
  +- 0,00
  Lichter Durchgang:  1200 mm
  Türhöhe:  2135 mm
  Oberlichte:  1230 / 635 mm, festverglast
  Seitenteil:  910 / 2770 mm, festverglast
  Schloss:  Antipanik 3-Riegel-Fallenschloss
  Antipanikfunktion:  E
  Flügel Innen:  Drücker
  Flügel Außen:  Drücker
  Türschließer:  BT 700
  Bodeneinstandsprofil:  Höhe Bodenaubau 150 mm
  Brandschutz:  dichtschließend
Menge: 1,000 St

**6.1.140 Alu-Tür-Element, E11 - E08, Pos. 11.1**
Lieferung und betriebsfertige Montage einer Innentür / Glastür;
Ausführung gemäß den allgemeinen und technischen Vorbemerkungen und der beiliegenden Detailplanung.

Türelement Pos. 11.1:  1-flg. als Einsatztür nach Außen öffnend
  B / H:  1800 / 2770 mm
  +- 0,00
  Lichter Durchgang:  1200 mm
  Türhöhe:  2135 mm
  Oberlichte:  1800 / 635 mm, festverglast
  Seitenteil:  600 / 2135 mm, festverglast
  Schloss:  Antipanik 3-Riegel-Fallenschloss
  Antipanikfunktion:  E
  Flügel Innen:  Druckstange EltVTR, C0
  Flügel Außen:  Knauf, INOX
  Türschließer:  BT 700
  Bodeneinstandsprofil:  Höhe Bodenaubau 150 mm
  Brandschutz:  dichtschließend
Menge: 1,000 St

**6.1.150 Alu-Tür-Element, E11 - Umkleide, Pos. 11.2**
Lieferung und betriebsfertige Montage einer Innentür / Glastür;
Ausführung gemäß den allgemeinen und technischen Vorbemerkungen und der beiliegenden Detailplanung.

Türelement Pos. 11.2:  1-flg. als Einsatztür nach Außen öffnend
  B / H:  1870 / 2770 mm
  +- 0,00
  Lichter Durchgang:  1200 mm
  Türhöhe:  2135 mm
  Oberlichte:  1800 / 635 mm, festverglast
  Seitenteil:  670 / 2135 mm, festverglast
  Schloss:  Antipanik 3-Riegel-Fallenschloss
  Antipanikfunktion:  E
  Flügel Innen:  Druckstange EltVTR, C0
  Flügel Außen:  Knauf, INOX
  Türschließer:  BT 700
  Bodeneinstandsprofil:  Höhe Bodenaubau 150 mm
  Brandschutz:  dichtschließend
Menge: 1,000 St

**6.1.160 Alu-Tür-Element, E01 - E08, Pos. 11.3**
Lieferung und betriebsfertige Montage einer Innentür / Glastür;
Ausführung gemäß den allgemeinen und technischen Vorbemerkungen und der beiliegenden Detailplanung.

Türelement Pos. 11.3:  1-flg. als Einsatztür nach Außen öffnend
  B / H:  1930 / 2135 mm
  +- 0,00
  Lichter Durchgang:  1200 mm
  Türhöhe:  2135 mm
  Seitenteil:  730 / 2135 mm, festverglast
  Schloss:  Antipanik 3-Riegel-Fallenschloss
  Antipanikfunktion:  E
  Flügel Innen:  Druckstange EltVTR, C0
  Flügel Außen:  Knauf, INOX
  Türschließer:  BT 700
  Bodeneinstandsprofil:  Höhe Bodenaubau 150 mm
  Brandschutz:  fh rds
Menge: 1,000 St

### Abschnitt 7 INBETRIEBNAHMEN

**7.10 Erstinbetriebnahme RWA - Anlage**
*** Pauschalposition
Inbetriebnahme der Sicherheitseinrichtung durch Sachkundigen mit entsprechendem, gültigen Sachkundenachweis des Systemgebers.

beinhaltet:
- Die Inbetriebnahme der RWA - Anlage
Inbetriebnahme der aufgeführten Anlage; einschließlich notwendiger Überprüfung der Funktion.

- Schulungen RWA
Der Systemverantwortliche des Auftraggebers ist in die Systemkonfiguration und Handhabung der Anlage einzuweisen. Geeignetes Einweisungspersonal ist vom Auftragnehmer zu stellen.
Menge: 1,000 psch

**7.20 Erstinbetriebnahme der Türantriebe**
*** Pauschalposition
Vor der ersten Inbetriebnahme der Türantriebe muss der ordnungsmäße Einbau aller Elemente und deren elektrischer Anschluss überprüft werden.

Besondere Sorgfalt ist hierbei auf die Elemente zur Freischaltung der Verriegelung im Gefahrenfall zu verwenden.

Der ordnungsgemäße Einbau und die Funktionsfähigkeit der Tür muss durch einen Sachkundigen festgestellt werden.
Menge: 1,000 psch

**7.30 Abnahmeprüfung der Türantriebe**
*** Pauschalposition
Nach dem betriebsfertigen Einbau der Antriebe am Anwendungsort sind deren einwandfreie Funktion und vorschriftsmäßige Installation durch eine Abnahmeprüfung festzustellen. Die Abnahmeprüfung darf nur von autorisierten Fachkräften oder von Fachkrägten einer dafür benannten Prüfstelle durchgeführt werden.

Dem Betreiber ist über die erfolgreiche Abnahmeprüfung eine Bescheinigung auszustellen; sie ist durch den Betreiber aufzubewahren.
Menge: 1,000 psch

**7.40 Abnahme nach SPrüfV**
*** Pauschalposition
Abnahme der RWA und sonstiger Bauteile der Positionen vor mit entsprechender Erfordernis, nach SPrüfV durch LGA / TÜV oder Sachverständigen.

Die Abnahme hat buabegleitend während der Bauphase zu erfolgen. Für die einzelnen Abnahmetermine ist jeweils ein eigenes Abnahmeprotokoll zu erstellen. Dies ist dem Vertreter des Auftraggebers 3-fach zu übergeben.

Aus dem Prüfbuch geht hervor, ob die Anlage fehlerfrei ist und den einschlägigen Vorschriften entspricht. Die Abnahme ist rechtzeitig zu beantragen.

Wärend der Abnahme durch den Sachverständigen hat durch die ausführende Firma ein entsprechender sachkundiger Mitarbeiter dabei zu sein. Dem Auftraggeber ist mitzuteilen, wann der Abnahmetermin erfolgt.
Menge: 1,000 psch

### Abschnitt 8 STUNDENLOHNARBEITEN

*Hinweis: Allgemeine Bedingungen für Stundenlohnarbeiten*
1. Stundenlohnarbeiten dürfen nur nach vorheriger ausdrücklicher Genehmigung der Bauleitung ausgeführt werden. Die Verrechnungssätze enthalten den tatsächlichen Lohn mit Zuschlägen für Gemeinkosten, Sozialkassenbeiträgen und dergleichen, Lohn- und Gehaltsnebenkosten sowie Auslösung und Fahrtkosten.
Zuschläge für Nacht-, Sonntags- und Feiertagsarbeiten sind jedoch nicht eingerechnet.

2. Ist die Beaufsichtigung von Stundenlohnarbeiten nach einschlägigen Unfallverhütungsvorschriften oder wegen der Art der Leistungen notwendig, so wird diese nicht gesondert vergütet.

3. Die Verrechnungssätze sind unter Berücksichtigung der preisrechtlichen Vorschriften ermittelt. Die Stundenlohnbelege sind täglich, jedoch spätestens am darauffolgenden Tag der Bauleitung zur Anerkennung vorzulegen. Belege, die nicht unterschrieben sind, werden bei Rechnungsstellung nicht anerkannt.

4. Sind diese Arbeiten oder die dafür benötigten Materialien mit anderen Positionen vergleichbar, so werden sie nach diesen vergleichbaren Positionen abgerechnet.
Dadurch kann es zu Massenmehrungen einzelner Positionen kommen, sowie zu entsprechenden Massenminderungen bei den Regiearbeiten oder anderen Positionen.

5. Alternativ zur Verrechnung nach Stundenlohnarbeiten können Nachtragsangebote gefordert werden.

**8.10 Stundenlohn Vorarbeiter**
Stundenlohnarbeiten durch Vorarbeiter/-in
der Verrechnungssatz für die jeweilige Arbeitskraft
umfasst sämtliche Aufwendungen wie Lohn- und Gehaltskosten,
Lohn- und Gehaltsnebenkosten, Zuschläge, lohngebundene und
lohnabhängige Kosten, sonstige Sozialkosten,
Gemeinkosten, Wagnis und Gewinn.
Menge: 50,000 h

**8.20 Stundenlohn Spezialfacharbeiter**
Stundenlohnarbeiten durch Spezialbaufacharbeiter/-in
der Verrechnungssatz für die jeweilige Arbeitskraft
umfasst sämtliche Aufwendungen wie Lohn- und Gehaltskosten,
Lohn- und Gehaltsnebenkosten, Zuschläge, lohngebundene und
lohnabhängige Kosten, sonstige Sozialkosten,
Gemeinkosten, Wagnis und Gewinn.
Menge: 50,000 h

**8.30 Stundenlohn Baufacharbeiter**
Stundenlohnarbeiten durch Baufacharbeiter/-in
der Verrechnungssatz für die jeweilige Arbeitskraft
umfasst sämtliche Aufwendungen wie Lohn- und Gehaltskosten,
Lohn- und Gehaltsnebenkosten, Zuschläge, lohngebundene und
lohnabhängige Kosten, sonstige Sozialkosten,
Gemeinkosten, Wagnis und Gewinn.
Menge: 50,000 h
